# LGS_Rottweil
Angebotsaufforderung (GAEB 90, DA83)
DV-Nummer: 23_01
Währung: EUR

## TB_01_09_Rampenbauwerk Suppengasse
Datum: 29.10.26

*Hinweis*
1. Vorbemerkungen VERANLASSUNG UND ALLGEMEINES

1.1 Veranlassung / Grundlage

Die große Kreisstadt Rottweil richtet im Jahr 2028 die
Landesgartenschau aus. Die Schwerpunkte liegen
hierbei auf der gewässerökologischen Aufwertung der
Neckarschleife sowie das Näherbringen der Stadt an
den Neckar durch neue Wege.

Ausgangslage der Planung ist der mit dem 1. Preis
gekürte Wettbewerbsentwurf von A24 Landschaft in
einem landschaftsarchitektonischen Wettbewerb zur LGS
Rottweil 2028.

1.2 Denkmalgeschützte Bereiche

Das Bearbeitungsgebiet des Stadtgartens, des
Stadtgrabens und des Osthanges an der historischen
Innenstadt liegt innerhalb des als Gesamtanlage nach §
19 DSchG ausgewiesenen Siedlungsbereichs und
ist zu dem Bestandteil der historischen
Stadtbefestigung (Grabenzone).
Die denkmalgeschützte Grünfläche des Stadtgrabens wird
als ablesbar erhaltener Teil der Stadtbefestigung
bis auf den neu entstehenden Aufzug von Bebauung
freigehalten. Der Musikpavillon im Stadtgarten ist in
diesem Bereich als Bau- und Kunstdenkmal gemäß §2
DSchG geschützt. Die Hochbrücke ist Teil der
denkmalgeschützten Einheit Stadtbefestigung mit
sämtlichen sichtbaren, integrierten und im Boden
befindlichen Mauerresten, Toren, Türmen und
zugehörigen Grabenbereichen.
Weiter Detailinformationen können dem Anhang 3.1
Esembleschutz entnommen werden.

Die daraus resultierenden Vorgaben des Denkmalschutzes
wurden in der Planung berücksichtigt und sind
vom Bieter zu beachten.

Im gesamten Bearbeitungsgebiet kann es zu
bodenarchäologischen Funden der mittelalterlichen und
frühneuzeitlichen Siedlung, sowie der Siedlungen des
Neolithikums, der Römerzeit und des Mittelalters
kommen.

1.3 Lage der Baustelle

Die zu bearbeitenden Fläche befinden sich innerhalb
des Gartenschaugeländes südlich der historischen
Innenstadt.

Zum Gartenschaugelände allgemein:

Aufgrund der anspruchsvollen Topografie innerhalb des
Gartenschaugeländes und zur besseren Anbindung
des Geländes an die Innenstadt wird ein Aufzug von der
Hochbrücktorstrasse in den unteren Stadtgraben
gebaut. Die neuen Wege innerhalb des
Gartenschaugeländes werden aufgrund der grossen
Höhenunterschiede mit einem barrierearmen (nicht
barrierefreien) Gefälle von durchgehend ca. 5 %
ausgeführt.

Für den Fall eines möglichen Defekts des Aufzugs wird
als Alternative ein barrierearmer Weg angeboten, der
über zwei Rampen den grossen Höhenunterschied zwischen
dem Stadtgraben und der Ebene der
historischen Innenstadt überwindet.
Der Alternativweg wird mit Rampen von maximal 8 %
Gefälle und Zwischenpodesten alle 10 m
Rampenlänge ausgeführt.

Die Herstellung des oberen, stadtnahen Abschnitts
dieses Rampenwegs im Anschluß an die Suppengasse
ist der Hauptbestandteil dieser Ausschreibung.

Rampenbauwerk Suppengasse:

Das Rampenbauwerk Suppengasse ist zweigeteilt. Die
untere Rampenmauer wurde durch das
Vorgängergewerk als räumlicher Abschluß der
Platzsituation am Kaskadenplatz bereits erstellt. Die
technische Umsetzung und die Optik des zu erstellenden
Bauwerks muss sich an diese bereits erstellte
Mauer anlehnen.

Dieses Bauwerk wurde als flachgegründete Ortbetonmauer
auf dem anstehenden Baugrund ausgeführt.

Bei dem sich über diese Leistungsbeschreibung zu
erstellende Rampenbauwerk handelt es sich um ein
ebenfalls flachgegründetes Ortbetonbauwerk über 3 von
unten nach oben hin abgetreppte
Gründungsebenen. Es ist infolge der verschiedenen
Gründungsebenen von einer abschnittsweisen
Erstellung der einzelnen Mauerelemente in 3
verschiedenen Bauabschnitten (BA1 - BA3) auszugehen.
Die
Erstellung der Mauern in 3 getrennten Bauabschnitten
ist der verschiedenen Gründungsebenen der Mauern
geschuldet. Es unterliegt dem AN selber, ob er die
Mauern anhand dieser Annahme erstellt, oder ob er die
Mauern anhand eines eigenen Bauablaufs an seine
Bedürfnisse angepasst erstellt.

Im oberen Anschlußbereich der Mauer an die städtische
Platzsituation wird diese als Trogbauwerk
ausgebildet. Die anderen Mauern sind flachgegründete
Schwergewichtswände.

Infolge des nicht tragfähigen Baugrunds, sowie der
vorhandenen hochliegenden Kanaltrassen im Bereich der
Mauern sind vor der Herstellung der Mauern
umfangreiche Spezialtiefbaumaßnahmen über
Mikropfahlgründungen vorzusehen zur Rückverankerung
der flachgegründeten Mauern in den tieferliegend
anstehenden Felshorizont. Es ist vorgesehen die
Leistungen des Spezialtiefbau in einer Arbeitseinheit
herzustellen und für die nachfolgende Betonage der
Fundamente der Mauern, sowie den aufgehenden
Mauern vorzubereiten. Auch an dieser Stelle unterliegt
es dem AN, ob er die Mikropfahlgründungen in einem
durchgehenden Bauabschnitt erstellt, oder ob er die
Mikropfahlgründungen anhand eines eigenen
Bauablaufs an seine Bedürfnisse angepasst in
Teilabschnitten erstellt. Unabhängig vom gewählten
Bauablauf (komplette Erstellung der Bohrpfähle in
einem durchgehenden Bauabschnitt oder abschnittsweise
Erstellung der Bohrpfähle in mehreren Bauabschnitten)
werden die Leistungen der Baustelleneinrichtung
Spezialtiefbau. sowie der Durchführung der
Einmessarbeiten Spezialtiefbau einmal als Pauschale
vergütet.

Für die Erstellung der Bohrpfähle auf separaten Ebenen
sind temporäre Abfangungen vorzusehen, welche
als verlorene Schalungen im Bereich der Baugrube
verbleiben.

Nach der Erstellung der Mauern sind diese mit
Tragschicht bis zum zukünftigen Wegeniveau zu
verfüllen und
anschließend mit einer Bodenplatte nach Wahl AN
(Asphalt oder Ortbeton) als zukünftiger Wegebelag zu
versehen. Mit im LV beinhaltet ist die
Wiederherstellung der flankierenden Flächen und
Aussenanlagen im
Anschluß an den Rampenzugang.

Die Baumaßnahmen umfassen im wesentlichen:

- Herstellung der abgetreppten Baugruben auf 3
unterschiedlichen Gründungsebenen.
- Herstellung der Mikropfahlgründung über insgeamt 68
Mikrobohrpfähle mit Pfahlkopfausbildung nach
Zulassung.
- Herstellung der Fundamente und der aufgehenden
Mauern anhand der Abtreppung der Fundamente in 3
getrennten Bauabschnitten.
- Verfüllung der Mauern und der flankierenden
Aussenanlagen; Parallel erfolgt der Einbau der
Grundleitungen (Entwässerung / Drainage / bauseitige
Wasserleitung).
- Einbau der Stahleinfassungen.
- Herstellung des Rampenbelags.
- Ergänzung Bordstein- und Großpflastersatz entlang
der Straße Suppengasse.
- Endplanien der Aussenanlagen und Realisierung der
Ansaaten.

1.4 Allgemeines zum Leistungsverzeichnis

1.4.1 Abkürzungen

Die aufgenommenen Abkürzungen haben folgende Bedeutung:

LV Leistungsverzeichnis
AG Auftraggeber
AN Auftragnehmer
BÜ Örtliche Bauüberwachung des Auftraggebers
BO Bauoberleitung des Auftraggebers
EÜ Geotechnische Eigenüberwachung des AN
FÜ Geotechnische Fremdüberwachung des AG
UBB Umwelt Baubegleitung des AG
BVB Bodenkundliche Baubegleitung des AG
DÜ Denkmalschutzrechtliche Fremdüberwachung des AG
OB Oberboden = Mutterboden
kUB kulturfähiger Unterboden
UG Untergrund = Rohboden

1.4.2 Unterlagen

Die dem LV beiliegenden Unterlagen im pdf-Format sind
ausschließlich
für kalkulatorische Zwecke bestimmt.

beigelegte Anlagen siehe unter 2.12.

1.4.3 Prüfung und Vorbehalte

Nach Aufforderung zur Abgabe des Angebotes ist das
Leistungsverzeichnis umgehend auf Vollständigkeit zu
überprüfen. Evtl. fehlende Ausschreibungsbestandteile
sind nach Prüfung sofort dem Verfasser des
Leistungsverzeichnisses schriftlich anzuzeigen.

Vorbehalte gegen die Ausschreibungsbedingungen bzw.
gegen das LV sowie gegen die vorgesehene
Ausführung sind spätestens mit Angebotsabgabe geltend
zu machen.

1.4.4 Angaben

Mit den im Leistungsverzeichnis enthaltenen Angaben
über Bauart, Bauteil, Baustoff und Abmessungen gilt
auch der Herstellungsvorgang und -ablauf bis zur
fertigen Leistung unter Zugrundelegung der anerkannten
Regeln der Technik und der gesetzlichen Vorschriften
als beschrieben. Nebenleistungen, insbesondere das
Aufstellen, Vorhalten und Abbauen von Gerüsten,
Schalungen, Werkzeugen, Geräten etc. sind in den
angebotenen Einheitspreisen enthalten, wenn nichts
anderes in der Leistungsbeschreibung aufgeführt ist.

In die Einheitspreise ist grundsätzlich auch die
Lieferung und der Einbau der ausgeschriebenen
Materialien
und Baustoffe einzurechnen, wenn nichts anderes in der
Leistungsbeschreibung ausgesagt wird.

Alle eingebauten Fremdmaterialien sind vom AN durch
Lieferscheine und stoffliche Qualitätsnachweise zu
belegen. Für die Liefermaterialien sind entsprechende
Gütenachweise und
Unbedenklichkeitsbescheinigungen vor der Anlieferung
der Materialien vorzulegen.

Der AN hat die Aufmaße auf einem Aufmaßblatt nach
Angabe des AG zu erstellen und dem AG 1-fach zur
Unterschrift vorzulegen. Zu jedem Aufmaßblatt sind
Skizzen vom AN anzufertigen, aus denen sämtliche
Maße eindeutig hervorgehen. Der AG kontrolliert die
angegebenen Maße des Aufmaßes in der Örtlichkeit.

1.4.5 Massenmehrungen

Es wird ausdrücklich darauf hingewiesen, dass
sämtliche zusätzliche Arbeiten oder Massenmehrungen dem
AG durch den AN frühzeitig und schriftlich vor der
baulichen Umsetzung angezeigt werden müssen.

1.4.6 Nebenangebote

Die Abgabe von Nebenangeboten ist nicht vorgesehen.

1.4.7 Sonstiges

Die VOB mit ihren Teilen A, B und C in der bei
Angebotsabgabe gültigen Fassung ist
Ausschreibungsbestandteil.

Der Bieter erklärt sich mit Abgabe seines Angebots
sowohl mit der Leistungsbeschreibung als auch mit den
technischen und allgemeinen Vorbemerkungen
einverstanden.

1.5 Bietergespräch vor Auftragserteilung

Es ist geplant vor der Auftragserteilung ein
Bietergespräch zu machen.

*Hinweis*
2. Vorbemerkungen ÖRTLICHE VERHÄLTNISSE

Titelbereich Rampenbauwerk Suppengasse

2.1 Beschreibung des Baufeldes / Ist-Zustand

Das zu bearbeitende Baufeld weißt eine Grundfläche von
rund 35 x 15 Metern auf in einer sich sehr stark von
Norden nach Süden neigenden Hangexposition von circa 4
Metern. Der Hang schließt entlang der nördlichen
Kante mit der Suppengasse als innerstädtische
Erschliessungstraße ab.

Die bestehende Böschungsituation ist als Steilböschung
in Richtung Talraum temporär hergestellt. Die
Situation ist mit einer Folienlage aktuell abgeplant
gegen eindringendes Niederschlagswasser. Kulturfähige
Böden sind im aktuellen Bearbeitungsabschnitt nur noch
im oberen, weitgehend horizontalen
Anschlußbereich an die Suppengasse vorhanden. Nach der
Erstellung der Mauern ist das vorhandene
entnommen Oberbodenmaterial einzubauen, sowie
kulturfähiges Oberbodenmaterial für die herzustellenden
Ansaaten zu liefern und einzubauen.

Auf die Inhalte des beiliegenden Bodenschutzkonzepts
wird hier im Besonderen verwiesen. Die Inhalte des
Bodenschutzkonzepts sind der baulichen Umsetzung der
Maßnahme zugrunde zu legen.

Die Baustellenerschliessung erfolgt ausschließlich
über die sich nördlich des Baufelds befindliche
Suppengasse. Für die Bauzeit ist für die Suppengasse
eine verkehrsrechtliche Anordnung einzuholen und
infolge des notwendigen Eingriffs in den Straßenkörper
eine Sperrung der Suppengasse für den Verkehr
während der Bauzeit zu erwirken.

Am westlichen Rand des Baufelds ist ein zwingend zu
schützender Baumbestand vorhanden, welcher durch
die Baugrube zur Erstellung der Mauern beeinflußt
wird. Am östlichen Rand des Baufelds wird an die
Bestandsbäume mit der Erneuerung der wassergebundenen
Wegedecken auf der Platzsituation
oberflächlich herangearbeitet. Hier sind in Abstimmung
mit dem AG und der BÜ geeignete Maßnahmen zum
Schutz der Gehölze und deren bestehendem Wurzelwerk zu
ergreifen.

Parallel zu der Baumaßnahme finden noch im sich
südöstlich anschließenden Talraum weitere
Ausbauarbeiten statt, welche die hier zu erbringenden
Leistungen nicht beeinflussen und somit auch nicht
gesondert erwähnt und aufgeführt werden.

Es ist wegen der örtlichen Gegebenheiten dieses
Bauabschnitts mit Erschwernissen / Behinderungen im
Rahmen der auszuführenden Bauleistungen zu rechnen,
dies besonders im Rahmen des
Materialantransports, der baulichen Umsetzung der
Maßnahme und der Abfuhr von Stoffen.

Für das Baugelände ist lauf DIN 4149 die Erdbebenzone
1 ausgewiesen. Es liegt die Baugrundklasse B und
Untergrundklasse R vor. Angaben zu Bemessungswerten
der Bodenbeschleunigung sind der DIN EN 1998
zu entnehmen.

Die oben genannten Hinweise sind kalkulatorisch durch
den AN zu beachten, eine gesonderte
Weitervergütung in Bezug auf die erschwerenden
Arbeiten dieses Bauabschnitss erfolgt nicht.

2.2 Beschreibung der Bauleistung

Als erster Schnitt ist die zukünftige Baugrube im
Grundausbau herzustellen. Hierfür sind 3 auf
verschiedenen
Höhen definierte Gründungsebenen anzulegen und
temporär abzufangen. Die Baugrubenböschungen sind
mit Folienlagen gegen eindringendes Oberflächen- und
Niederschlagswasser zu sichern

Nach der Erstellung der Baugrube sind die Mikropfähle
herzustellen. Insgesamt sind 68 Pfähle mit
unterschiedlicher Pflahllänge von 6,75 m - 12 m
Pfahllänge abzuteufen und mit Betonsuspension zu
verpressen. Die Ankerköpfe sind für das Folgegewerk
mit geeigneten Maßnahmen zu sichern.

Die untere, auf dem Niveau Unterkante Fundament 595,42
vorgesehenen Wände des BA1 werden als
tiefgegründete Winkelstützwände mittels Mikopfaählen
mit anfüllseitigem Fundamentsporn ausgebildet. Der
nordseitige Wandabschnitt ist von West nach Ost
ansteigend der zukünftigen Rampensituation folgend
ausgebildet. Der südseitige Wandabschnitt welcher mit
einem Wandwinkel auf die nördliche Rampenwand
angeschlossen wird ist dem Rampenverlauf folgend
fallend von West nach Ost ausgebildet.

Die als BA2 vorgesehenen Wandabschnitte, gegründet auf
dem Niveau Unterkante Fundament von 596,32,
sind sowohl tiefgegründete Winkelstützwände als auch
U-förmig tiefgegründete Wandabschnitte mit 2
parallel angeordneten, aufgehenden Wänden auf einer
durchgehenden Fundamentbetonplatte.
Der nordseitige Wandabschnitt ist von West nach Ost
ansteigend der zukünftigen Rampensituation folgend
ausgebildet. Der südseitige Wandabschnitt ist dem an
diesen Wandabschnitt anzufüllendem Gelände
folgend fallend von West nach Ost ausgebildet.

Die als BA3 vorgesehenen Wandabschnitte, gegründet auf
dem Niveau Unterkante Fundament von 596,85,
sind sowohl tiefgegründete Winkelstützwände als auch
U-förmig tiefgegründete Wandabschnitte mit 2
parallel angeordneten, aufgehenden Wänden bzw. 3
rechtwinkelförmig angeordneten aufgehenden Wänden
auf einer durchgehenden Fundamentbetonplatte. Der
nordseitige Wandabschnitt ist weitgehend horizontal
ausgebildet und bildet den Höhenanschluß des
Rampenbauwerks in Richtung Suppengasse ab. Der
winkelförmig zu dieser Wand abgeordnete westseitige
Wandabschnitt wird ebenfalls horizontal hergestellt.
Der sich an diesen Abschnitt anschließende, südseitige
Wandabschnitt ist dem anzufüllendem Gelände
folgend fallend von West nach Ost ausgebildet. Der
südseitige Wandabschnitt ist dem Rampenverlauf
folgend fallend von West nach Ost fallend ausgebildet.

Die Fundamente werden als Tiefgründungen der zuvor
realisierten Mikropfahlköpfe hergestellt. Die
Oberkante der Fundamente ist hierbei geneigt
herzustellen. Je nach Situation ist die Flachgründung
in
unterschiedlichen Fundamentlängen mit einseitiger
Spornverlängerung vorzusehen.

Alle Fundamente sind mit einer Fundamentstärke von
60-55 cm nach außen vom Wandfuß weg fallend
vorzusehen.

Die Fundamentfüße sind zu drainieren mit einer
sohlseitigen Drainage. Die Drainagen werden sohlseitig
an
eine ableitende Sohldrainage im Bereich der bereits
realisierten Rampenmauer angeschlossen.

Die aufgehenden Wände weisen eine Regelwandstärke von
25 cm auf. Die nördliche Stützwand zur
Geländeabfangung weist eine Wandstärke von 30 cm auf.

Die einzelnen Wandabschnitte werden mit einer
Dolleneinlage gegen ein Verschieben in vertikaler und
horizontaler Lage gesichert.

Die sichtbaren Wandflächen (Wandvorderseite bzw.
Wandinnenseite je nach Einbausituation / Mauerkrone /
dem Rampenverlauf folgende Innenseite im oberen
Wandabschnitt)  sind in Sichtbeton SB3 mit additiv
eingebauten, glatten Schalplatten herzustellen. Auf
der Wandkrone ist es durch ein Folgegewerk der Einbau
von Geländerabsturzsicherungen vorgesehen.

Das zukünftige Geländer auf der Mauerkrone wird
nachträglich über Kernlochbohrungen realisiert. Die
Fußpunkte des Geländers werden nach dem Einbau und
Verguß dann mit einer abgedichteten
Abdeckplatten aus Stahl verschlossen.

Nach der Betonage und dem Aushärten ist der zukünftige
Geländeverlauf im Rampenbereich mit
verdichtungsfähigem Tragschichtmaterial herzustellen.
Anschließend ist der Grundbelag der Rampe nach
Wahl AN herzustellen.

In den Rampenbelag sind die sichtbaren
Entwässerungseinrichtungen der Rampe mit zu
integrieren.

Im Nachgang zu dieser Leistungserbringung erfolgt eine
Epoxidharzbeschichtung des Rampenbelags mit
Splittabstreu als eigene Leistungserbringung.

Nach der Fertigstellung der Rampensituation sind die
flankierenden Grünflächen wieder herzustellen.
Gleichzeitig ist der nördliche Abschluß der
Rampensituation in Richtung Suppengasse mit dem hierfür
notwendigen Bordsteinsatz und dem wieder
herzustellenden Großpflastersatz zu realisieren. Die
wassergebundene Wegedecke in der östlichen
Platzsituation ist zu erneuern.

Der Baumbestand ist in die neue Gestaltung einzufügen.
Hierzu ist im Besonderen der Baumschutz zu beachten,
siehe 2.7 Schützenswerter Baum- und
Gehölzbestand.

Anlage hierzu Anlage Lageplan - Rampenanlage
Suppengasse (ROT_A24_LP5_1.1.4_L01)

2.3 Übergeordnete Verkehrswege und Andienung

Die Baustelle ist über eine Zuwegungen anzudienen:

Die Andienung erfolgt über die vorhandene
Straßenerschließung von der Kaiserstraße /
Stadtgrabenstraße /
Hochmaiengasse über die Straße Am Stadtgraben zur
Baustelle Rampe Suppengasse.

2.4 Bauwasser- und Baustrom

Bauwasser und Baustrom stehen im Baufeld nicht zur
Verfügung. Um eine geeignete Strom- und
Wasserversorgung für seine Arbeiten hat sich der AN
eigenverantwortlich zu kümmern. Diese Anforderungen
sind in die Einheitspreise mit einzukalkulieren und
werden nicht gesondert vergütet.

2.5 Zu kalkulierende Förderwege

Sollte in den Positionen dieses Leistungsverzeichnis
kein eindeutiger anderer Förderweg beschrieben sein,
ist ein Förderweg bis zu 500 m mit einzukalkulieren.

2.6 Bodenmanagement/ Umgang mit Oberboden (OB) und
kulturfähigem Unterboden (kUB)/
Vorsorgender Bodenschutz während der Baumaßnahme

Für die Baumaßnahme wurde ein Bodenschutzkonzept gem.
DIN 19639 durch IBA- Institut für Biotopverbund
und Artenschutz im August 2025 erstellt. Das
Bodenschutzkonzept ist den Verdingungsunterlagen
beigefügt
und ist somit Vertragsbestandteil. Die Inhalte des
Bodenschutzkonzepts sind zwingend einzuhalten.

Insbesondere auf die Kapitel 3.7 Technische Umsetzung
bodenrelevanter Eingriffe, sowie 5.
Bodenmanagement des Bodenschutzkonzepts wird hier
nochmals besonders hingewiesen.

Die in diesen Kapiteln beschriebene Bauweisen zum
Umgang mit dem Kulturgut Boden sind zwingend
einzuhalten. Es findet während der Baumaßnahme eine
bodenkundliche Baubegleitung (BVB) statt, welche
die Inhalte des Bodenschutzkonzepts auf die bauliche
Umsetzung hin kontrolliert.

Die erforderlichen Maßnahmen während der Bauphase sind
in Kapitel 5.2 beschrieben.

Es handelt sich um folgende Maßnahmen:

Fotodokumentation und Erstansprache der betroffenen
Bereiche vor Baubeginn zur Erfassung von
Bodenaufbau, Bodentypen und Feuchtebedingungen.
Durchführung der Bodenarbeiten nur bei geeigneter
Witterung, d. h. bei ausreichend trockenem oder
gefrorenem Boden. Stark durchnässte Flächen werden
nicht befahren.
Separater Abtrag und Lagerung des Oberbodens (ca.
0,10,3 m), möglichst auf direkter benachbarter
Fläche. Schutz vor Erosion und Vermischung ist
sicherzustellen.
Getrennte Behandlung von Oberboden und Unterboden mit
eindeutiger Kennzeichnung (z. B. durch
Bänder oder Schilder).
Wiedereinbau in umgekehrter Schichtenfolge, sofern
keine Verunreinigungen oder Einschränkungen
durch Belastungen festgestellt wurden.
Vermeidung schwerer Maschinen mit hoher Bodenpressung;
Einsatz bodenschonender Technik (z.
B. Kettenfahrzeuge, Niederdruckreifen < 0,5 bar).

Bei Bedarf: Temporäre Baustraßen oder
Lastverteilungsmatten zur Reduktion der
Flächenbelastung,
insbesondere im Bereich von Gehölzen, Wiesen oder
empfindlichen Strukturen.
Zwischenlagerung von Bodenmaterial nur auf geeigneten,
ebenen, nicht erosionsgefährdeten Flächen.
Lagerhöhe maximal 2 m; Lagerung möglichst kurz und
ohne Fremdmaterialkontakt.
Vermeidung von Schadstoffeinträgen durch geeignete
Maßnahmen beim Betrieb von Maschinen (z. B.
dichte Tankstellen, kein Ölwechsel auf den Baustellen-
oder Lagerflächen).
Ansaat oder Mulchung von Zwischenlagern bei längerer
Lagerdauer (> 4 Wochen) zur
Erosionsminderung und Wiederbegrünung.

Die Umsetzung dieser Maßnahmen sind bei der Erstellung
der anstehenden Baumaßnahmen zwingend
durchzuführen.

Für den Bearbeitungsbereich im Speziellen wird
folgendes Vorgehen hinsichtlich des Bodenschutzes
definiert:

Generell:
Alle anstehenden Bodenarbeiten (Oberboden- und
Unterbodenarbeiten) finden in der Ausführung vor Kopf
statt.

Bodenbearbeitung

Die Erdarbeiten können nur bei entsprechend trockener
Witterung durchgeführt werden. Eine Befahrung der
Vegetationsschichten bei nicht geeigneter Witterung
wird ausgeschlossen.

Die Bodenarbeiten müssen mit bodenschonenden
Gerätschaften (Bagger, Raupe mit Moorlaufwerken)
erfolgen.

Boden und Verwertung

Die anstehenden Bodenverhältnisse sind den
Geotechnischen Untersuchungsberichten vom Geoteam
Rottweil mit 3 Untersuchungen vom 12.05.2023,
20.03.2024 und 16.10.2025 umfangreich erkundet und
untersucht worden. Die Gutachten sind dieser
Leistungsbeschreibung in der Anlage 3.5 mit beigefügt
und
sind Vertragsbestandteil.
Die Schürfe 12 und 13 des Berichts vom 12.05.2023
liegen am Rand des Bearbeitungsgebietes. Die RKS1
des Berichts vom 16.10.2025 liegt im
Bearbeitungsgebiet.

Im Untersuchungsbericht vom 12.05.2023 ist unter Punkt
5 die abfallrechtliche Einstufung erfolgt. Bei
einzelnen Schürfen wurden erhöhte PAK Werte im
Feststoff, sowie erhöhte Schwermetallwerte im Feststoff
festgestellt.

Bei der Untersuchung U1891-2025 des Büro GeoTeam
Rottweil vom 16.10.2025 wurde im Bereich der
zukünftigen Winkelstützwände eine Geotechnische
Stellungnahme zur Gründung der Winkelstützmauern
anhand einer durchgeführten und ausgewerteten
Rammkernsondierung erstellt. Die Inhalte dieses
Gutachtens sind der Ausführung der
Spezialtiefbauarbeiten zugrunde zu legen.

Für die zu verwertenden Böden wurde durch GeoTech
Kaiser Bericht Nr. 9618-2026 für die Ausführung der
Aushubarbeiten im Bereich der unteren, bereits
realisierten Mauer eine Probenahme und
Deklarationsanlyse
durchgeführt. Die Probenahme hat eine Deklaration von
BM-0* infolge leicht erhöhter Blei, Quecksilber und
PAK-Werte ergeben. Diese Annahme wird der Verwertung
der Böden zugrunde gelegt.

Die durch die Aushubarbeiten zu verwertenden Böden
werden entweder anhand der vorliegenden
Deklarationsanalyse oder anhand einer neu zu
erstellenden Analyse vor Ort beprobt und dann anhand
der
Ergebnisse der Beprobung direkt aufgenommen und
abgefahren infolge der eingeschränkten
Platzverhältnisse auf der Baustelle. Erforderliche
Untersuchungen der Böden hinsichtlich Ihrer
Weiterverwendung zum Wiedereinbau oder Verwertung
werden durch den AG veranlasst.

Innerhalb des Bearbeitungsgebietes wird folgender
Schichtenaufbau erwartet:
5-30 cm Mutterboden, bereits vorab weitgehend durch
die durchgeführten Baumaßnahmen entnommen.
Entnahme und separate Lagerung des Oberbodens für den
Wiedereinbau im oberen, noch nicht überformten
Böschungsbereich

Anschließend tonige Anschüttungen mit Resten von
Bauschutt und Siedlungsabfällen.

Der zu erwartende Schichtenaufbau ist im Titel
Bautechnische Bodenarbeiten ausführlich beschrieben.

2.7 Schützenswerter Baum- und Gehölzbestand

Im zukünftigen Bearbeitungsfeld ist ein
schützenswerter Baum- und Gehölzbestand vorhanden.
Der Baumschutz hat einen sehr hohen Stellenwert.
Die erforderliche Maßnahmen zur Schadensvermeidung
sind vor Beginn der Baumaßnahme durchzuführen.
Die zu erhaltenden Gehölze sind anhand der Vorgaben
der DIN 18920, der RAS-LP4 bzw. R SBB 2023 zu
sichern und zu erhalten
Das Merkblatt der Stadt Rottweil zum Baumschutz 2028
RW Vermerk Baumschutz-v1.0, ist zwingend zu
beachten.

Die geplanten Regelaufbauten im Wegebau werden bei
Bedarf im Gehölzbereich angepasst.
Im Radius von 2,50 m um dem Stamm sind die Arbeiten
unter besonderen Anforderungen auszuführen.
In diesm Bereich sind keine vibrierenden Maschinen
zulassen.

Sollten zur Herstellung der Beläge mit Einfassungen
Hauptwurzeln angetroffen werden, ist das weitere
Vorgehen unverzüglich mit dem AG, der UBB und der BÜ
abzustimmen.

Sollten bei sonstigen Grabarbeiten z.B. für Fundamente
oder Leitungen Hauptwurzeln angetroffen werden, ist
das weitere Vorgehen unverzüglich mit dem AG, der UBB
und der BÜ abzustimmen.

2.8 Vorhandene Ver-/ Entsorgungsleitungen

Im Bereich der Suppengasse sind 2 wesentliche
Bestandssparten im zukünftigen Fundament- und
Wandbereich der Mauern vorhanden. Diese sind zwingend
aufrecht zu erhalten und dürfen durch die
anstehenden Arbeiten nicht geschädigt werden:

Zum einen eine Kanalhaltung DN 600 mit einem
Schachtbauwerk im nördlichen Bereich des Baufelds,
welcher das zuführende Schmutzwasser zusammenführt und
dieses über einen weiteren Verteilerschacht in
südlicher Richtung außerhalb des Baufelds in Richtung
Talraum Stadtgraben leitet. Dieser Schacht ist
inklusive der zu- und abführenden Leitungen zwingend
mit den anstehenden Baumaßnahmen aufrecht zu
erhalten.

Zum anderen ein bestehender Brunnenschacht in welchen
zuführenden Quellleitungen einmünden. Über
diesen Schacht wird das Brunnenwasser in eine zu
erneuernde Druckleitung ausgepumpt. An der
südöstlichen Ecke des bereits erstellten 1.
Wandabschnitts liegt die zu erneuernde Druckleitung
aus PE DA
63 als Ringbund. Dieser Ringbund ist anhand der
Planangaben außerhalb der Mauern bis zum
Brunnenschacht hin neu zu verlegen und in der Folge an
der bestehenden Ausleitung aus dem
Brunnenschacht nach der erfolgten Betonage der Mauern
wieder anzuschließen.

Im westlich flankierenden Bereich sind voraussichtlich
unter der bestehenden Stadtmauer weitere,
zuführende Brunnenleitungen vorhanden, welche bereits
durch die Vorgängermaßnahme umgeschlossen
und erneuert worden sind.

Sollten weitere Leitungen im Zuge der Aushubarbeiten
angetroffen werden, ist der AG und die BÜ
unverzüglich zu unterrichten und das weitere Vorgehen
mit diesem Bestandssparten zu klären.

Die genannten Informationen entbinden den AN nicht von
seiner Pflicht, sich selbst über das Vorhandensein
weiterer Kabel bzw. Leitungen und deren exakten
Verlauf bei den Leitungsträgern zu informieren.

Durch die Bauarbeiten hervorgerufene Beschädigungen
von Leitungen gehen zu Lasten des AN.

2.9 Kampfmitteluntersuchung/ Kampfmittelräumung

Die Stadt Rottweil, insbesondere der Bahnhofsbereich
wurden im 2. Weltkrieg bombardiert. Aus diesem
Grund hat der AG durch die Firma provisys
Kampfmittelerkundung und Vorabsondierungen durchführen
lassen.
In der Anlage 3.3 ist die Ergebniskarte der
Kampfmittelerkundung, Stand 25.03.2025 ersichtlich.
Es besteht kein Kampfmittelverdacht für die zu
bearbeitenden Flächen.

Auf dem Gelände kann allerdings grundsätzlich das
Vorhandensein von Kampfmitteln nicht ausgeschlossen
werden. Die Arbeiten erfolgen in erster Linie
oberflächennah in einem bereits mehrfach überformten
Bearbeitungsabschnitt.

Sollte im Zuge der Arbeiten ein
kampfmittelverdächtiger Gegenstand gefunden werden, so
sind die Arbeiten
an der Fundstelle sofort einzustellen, die Fundstelle
ist abzusperren und der Kampfmittelräumdienst sowie
der Auftraggeber unverzüglich zu informieren, um die
weiteren Maßnahmen zu besprechen.

2.10 Denkmalschutz/ Information Landesdenkmalamt

Die Arbeiten befinden sich in einem denkmalgeschützten
Ensemblebereich. Für die LGS ist ein
ehrenamtlicher Bodenarchäologe tätig, welcher die
denkmalschutzrechtlichen Belange auf der Baustelle
vertritt. Vor dem Baubeginn ist die DÜ des AG mit
einzuschalten und die anstehenden Arbeiten sind mit dem
vor Ort tätigen Bodenarchäologen abzuklären. Drei
Wochen vor dem Beginn der Erdarbeiten sind diese
Leistungen dem vom Landesamt für Denkmalpflege
beauftragten, ehrenamtlichen Mitarbeiter anzuzeigen
und die Termine der Durchführung der Erdarbeiten
abzustimmen. Das Landesamt für Denkmalpflege ist
ebenfalls über die Terminabstimmung zu informieren. Es
erfolgt dann eine Baubegleitung durch den
Bodenarchäologen. Bodeneingriffe ohne eine
rechtzeitige Information und Einbindung des
Bodenarchäologen sind unzulässig. Die Baustelle wird
regelmässig durch den Bodenarchäologen begangen.

Gemäß § 20 Denkmalschutzgesetz sind Funde bei den
Erdarbeiten unverzüglich dem AG, der DÜ, der ÖB
und dem Landesdenkmalamt anzuzeigen.

2.11 Ortsbegehung

Die Durchführung einer Ortsbegehung vor Abgabe des
Angebots wird aufgrund der komplexen
Geländegegebenheiten und der zuvor beschriebenen
Rahmenbedingungen dringend angeraten.

2.12 Literaturverzeichnis in der Anlage

Anlagen:

Plananlagen

siehe hierzu beiliegende Planliste A24.

02 Terminplan
 2028_PS Zeitplan-v1.06

03 weitere Anlagen
 3.1 Ensembleschutz: 6-00_Ensembleschutz
 3.2 Baumschutz: 2028 RW Vermerk Baumschutz-v1.0
 3.3 Kampfmittel: Ergbniskarte
 3.4 Baulogistik: TB1 Baulog lowres gesamt
 3.5 Bebauungsplan "Hochbrückgraben"
 3.5 Geotechnische Untersuchungen
 3.7 Bodenschutzkonzept
 3.8 Asphaltbeprobungen

*Hinweis*
3. Vorbemerkungen BESCHREIBUNG DER BAULEISTUNGEN

Titelbereich Rampenbauwerk Suppengasse

3.1 Baustelleneinrichtung/ Baustellentermine/
Baustellenorganisation/ Bauausführung

3.1.1 Baustelleneinrichtung/ Lagerflächen/
Baustellenandienung

Die Leistungen der Baustelleneinrichtung sind gem. DIN
18299 4.1 Nebenleistungen und werden nicht
gesondert vergütet. Die erforderlichen Leistungen sind
in die Einheitspreise der nachfolgend beschriebenen
Leistungspositionen mit einzukalkulieren.

Für die Leistungen des Spezialtiefbaus wird eine
gesonderte Baustelleneinrichtung ausgeschrieben und
erfasst inkl. der notwendigen Vorhaltung für die
Durchführung der Spezialtiefbauarbeiten.

Ebenso wird für die notwendigen Einmeßarbeiten der
Mikropfähle eine gesonderte Position ausgeschrieben
und erfasst.

Die Flächen für die Baustelleneinrichtung können im
direktem Anschluss an das Baufeld im Bereich der
kleinen Platzsituation zwischen vorhandener Stadtmauer
im Süden und Westen, sowie vorhandenem
Trogbrunnen im Osten der Platzsituation zur Verfügung
gestellt werden. Der vorhandene Trogbrunnen ist
durch geeignete Maßnahmen zu schützen. Der Trogbrunnen
darf durch die Baumaßnahmen nicht
beschädigt und in Mitleidenschaft gezogen werden.
Diese Fläche ist als BE-Fläche bei der Erstellung der
Verkehrsrechtlichen Anordnung mit vorzusehen und zu
beantragen. Im östlichen Bereich der BE-Fläche sind
Bestandsbäume, sowie der Trogbrunnen vorhanden. Eine
Lagerung von Materialien in diesem Bereich wird
kategorisch ausgeschlossen. Die BE-Fläche ist auf die
vorhandene Bestandsfläche zu begrenzen. Nach dem
Abschluß der Arbeiten ist die BE-Fläche wieder in den
ursprünglichen Zustand zurück zu versetzen.

Innerhalb des Baufeldes stehen nur bedingt
Lagerflächen zur Verfügung. Die einzige, mögliche
Lagerfläche
umfasst die zuvor beschriebene BE-Fläche im Bereich
der bestehenden Stadtmauer.

Im Kronen- und Wurzelbereich der Großbäume ist die
Lagerung von Materialien nicht erlaubt.

Der konkrete Standort der Baustelleneinrichtung sowie
die Lagerflächen sind im Vorfeld im Rahmen des
Bietergesprächs in Abstimmung mit dem AG, Baulogistik
und der BÜ/BO abzustimmen.

siehe hierzu Anlage 3.4 Baulogistik

Mit der Fertigstellung der Maßnahme werden die in
Anspruch genommenen BE-Flächen in den geplanten
Endzustand versetzt.

Verunreinigungen der öffentlichen Straßen und Wege
durch den Baubetrieb bzw. Materialanlieferung und
-abfuhr sind unverzüglich und täglich auch ohne
direkte Anweisung durch die Bauleitung zu beseitigen.
Die
Arbeiten hierfür sind in der Baustelleneinrichtung mit
zu berücksichtigen.

3.1.2 Baustellentermine

Es findet ein wöchentlicher Jour Fixe zur Klärung
offener Punkte im Zuge des Bauablaufs bzw. zur
Kontrolle
der Bauabläufe auf die terminlichen Vorgaben statt.
Der Jour Fixe Termin findet auf der Baustelle statt.
Durch
den AN ist ein weisungsbefugter Vertreter mit
umfassender Kenntnis der Baumaßnahme zu entsenden. Die
wöchentliche Teilnahme des AN am Jour Fixe wird
vertraglich definiert. Die Teilnahme wird nicht
vergütet.

3.1.3 Gleichzeitig laufende Baumaßnahme

Flankierend zum Baufeld finden zeitgleich folgende
Baumaßnahmen statt:

- TB 1.2.6 / 1.2.7 Hauptweg Tal und Wasserlauf im
Stadtgraben, bis 06/2027
- TB 1.1.2 Verkehrsfläche im Stadtgraben, ab 09/2027

siehe hierzu Anlage 02 Terminplan: 2028-PS
Zeitplan-v1.06.

Die hier beschriebenen Maßnahmen liegen außerhalb des
Baufelds dieser Maßnahme bzw. schließen an
diese Maßnahme terminlich und baulich an.

3.1.4 Maschinen- und Materialeinsatz

Die Bauausführung der ausgeschriebenen Arbeiten sind
unter Berücksichtigung des Bestands unter
eingeschränkten Platzverhältnissen durchzuführen. Der
AN hat seine Baugeräte an die örtlichen
Gegebenheiten anzupassen. Dies gilt insbesondere für
die Erdbaugeräte, sowie für die eingesetzten LKW´s.

Zur Vermeidung/ Verringerung der Bodenverdichtung wird
der Einsatz von Kettenfahrzeugen auf der
Baustelle zwingend vorgeschrieben. Der sich
anschließende Straßenraum darf nur mit
Kettenfahrzeugen mit
Gummiketten befahren werden.

Die ausformulierten Inhalte zum Geräteeinsatz und zu
den Erdarbeiten unter 2.6 Bodenmanagement/
Umgang mit Oberboden (OB) und kulturfähigem Unterboden
(kUB)/ Vorsorgender Bodenschutz während der
Baumaßnahme beschrieben und definiert.

Der Umgang mit gewässergefährdeten Stoffen ist auf der
Baustelle untersagt.
Bei der Betankung der Baufahrzeuge ist ein
Mindestabstand von 20 m zu Oberflächengewässern
einzuhalten. Sämtliche Baumaschinen im Baufeld sind
mit biologisch abbaubarem Hydrauliköl zu betreiben.

3.1.5 Vorschrift über den Umgang mit Kraftstoffen und
technischen Ölen auf der Baustelle

Kraftstoffbehälter sowie Öle und Schmierstoffe dürfen
auf der Baustelle nur in einem abgeschlossenen Raum
oder einem abschließbaren umfriedeten Teil der
Baustelle, zu dem nur der Maschinist oder der
Baustellenleiter Zugang hat, gelagert werden. Behälter
müssen eine ausreichend große Auffangwanne
besitzen. Warnschilder "Rauchen und offenes Feuer
verboten" sind anzubringen.

Der Lagerplatz ist so zu wählen, dass bei einem
unvorhergesehenen Auslaufen der Behälter
kein Kraftstoff in den Wasserlauf im Stadtgraben oder
die Kanalisation gelangen kann.
kein Kraftstoff in den Untergrund versickern kann.

Auf die geltenden Vorschriften für wassergefährdende
Stoffe wird hingewiesen.

Leere Kraftstoffbehälter dürfen nicht auf der
Baustelle in größerem Umfang gelagert werden.

Die Lagerung von Kraftstoffen ist auf der Baustelle
auf das zur Aufrechterhaltung des Betriebes notwendige
Maß zu beschränken.

3.2  Vorläufiger Terminablauf / Umsetzung des Bausoll
/ Bauabschnittsbildung

Terminablauf

Die Termine zur baulichen Umsetzung sind in KEV 116.1
(B) BVB 3. Ausführungs-/ Vertragsfristen
beschrieben und definiert. Die auf diesem Formblatt
definierten Termine für den Anfangs- und Endtermin der
Leistung sind der Terminrahmen/ stellen den
Terminrahmen dar, in welchem die Leistungserbringung
erfolgen soll.

Für die einzelnen Bauabschnitte ist von folgenden
vorläufigen Ausführungsterminen für die Bauleistung
auszugehen. Die Termine sind vorläufig und in
Abhängigkeit der Baufortschritte der Vorgewerke
einzuterminieren und vorzusehen:

Baubeginn Aushubarbeiten:  01.02.2027
Baubeginn Spezialtiefbauarbeiten:  ab Mitte 02/2027
Baubeginn Ortbetonarbeiten:  ab Mitte 04/2027
Bauende:  23.07.2027

*Hinweis*
4. Vorbemerkungen AUSFÜHRUNGSUNTERLAGEN

4.1 Vom AG zur Verfügung gestellte Unterlagen

Der AN erhält nach Zuschlagserteilung die zur
Durchführung der Arbeiten erforderlichen

Ausführungspläne (Lagepläne, Querschnitte, Details in
unterschiedlichen Maßstäben)

Pläne in digitaler Ausfertigung.

Planfortschreibungen werden digital seitens A24
Landschaft zur Verfügung gestellt. Die aktuellen
Planindexe
sind der baulichen Umsetzung zugrunde zu legen.
Regelmässige Planfortschreibungen berechtigen nicht zur
Anmeldung von Mehrkosten und sind in der Kalkulation
zu berücksichtigen.

4.2 Vom AN zur Verfügung zu stellenden Unterlagen

Spätestens 12 Tage nach Auftragserteilung ist dem AG
ein verbindlicher Bauzeitenplan vorzulegen, welcher
regelmäßig den aktuellen Verhältnissen anzupassen bzw.
fortzuschreiben ist.

Der AN hat dem AG (bzw. dessen BÜ) 1 mal wöchentlich
seine Bautagesberichte zu übergeben.

Rechtzeitig vor dem Einbau sind dem AG die
Materialkennwerte der erdbautechnischen
Liefermaterialien zur
Freigabe vorzulegen. Die erforderlichen Nachweise
(z.B. Qualität, Unbedenklichkeit) sind seitens des AN
oder seiner EÜ zu erbringen.

Die Anlieferung der Materialien hat erst nach Freigabe
durch den AG (bzw. dessen BÜ oder geotechnischer
FÜ) zu erfolgen.

*Hinweis*
5. Vorbemerkungen UMRECHNUNGSFAKTOREN

Zur Umrechnung von Gewicht in Volumen werden die in
nachfolgender Tabelle aufgeführten Umrechnungs-
und Verdichtungsfaktoren verbindlich festgelegt.
Abweichungen von den tatsächlichen Werten der einzelnen
Lieferwerke sind in die Einheitspreise
einzukalkulieren.

Stoff  unverdichtet  verdichtet
  t / m3  t / m3

Sande
Sand 0/2 mm  1,56  1,85

Kies
Rheinkies 8/16 bzw. 8/32  1,78

Kiessande
0/32 (FSS)*  1,72  2,05

Gemische
Kalksteine 0/45 bzw. 0/56  1,80  2,15
(KFT)*
Schroppen 0/100  2,08

Schotter
Kalkstein 32/45 bzw. 45/56 1,52  1,75

Splitt
Hartgesteinssplitt 2/8 bzw. 5/8 1,80

Auffüllmaterial
Siebschutt  1,80  2,08

Bituminöse Strassenbaustoffe
Tragdeckschichten (BTS)  2,36
Tragschichten (BTS)  2,36
Binderschichten (BTS)  2,36
Deckschichten (BDS)  2,40
Gußasphalt (BDS)  2,45

Betonbau
Hydraulisch gebundene Tragschichten  2,40
Bindemittel Zement
Beton unbewehrt  2,45
Beton bewehrt  2,50

Boden
Oberboden  1,70 pflanzfertig eingebaut
Unterboden  1,70  1,90

* Bei den hier angegebenen Bezeichnungen handelt es
sich um die Bezeichnung des güteüberwachten
Materials.

KFT = Kombinierte Frostschutztragschicht
BTS = Bituminöse Tragschicht
BDS = Bitumöse Deckschicht

Werden für die ausgeschriebenen Arbeiten im Zuge
anderer Untersuchungen (Kontrollprüfungen für
Gütenachweise) an neutralen Instituten auch Gewichte
von Schüttgütern ermittelt, treten die dort
festgestellten an die Stelle der hier festgelegten
Werte. Die Umrechnungstabelle hat nur
abrechnungstechnische, jedoch keine bodenmechanische
Bedeutung.

Grundsätzlich sind für alle eingebauten Materialien
Lieferscheinnachweise zu führen und spätestens mit der
Schlussrechnung einzureichen. In diesem Zusammenhang
wird auf die Bestimmungen der VOB/B § 14 Abs.
1 hingewiesen.

### Titel 01 Zusätzliche Leistungen Baustelleneinrichtung

*Hinweis*
Die Inhalte der Vorbemerkungen 3. BESCHREIBUNG DER
BAULEISTUNGEN sind der Kalkulation zugrunde zu legen.
Die nachfolgenden Positionen sind Zusatzpositionen zur
Baustelleneinrichtung. Die Baustelleneinrichtung ist
gem. DIN
18299 Nebenleistung, wird nicht gesondert vergütet und
ist in
die Einheitspreise mit einzukalkulieren.

Die bauliche Umsetzung erfolgt in 2 räumlich und
zeitlich
getrennten Bauabschnitten. Dieser Umstand ist der
Kalkulation
zugrunde zu legen.

**01.1 Einholen, Abstimmen, Sperrgenehmigungen**
Einholen und Abstimmen aller erforderlichen
Sperrgenehmigungen und Nutzungsgenehmigungen
öffentlichen Verkehrsraumes bei den zuständigen
Behörden
inklusive aller anfallenden Aufwendungen und Gebühren.

Einzurechnen in den EP ist ebenfalls der anfallende
Aufwand für die Erstellung der erforderlichen
Verkehrssicherungspläne sowie ggf. einer
verkehrstechnischen Untersuchung (VTU).

Rechtzeitig vor Baubeginn sind die Anlieger über
die erforderlichen Sperrungen und Behinderungen
durch den AN zu informieren.

Die Aufwendungen dafür sind mit dem Einheitspreis
abgegolten.

Der vorgenannte Sachverhalt gilt für die
Gesamtmassnahme.

Diese Pauschale gilt für die gesamte vertragliche
Ausführungszeit und für alle Leistungsabschnitte
dieses Leistungsverzeichnisses.

Die Abrechnung erfolgt pauschal.
Menge: 1,000 psch

**01.2 Einrichtungen, Verkehrssicherung**
Sämtliche Einrichtungen zur Verkehrssicherung und
Verkehrsregelung des Baustellenbereiches
einschliesslich
der Anschlussbereiche an bestehende Strassen, bei
Bauarbeiten an Strassen unter Aufrechterhaltung des
Verkehrs aufbauen, vorhalten, ständig unterhalten und
betreiben, ggf. umsetzen und abbauen.

Verkehrs- und Hinweiszeichen. - Leit-, Schutz- und
Sicherheitseinrichtungen. Beleuchtung Sicherung und
Regelung des Verkehrs im gesamten Baustellenbereich
bzw. betroffenen Strassenabschnitt nach den
Vorschriften der
StVO, des Ordnungsamtes und nach Anordnung
der Bauleitung.

Ausführung nach RSA, ZTV - SA und den Vorgaben der
Behörden.

Die Längssicherung von Baugruben ist mit Absperrbaken
herzustellen, Flatterband ist nicht zugelassen.

Einzurechnen in die Pauschale sind:

Der An- und Abtransport, die Vorhaltung, das Unterhalten aller Einrichtungen, die Betriebskosten, notwendige Umbauarbeiten,die frühzeitige Beantragung
der erforderlichen Genehmigungen.

Diese Pauschale gilt für die gesamte vertragliche
Ausführungszeit und für alle Leistungsabschnitte
dieses Leistungsverzeichnisses.

Die Abrechnung erfolgt pauschal.
Menge: 1,000 psch

**01.3 Baggermatratzen liefern und einbauen**
Baggermatratzen für temporäre Befestigungsmaßnahmen an
Gerätestandorten im gesamten Baustellenbereich nach
Erfordernis liefern, vorhalten, ein- und ausbauen und
abtransportieren.
Menge: 20,000 m²

**01.4 Baggermatrazen umsetzen**
Zuvor beschriebene Baggermatrazen im Zuge des
Bauablaufs
umsetzen als geänderte mobile Baustraße. Vergütet wird
der
erforderliche Aufwand des Umsetzens nach m2.
Menge: 60,000 m²

**01.5 Geotextil Gewebe-Maschenware Trennen Robusth.-kl.4 Überlappungs-B 50cm**
STLB-Bau 2026-04 002
Schicht aus Geotextilien, Gewebe- und Maschenware, zum
Trennen, gemäß FGSV-Merkblatt über die Anwendung von
Geokunststoffen im Erdbau des Straßenbaues (M Geok E),
Geotextilrobustheitsklasse 4, Masse min. 220 g/m2,
Höchstzugkraft min. 45 kN/m, Dränleistung mind. 0,1
l/s x m,
auf Bodengruppe GE (enggestufter Kies), Einbau in Geh-
und
Radweg, Überlappungsbreite mind. 50 cm, Abrechnung in
der
Abwicklung der Bearbeitungsflächen.
Menge: 30,000 m2

**01.6 Behelfsm. Straße D 40cm herstellen räumen**
Behelfsmäßige Straße für Baustellenverkehr,
frostsicher, Dicke
40 cm, ungebunden, aus Schotter, natürliche
Gesteinskörnung
TL Gestein, herstellen und räumen.
Menge: 30,000 m2

*Hinweis*
Die Verkehrssicherheit an Baugruben und Gräben ist
nicht
Bestandteil dieser Leistungserbringung, sondern
Nebenleistung.

Leistungserbringung nur nach Anordnung BÜ / AG.

**01.7 Absperrschrankengitter, aufstellen, vorhalten, nach Bauende abbauen**
Absperrschrankengitter, aus UV - beständigem,
schlagzähen Kunststoff (HD - PE), geprüft nach
TL Absperrtechnik, Länge 2,00 m, gemäß den
Vorschriften der ZTV - SA, ggf. mit Lamellen und
Verbindungsbügeln, mit Folie Typ 2, mit vormontierten
Lampenadapter, mit TL - Fussplatten nach
K1 zum Aufstellen von Schrankenzäunen,Schaftrohren, Baken oder Bauzäunen, diese aus
Kunststoffrecycling
hergestellt, mit seitlichen Tragegriffen für eine
praktikable
Handhabung. mit Einstecktaschen passend zum oben
genannten Absperrschrankengitter, Gewicht 28 kg,
Breite 400
mm, Länge 800 mm, Höhe 120 mm, mit Einsatz
für BASt Wendebaken.

Die Ausführung erfolgt in nicht zusammenhängenden Sicherungsabschnitten, dies auch in nicht zusammenhängenden Klein- und in Kleinstlängen,
Absperrschrankengitter während der kompletten
Bauzeit vor- und unterhalten.

Absperrschrankengitter nach Beendigung der oben
genannten
Bauarbeiten abbauen und auf dem Lagerplatz des
Auftragnehmers abfahren, dort abladen und wieder
geordnet
einlagern.

Die Abrechnung erfolgt in der Abwicklung.
Menge: 20,000 m

**01.8 Absperrschrankengitter, umsetzen**
Wie in der Vorposition beschrieben, jedoch bereits
aufgebautes Absperrschrankengitter der Vorposition
abbauen, aufnehmen, fördern und erneut im Baubereich
aufbauen.

Ansonsten wie in der Vorposition vollständig
beschrieben.
Menge: 40,000 m

**01.9 Bauzaun aufstellen, vorhalten, unterhalten und nach Beendigung der Baustelle abbauen**
Bauzaun, Stahlgitterelemente miteinander verschraubt
auf
Betonfüßen, Höhe ca. 200 cm, punktuell zur Sicherung
von
Gebäudezugängen / Leitungsgräben etc. nach Angaben der
Bauleitung standsicher aufstellen, für die Dauer der
Bauzeit
vorhalten, unterhalten und nach Abschluss der
Bauarbeiten
abbauen und von der Baustelle entfernen.

Abrechnung nach Länge des vollständig aufgebauten
Bauzauns. Eine Einzäunung des Baugrundstücks ist
bauseitig
vorhanden.
Menge: 50,000 m

**01.10 Bauzaun umsetzen**
zuvor beschriebenen Bauzaun bzw. bauseitigen Bauzaun
nach
Anweisung der Bauleitung innerhalb der Baustelle
umsetzen;
Abgerechnet werden die jeweils notwendigen
Versetzarbeiten
nach Anweisung der Bauleitung.
Menge: 100,000 m

**01.11 Tor abschließbar Metallgitter B 3,25-3,5m H 1,75-2m einbauen ausbauen**
Behelfsmäßiges Tor, abschließbar, aus Metallgitter,
vorgefertigt,
im Bauzaun, Breite über 3,25 bis 3,5 m, Höhe über 1,75
bis 2
m, einbauen und ausbauen.
Menge: 1,000 St

**01.12 Bauzauntor umsetzen**
zuvor beschriebenes Bauzauntor nach Anweisung der
Bauleitung innerhalb der Baustelle umsetzen;
Abgerechnet
werden die jeweils notwendigen Versetzarbeiten nach
Anweisung der BÜ.
Menge: 1,000 St

### Titel 02 Kontrollprüfungen

**02.1 Kontrollprüfung Tragschicht Verformungsmodul Lastplattendruckversuch**
Kontrollprüfung ZTV-LW auf besondere Anordnung des AG
für
Tragschicht ohne Bindemittel Prüfung für
Verformungsmodul,
mit statischem Lastplattendruckversuch DIN 18134.
In den Preis ist das Vorhalten des Lastplattengerätes
und eines geeigneten Geräts mit 8000 kg Achsenlast
einzurechnen,
inkl. sämtlichen Nebenarbeiten und zeichnerischer
Auswertung.
Zeitpunkt der Prüfung: nach Aufforderung durch den AG.
Menge: 2,000 St

**02.2 Kontrollprüfung TSoB Verformungsmodul dynamischer Lastplattendruckversuch**
STLB-Bau 2026-04 080
Kontrollprüfung ZTV LW auf besondere Anordnung des AG,
für
Tragschicht ohne Bindemittel, Prüfung für
Verformungsmodul,
mit dynamischem Lastplattendruckversuch TP BF-StB.
Menge: 5,000 St

**02.3 Belastungsfahrzeug, Gegengewicht**
Belastungsfahrzeug als Gegengewicht (z.B. ausreichend
beladener LKW) für Plattendruckversuch bei
Kontrollprüfungen
bereitstellen.

Die Abrechnung erfolgt durch die anerkannten
Stundenlohnnachweise der Bauleitung.

Die Ausführung erfolgt nur auf besondere Anweisung /
Freigabe der Bauleitung.

Der AN hat den erforderlichen Stundenlohnweis
spätestens am
Folgetag nach der Leistungserbringung der
Bauleitung zur erforderlichen schriftlichen
Anerkennung der
ausgeführten Leistung vorzulegen.

Die Abrechnung erfolgt nach Stundenaufwand.
Menge: 2,000 h

### Titel 03 Baumschutz

*Hinweis*
Im Wurzelbereich der Bäume ist nur die oberste
Krautschicht zu entnehmen. Der weitere bestehende
Bodenaufbau darf nicht gestört und entnommen werden.
Der Wurzelbereich der bestehenden Bäume ist nicht mit
Baumaschinen zu befahren. Aus diesem Grund sind die
bestehenden Bäume, welche unmittelbar im Zusammenhang
mit den anstehenden Baumaßnahmen flankierend als
Baumgruppe stehen, mit einer fest verbundenen
Einzäunung oder mit Stammschutz zu versehen.
Der Auf- und Abbau dieser Einzäunung ist in den
nachfolgenden
Leistungspositionen gesondert erfasst.

**03.1 Stammschutz zu erhaltende Bäume nach Vorgabe und Freigabe durch den AG**
*** Bezugsbeschreibung
bestehend aus 2-fach umlaufend entlang des Stammes
horizontal eingebautem Drainrohr, umlaufend
hergestellte
Bretterschalung Höhe über Gelände mindestens 200 cm,
Der Mantel darf den Baumstamm und die Wurzelanläufe nicht berühren, Durchmesser 25-50 cm

Verankerung unterseitig und oberseitig über massiven
Draht
ohne Beschädigung des Stamms.
Lagerungen und Befahrungen im Wurzelbereich der
Bestandsbäume sind generell nicht zulässig, inkl.
Rückbau und
Entsorgung des Stammschutzes nach Abschluß der
Baumaßnahme.
Menge: 3,000 St

**03.2 Durchmesser 50-100 cm**
*** wie Position 03.1
Menge: 2,000 St

**03.3 Schutzzaun gg.mech.Schäden Bäume Systemzaun herstellen**
Schutzzaun gegen mechanische Schäden an Bäumen nach
Vorgabe des AG.
Zaunhöhe mind. 1,80m
Fest montierter Baumschutzholzzaun aus Pfählen DN 10
cm mit
Obergurt / Mittelgurt und Untergurt aus Brettern,
Mindesthöhe
10 cm, Mindeststärke 25 mm.
Abstand mind. 2,5 m zum Stamm,
Für Einzelbäume und Baumgruppen
Inkl. Öffnen des Schutzzaunes für Maßnahmen im
Bauablauf.
Inkl. Rückbau des Zaunes nach Abschluß der Maßnahmen.
Menge: 20,000 m

**03.4 Wurzelbereichsschutz herstellen, Baggermatratzen**
Wurzelbereichsschutz vor Druckschäden herstellen und
räumen. Zum Schutz oberflächlich freiligender
Bestandswurzeln
vor der Überfahrt. Überdeckung der sichtbaren
Bestandwurzeln
mit Geotextil, Sandschüttung zum Ausgleich/Auflager und
Auflage aus Baggermatratzen
incl. Rückbau und Räumung nach Gebrauch
incl. Verwertung der Materialien
Punktueller Einbau in nicht zusammenhängenden Flächen
nach
Absprache mit der BL.
Menge: 20,000 m²

**03.5 Baggermatrazen umsetzen**
Zuvor beschriebene Baggermatrazen im Zuge des
Bauablaufs
umsetzen. Vergütet wird der erforderliche Aufwand des
Umsetzens nach m2.
Menge: 20,000 m²

*Hinweis*
Zeigen sich im Bauablauf Wurzeln im Bereich besonders
zu
schützender Bäume sind die Bauarbeiten zu unterbrechen
und
das weiter Vorgehen ist mit dem AG abzusprechen.
Ausführung der folgenden Maßnahmen im Wurzelbereich
erst
nach Aufforderung und Freigabe durch den AG.
Ausführung der folgenden Maßnahmen im Wurzelbereich nur
nach Bedarf.

**03.6 Freilegen von Bestandswurzeln der Großgehölze**
in Handarbeit und nach Aufforderung und Freigabe durch
den
AG und die UBB für ein beschädigungsfreies Freilegen
der
Wurzeln der Bestandsbäume,
inkl. Entsorgung des anfallenden Aushubmaterials.
Menge: 3,000 h

**03.7 Wurzelrückschnitt**
Wurzelrückschnitt besonders zu schützender Bäume im
Bearbeitungsgebiet in Abhängig der Situation vor Ort.
Ausführung erst nach Aufforderung und Freigabe durch
den AG
und die UBB.

- Durchtrennen der vorhandenen Wurzeln auf der dem
Stamm zugewandten Seite.
- Nachschneiden der Wurzeln mit einem scharfen Messer
- Bestreichen der Schnittstellen mit einem das
Wurzelwachstum fördernden Mittel
Menge: 3,000 h

**03.8 Wurzelvorhang**
Wurzelvorhang gem. R SBB 2023 herstellen.
Aushub in Handarbeit, Tiefe in Abhängigkeit
der angrenzenden neuen Einbauten
z.B. Einfassungen bis maximal 60 cm

- Durchtrennen der vorhandenen Wurzeln auf der dem
Stamm zugewandten Seite der Einbauten
- Nachschneiden der Wurzeln mit einem scharfen Messer
- Bestreichen der Schnittstellen mit einem das
Wurzelwachstum fördernden Mittel
- Verfüllen des durchtrennten Bereichs mit
Bodengemisch aus
4/5 Unterboden, 1/5 Kompost,
7,5 kg/cbm organischer Handelsdünger,
2,5 kg/cbm Bodengranulat auf Algenbasis

Herstellung nach Bedarf, Ausführung erst nach
Aufforderung
und Freigabe durch den AG und die UBB.
Menge: 10,000 m

### Titel 04 Abbrucharbeiten

*Hinweis*
Materialien sind nach Angaben der Bauleitung
aufzunehmen.
Gemeinsames Aufmaß fest eingebauter Materialien vor dem
Abbruch vor Ort.
Anrechenbar sind nur Stoffe, die durch gemeinsames
Aufmaß mit der BÜ an der Entnahmestelle
gemessen werden. Zur Abfuhr und zum Aufmaß sind die
Stoffe
auf Haufen zu setzen. Die Stoffe werden Eigentum des
AN und
sind fachgerecht zu entsorgen.
Für die Abrechnung sind die Deponiescheine als
ordnungsgemäße Entsorgungsnachweise vorzulegen.

**04.1 Hindernisse im Boden, wie Mauerwerk, Beton, Betonreste**
abbrechen und laden.
Abrechnung nach örtlichem Aufmaß der Kubatur.
Entsorgungsnachweise sind der Abrechnung beizulegen.
Verwertung über Gesonderte Position im Titel
Verwertung.
Menge: 2,000 m³

**04.2 Beton abspitzen**
mit geeignetem Gerät bei Mauer, Beton, Fundamenten.
Abbrechen auf Nachweis. Die Arbeiten müssen vorab von
der Bauleitung freigegeben sein.
Inkl. abbrechen, laden und auf Miete setzen.
Menge: 5,000 h

*Hinweis*
Für die nachfolgend abzubrechenden Asphaltbeläge wurde
bauseitig bereits eine orientierende Untersuchung bei
Haufwerken aus dem analogen, zuvor abgebrochenen
Asphaltmaterial durchgeführt. Die Probenahmen haben
PAK-Werte von maximal 4 mg/kg PAK (EPA) ergeben. Das
Material kann somit problemlos in einer Verwertung nach
RuVaStB01 verwendet werden.

Der Bericht des Büros GeoTech Kaiser vom 23.08.2026
ist in
der Anlage 3.8 Asphaltbeprobung Bestandsbelag mit
beigefügt.

**04.3 Abbruch Bitumen- und Asphaltdecke**
bituminöser Belag bestehend aus Deckschicht und
bituminöser Tragschicht, Stärke bis 15 cm lösen, in
nicht
zusammenhängende Kleinflächen.
Aufbruchgut laden, transportieren und verwerten.

Verwertung nach RuVaStB01 gegeben.

Abrechnung nach Wiegeschein der Deponie.
Kontrolle durch Aufmaß vor Ort.
Menge: 5,000 t

**04.4 Abbruch gebundener Natursteinpflasterbelag**
aus gebundenem Porphyr-Kleinsteinpflaster 9/11 in
Segmentbögen, Pflaster inkl. Vermörtelung und
gebundener
Bettung lösen, Gesamtstärke bis 20 cm, Material zur
Verwertung abfahren.

Abrechnung nach m2 abgebrochenem Belag.

Verwertung über gesonderte Position.

Einbauten wie Gas- und Wasserschieber sind aufrecht zu
erhalten.
Menge: 30,000 m²

*Hinweis*
Der Rückbau der wassergebundenen Wegedecken hat unter
Beachtung der flankierden Stadtmauern im Süden und
Westen
der Anlage, sowie unter Beachtung des vorhandenen
Bestandsbrunnens zu erfolgen. Der Bestandsbrunnen ist
mit
einer 5-zeiligen Natursteingroßpflastereinfassung
versehen,
welche aufrecht erhalten wird. Die Erschwernis in der
Bauausführung infolge der bestehenden
Ausstattungselemente
auf der Platzsituation ist in der Kalkulation mit zu
berücksichtigen und wird nicht gesondert vergütet.

**04.5 Rückbau wassergebundene Wegedecke**
Rückbau durchgrünter Deckbelag wassergebundene
Wegedecke, Material in einer Schichtstärke von 10 cm
inkl.
Bewuchs abschälen und zur Verwertung auf Haufwerk
setzen
und abfahren.

Abrechnung nach m2 entnommene wassergebundene
Wegedecke.

Verwertung wird gesondert vergütet.
Menge: 140,000 m²

**04.6 Erschwernis Rückbau wassergebundene Wegedecke**
Erschwernis im Bereich der bestehenden Gehölze,
in Handarbeit im Umkreis von Bestandbäumen 2,5 m zu den
Bestandsbäumen und nach Festlegung vor Ort.
Menge: 50,000 m²

**04.7 Aufnahme mehrzeilige Rinne aus gebrauchtem Großpflaster**
bestehende mehrzeilige Rinne aus gebrauchtem
Großpflaster
als einseitiger Belagsabschluß Suppengasse aufnehmen,
5-zeilige Einfassung, Gesamtbreite 90 cm, Material
vermörtelt,
Mörtelreste von Großpflaster lösen, Großpflaster für
einen
Wiedereinbau im westlichen Bereich der Platzsituation
hinter
dem Löwenbrunnen zwischenlagern, Rinnenfundament mit
2-seitiger Rückenstütze und Mörtelreste abbrechen und
für eine
Verwertung laden, Verwertung über gesonderte Position
im Titel
Verwertung.
Menge: 25,000 m

**04.8 Abbruch Stahlpoller inkl. Fundament**
*** Bezugsbeschreibung
Abbruch vorhandene Stahlpoller DN 12 cm, Höhe über
Belag
80 cm inkl. Kettenverbindung, inkl. Pollerfundamente,
Poller
sind inkl. Fundamente zu lösen und abzufahren,
Verwertung
über gesonderte Position.
Menge: 2,000 St

**04.9 Abbruch Pollerfundamente**
*** wie Position 04.8
nur Abbruch der Pollerfundamente, Stahlpoller wurden
bauseitig bereits rückgebaut.
Menge: 2,000 St

**04.10 Rückbau Granitfindlinge**
Granitfindlinge als liegende Abpollerung, Abmessungen
40/40
cm, mittlere Länge bis 80 cm, lose auf
Geländeoberfläche
aufgelegt, aufnehmen, laden, transportieren und zum
Baubetriebshof der Stadt Rottweil zur Weiterverwendung
liefern, Transportentfernung bis 5 Kilometer.
Menge: 4,000 St

**04.11 Abbruch Randeinfassung aus Naturstein**
bestehende Natursteineinfassung aus Großsteinpflaster
als
Einfassung Wegebelag Breite 15 -20 cm, mit 2-seitiger
Rückenstütze aus Beton, inkl. Fundament abbrechen, und
laden, Verwertung über gesonderte Position im Titel
Verwertung.

Abbruch in nicht zusammenhängenden Flächen
Menge: 10,000 m

**04.12 Rückbau Schachtabdeckungen**
vorhandene Schachtabdeckungen Begu mit / ohne
Lüftungsöffnungen bis Klasse D von Bestandskanälen
sortengetrennt aufnehmen inkl. Mörtelkranz.

Schachtbauwerk mit temporärer Baustellenabdeckung
sichern.

Verwertung über Titel Verwertung.
Menge: 2,000 St

**04.13 Temporäre Wasserführung entlang der Baukante in Richtung Suppengasse herstellen**
temporäre, bauzeitliche Wasserführung nach Wahl AN,
Höhe 5
cm, entlang der Baukante in Richtung Suppengasse
herstellen,
definierte Zuleitung in den östlichen Rinnenablauf /
in die
östliche Entwässerung aus SSK in Muldenform.
Erforderliches
regelmässiges Nachrichten / Nacharbeiten der
Wasserführung
ist mit einzukalkulieren. Rückbau und Verwertung der
Wasserführung ist mit dem Abschluß der Betonarbeiten
und
der erfolgten Verfüllung der Mauern ist mit
einzukalkulieren.
Menge: 25,000 m

### Titel 05 Herichten Geländeoberfläche

**05.1 Fläche mähen Schnittgut aufnehmen, laden und entsorgen Gras-Kraut-Aufwuchs Wuchs-H bis 50cm**
Bewachsene Fläche vor dem Abtragen mähen,
Gras-Kraut-Aufwuchs Wuchshöhe bis 50 cm,
Schnittgut aufnehmen, laden, transportieren und
entsorgen.

Bearbeitung in geneigten Fläche 30%
Geländeneigung steiler als 1:2.

Ausführung nach örtlicher Festlegung / Abstimmung mit
dem
AG und der BÜ
Menge: 100,000 m²

**05.2 Pflanzliche Bodendecke in Oberboden einmulchen**
Pflanzliche Bodendecke bestehend aus Gräsern und
Kräutern
in Oberboden einmulchen, mit geeignetem
Anbaumulchgerät.

Bearbeitung in geneigten Fläche 30%
Geländeneigung steiler als 1:2.

Ausführung nach örtlicher Festlegung / Abstimmung mit
dem
AG und der BÜ
Menge: 100,000 m²

**05.3 Wurzelstöcke / Wurzelstubben aufnehmen und seitlich lagern**
Wurzelstöcke / Wurzelstubben ehemaliger Großbäume
aufnehmen und seitlich lagern, Ehemaliger
Stammdurchmesser bis 100 cm an der Schnittstelle
gemessen.
Menge: 2,000 St

### Titel 06 Bautechnische Bodenarbeiten / Bodenverwertung

*Hinweis*
Für sämtliche unten genannten Bodenarbeiten sind die
technischen Vorgaben und die Bearbeitungsgrenzen
der DIN 18915 durch den Auftragnehmer einzuhalten.

Aushubarbeiten für die ausgeschriebenen Leistungen
finden möglicherweise auch im Bereich von bauseits
vorhandenen Bestandsbäumen statt, die genaue Lage
dieser Einzelbäume ist in der beiliegenden Ausführungsplanung eindeutig dargestellt.

Im Bereich der bauseits vorhandenen Einzelbäume
sind die aktuellen technischen Vorgaben der DIN
EN 18920 (Baumschutz) zwingend durch den AN
im Rahmen der bautechnischen Bodenarbeiten
einzuhalten.

*Hinweis*
Generell ist bei der Herstellung der Baugruben die DIN
EN
1997-1 (EC 7-1), DIN 1054 und DIN 4124
(Oktober 2002 ) zu beachten.

*Hinweis*
Boden / Baugrundsituation / erfolgte vorbereitende
Massnahmen:

Vom Büro GEOTEAM Rottweil wurden die Untergrundverhältnisse untersucht.

Geologische und hydrogeologische Verhältnisse :

Schichtenaufbau :

Ausweislich der geologischen Karte von
Baden-Württemberg
Massstab 1:50.000, liegt das Untersuchungsgelände im
Be-
reich der Erfurt - Formation. Bei der Erfurt-Fm.
handelt es
sich um Wechsellagerungen aus Ton-, Dolomit- und Sandsteinen.

Lokal können Lagen oder Knollen von Gipsstein oder
Anhydrit
auftreten. Anthropogenen Ablagerungen treten im
äussersten
westlichen Randbereich auf /1/. Im Untersuchungsgebiet
sind
Verkarstungsgefährdungen ausgewiesen /4/.

Unter den Bestandsbelagsflächen inklusive der bauseits
vorhandenen ungebundenen Tragschichten (Kiesschüttung
circa 20 cm stark) folgen circa 7,6 m mächtige
Anschüttungen.

Im oberflächennahen Bereich bis circa 0,8 m unter GOK
besteht der Anschütthorizont aus schwach tonig, kiesig,
sandig, schluffigen Steinen in dichter Lagerung.

Ab einer Tiefe von 0,8 m unter GOK folgen braune,
ockerfarbene, schwach steinig, schluffige Tone, in die rote
Ziegelstücke, Glasscherben und schwarze Schlackereste eingelagert sind.

Es ist eine überwiegend steif - halbfeste Konsistenz
des
Materials vorhanden, lokal können weiche Bereiche angetroffen werden.

In einer Tiefe von circa 7,9 m unter GOK liegen
schluffige
Kalksteinstücke vor.

Die stark entfestigten, beigen bis grauen
Verwitterungsprodukte der Erfurt - Formation werden als vollständig
verwittert bis zersetzt beschrieben (Stufe W4 - W5 nach DIN
EN ISO 14689), es liegt eine ausserordentlich geringe
bis
geringe Festigkeit vor (R0 - R2 nach DIN EN ISO 14689).

Unter den verwitterten Kalksteinen konnte in einer
Tiefe von
8 m unter GOK der Untergrund nicht weiter gelöst
werden,
der anstehende Bodenhorizont der Erfurt - Formation
ist als
frisch bis stark verwittert zu beschreiben (Stufe W0 -
W3
nach DIN EN ISO 14689), es liegt eine mässig hohe bis
sehr hohe Festigkeit vor (R3 - R5 nach DIN EN ISO
14689).

Im Zuge der Bohrarbeiten wird kein Grundwasser
angetroffen, das Baugelände befindet sich ausserhalb von Wasserschutzgebieten und Überschwemmungsflächen, die Erfurt -
Formation gilt als gering durchlässiger Kluft- /
Karstgrundwasserleiter mit mässiger Ergiebigkeit.

Alle weiteren Informationen in Bezug auf alle
folgenden Positionen des Titels bautechnische Bodenarbeiten sind den beiliegenden Bodengutachten des Büros
GEOTEAM Rottweil vom 19.03.2025 und vom 12.05.2023
zu entnehmen, die vorgenannten Bodengutachten sind
kalkulatorisch und im Rahmen der Bauausführung zu
beachten.

*Hinweis*
Bei allen Positionen dieses Titels, die
Schutzmassnahmen
für die Bestandsbäume oder für die Bestandsvegetation
beschreiben, gilt als Abrechnungsgrundlage der Traufbereich der Bestandsbäume sowie der abschliessende
Randbereich der Bestandsvegetationsflächen, zuzüglich einer Mehrbreite von 1,50 m, vertraglich gemäss den technischen Vorgaben der DIN 18920 als
vereinbart.

Für die Verdichtung in Bestandsbaumbereichen oder in
unmittelbaren Anschlussbereichen von Bestandsvegetationsflächen sind nur statische Verdichtungsgeräte
zugelassen.

Die aktuellen technischen Vorschriften der DIN 18920
sind bei der Erbringung der Leistungen in Bestandsbaumbereichen oder im Bereich von Bestandsvegetationsflächen durch den AN zwingend einzuhalten.

Der gleiche Sachverhalt gilt für die technischen Vorgaben der DIN 18915.

Die oben genannten Hinweise gelten für alle Folgepositionen dieses Titels.

*Hinweis*
Ober- und Unterboden müssen auf getrennten Depots
zwischengelagert werden, nach DIN 19731 und DIN
18915 ist Bodenmaterial von unterschiedlicher Qualität (z.B. humoses Oberbodenmaterial und nicht humoses Material) sowohl beim Ausbau als auch bei
der Lagerung getrennt zu halten.

Fremdmaterialien oder Bauabfälle dürfen nicht auf
den Bodendepots gelagert oder eingemischt werden.

Bodendepots sind locker und nur im trockenen Zu-
stand mit Baugeräten zu schütten, damit die biologische Aktivität und der Gasaustausch erhalten
bleiben.

Bei längeren Niederschlägen müssen die Arbeiten
unterbrochen werden.

*Hinweis*
Die nachfolgend beschriebenen Arbeiten dienen dem
Aushub
der anstehenden Böden und Tragschichten im Bereich der
zu
erstellenden Baugrube direkt auf LKW des AN mit einer
Fremdverwertung des Materials außerhalb der Baustelle.
Hierzu
wird vor der Ausführung durch den durch den AG
beauftragten
Geologen eine Deklaration der anstehenden Böden auf
Grundlage EBV In Situ durchgeführt, bzw. die vorhandene
bereits erstellte Deklaration für die Verwertung der
Böden
zugrunde gelegt.

Erst nach Abschluss der Beprobungen und der Freigabe
durch den AG und die BÜ kann das Material aufgenommen,
gefördert, geladen, abgefahren und verwertet werden.

Sämtliche bautechnischen Bodenarbeiten / Bodenaushubarbeiten dieses Titels verstehen sich als Festmasse, die
entsprechenden Lockerungsfaktoren sind einzukalkulieren,
die
Abrechnung aller Leistungen dieses Titels erfolgt
nach Festmasse.

*Hinweis*
Sollten bei sämtlichen bautechnischen Verdichtungsleistungen dieses Titels Rüttelplatten eingesetzt werden,
müssen diese zwingend mit einer Verdichtungskontrolle
(z.B. Verdichtungskontrolle Compatec, Telematiklösung
EquipCare) ausgestattet sein.

*Hinweis*

**06.1 Boden, Suchgraben, Handarbeit**
Boden für Suchgraben ausheben in Handarbeit mit
begleitender Maschinenunterstützung.

Ausführung zur Freilegung von Kabeln und Leitungen mit
senkrechten Wänden als einzelne Suchgräben. Aushub
seitlich lagern, verfüllen und verdichten, Verdichtung
lagenweise mit geeigneten Verdichtungsgeräten, Einbauhöhe der erforderlichen Einzelschichten maximal 20 cm.

Verformungsmodul mindestens EV2 60 MN / m².

Aushubtiefe bis 2 m, Sohlenbreite über 0,60 m bis
0,80 m, Sohlenlänge über 0,50 bis 1,00 m.

Erstellung von Suchgräben nur auf Anweisung des AG und
der
BÜ.

Die Abrechnung erfolgt nach den erforderlichen Ausbauquerschnitten.
Menge: 10,000 m3

*Hinweis*
Beim nachfolgend beschriebenen Oberbodenabtrag handelt
es
sich um durchwurzelten Oberboden im Anschlußbereich an
die
Suppengasse. Das Material ist gesondert auf Haufwerk zu
setzen für eine Wiederandeckung nach den erfolgten
Wegebauarbeiten.

Beim Vorgang des Abtrags des Oberbodens sind die groben
Wurzeleinschlüsse / ggf. vorhandene Vegetationsreste
mit
geeignetem Methoden auszulesen (z.B. mit
Seperatorschaufel). Diese zusätzlichen Aufwendungen
sind in
die nachfolgende Position mit einzukalkulieren.

Zur Lagerung und Anmietung des Oberbodens sind die
Inhalte
des Bodenschutzkonzepts zugrunde zu legen.

**06.2 Oberboden abtragen seitl. lagern BG1 SU* Abtrag-H 10-20cm**
STLB-Bau 2026-04 003
Oberboden, profilgerecht abtragen und seitlich lagern,
Bodengruppe 1 DIN 18915 (organisch), eine Bodengruppe,
Bodengruppe 1 SU* DIN 18196 (Sand-Schluff-Gemisch),
Abtragshöhe über 10 bis 20 cm, Mengenermittlung nach
Aufmaß an der Entnahmestelle.
Menge: 100,000 m2

**06.3 Schutz Erdbauwerke Folie D 40mym**
STLB-Bau 2026-04 003
Erosionsschutz von Erdbauwerken durch Abdeckung mit
Folie,
Dicke 40 mym, Bahnenbreite 100 cm, Überlappungsbreite
mind. 20 cm, Bahnen miteinander und an den durch die
Geländeform bedingten Überlappungen dauerhaft
verbinden,
mit Spanndraht überspannen, gehalten an Pflöcken.
Menge: 10,000 m2

*Hinweis*
Die nachfolgenden Positionen dienen dem Lösen von
abzufahrendem Material für die Erstellung der Baugrube
auf
der Baustelle zur direkten Abfuhr ohne
Zwischenlagerung.

Die Baugrube ist der Planung entsprechend abgetreppt
herzustellen und vorzubereiten.

Als Materialannahme wird Material der Kategorie BM 0*
anhand der vorliegenden Vorbeprobung des Aushubs
zugrundegelegt.

**06.4 Boden lösen mit Gerät laden transp. LKW AN verwerten**
Boden ab Geländeoberfläche,
profilgerecht lösen, direkt laden, Arbeiten mit Gerät,
auf LKW
des AN laden, transportieren, verwerten,
Vergütung der Verwertung übernimmt AN, Boden ist nicht
gefährlich, nicht schadstoffbelastet, Werte gemäß
Ersatzbaustoffverordnung 2023 sind eingehalten,
Charakterisierung Bodenmaterial Klasse BM-0* nach EBV
2023,
Abfallschlüssel nach AVV (Abfallverzeichnis-Verordnung)
170504 Boden/Stein, zur Bodenbehandlungsanlage,
Gesamtbreite über 10 bis 15 m,
Aushubtiefe bis 4 m,
Homogenbereich 1, mit einer Bodengruppe, Bodengruppe 1
GU
DIN 18196 (Kies-Schluff-Gemisch), Tiefe oberer
Horizont des
Homogenbereiches von 0 m, Tiefe unterer Horizont des
Homogenbereiches bis 5 m,
Baumaßnahme der Geotechnischen Kategorie 1 DIN 4020,
- Konsistenz DIN EN ISO 14688-1 fest, Mengenermittlung
nach
Aufmaß an der Entnahmestelle.
Menge: 500,000 m3

**06.5 Zulage Handaushub vorgenannte Positionen**
Handaushub in schwer zugänglichen Anschlußbereichen an
aufgehenden Bestandsmauern, im Bereich bestehender
Schachtbauwerke / bestehender hochliegender Kanäle,
sowie
entlang bestehender Großgehölze als Zulage zur
Vorposition.

Abrechnung erfolgt nach vorheriger gemeinsamer
Festlegung
des erforderlichen Umfangs des Handaushubs mit der
örtlichen
Bauleitung.
Menge: 100,000 m³

*Hinweis*
Die nachfolgend ausgewiesenen Zulagepositionen sind als
Zulage zu den Erdbaupositionen infolge einer Bewertung
des
Materials in den hier ausgewiesenen Deklarationen zu
verstehen.

Die Erdbaupositionen weisen für die Verwertung des
Materials
eine Deklaration BM 0* nach EBV aus.

*Hinweis*
Hinweis

Es werden nur Wiegescheine anerkannt, die genau auf die
Baustelle adressiert sind.

Baustelle LGS Rottweil, Rampenbauwerk Suppengasse

*Hinweis*
Hinweis

Der Nachweis der geordneten Entsorgung ist vom AN
unmittelbar zu erbringen. Die Durchführung des
Begleitschein-
(bei gefährlichen Abfällen) bzw.
Übernahmescheinverfahrens
(bei allen sonstigen Abfällen) ist bei der Kalkulation
zu
berücksichtigen.

In die nachfolgenden Positionen sind sämtliche
Entsorgungskosten, Gebühren, Kosten für die Einholung
der
erforderlichen Genehmigungen (Behörden,
Deponiebetreiber)
mit einzukalkulieren.

*Hinweis*
STLB-Bau 2026-04 087
Der Abfallbegleitschein ist vom AN vorzubereiten.

*Hinweis*
STLB-Bau 2026-04 087
Angaben zu Störstoffen gemäß Einzelbeschreibung.

*Hinweis*
STLB-Bau 2026-04 087
Schädliche Verunreinigungen gemäß Einzelbeschreibung.

*Hinweis*
STLB-Bau 2026-04 087
Der Entsorgungsnachweis ist vom AN vorzubereiten.

*Hinweis*
STLB-Bau 2026-04 087
Ein Register ist vom AN zu führen.

*Hinweis*
STLB-Bau 2026-04 087
Die Gebühren für die Entsorgung von
nichtschadstoffbelastetem Abfall werden nach
Wägebescheinigung vergütet.

*Hinweis*
STLB-Bau 2026-04 087
An der Abfallbilanz ist durch Aufbereitung und Vorlage
der
Daten mitzuwirken.

*Hinweis*
STLB-Bau 2026-04 087
Der Nachweis der geordneten Entsorgung ist unmittelbar
zu
erbringen.

**06.6 Zulage BM F0***
Zulage BM F0* für die Verwertung des Bodenmaterials
nach
EBV.
Menge: 100,000 t

**06.7 Zulage BM F1**
Zulage BM F1 für die Verwertung des Bodenmaterials nach
EBV.
Menge: 50,000 t

**06.8 Zulage BM F2**
Zulage BM F2 für die Verwertung des Bodenmaterials nach
EBV.
Menge: 50,000 t

*Hinweis*
Die nachfolgende Position dient der Grundplanie der
Baugrube
mit der Herstellung der einzelnen, abgetreppten
Grundflächen
und den umliegenden Böschungsflächen. Abgerechnet wird
die
tatsächlich erstellte Oberfläche für die Baugrube
inkl. der
Böschungsflächen

**06.9 Bearbeitungsfläche planieren D 70-80cm**
STLB-Bau 2026-04 003
Bearbeitungsfläche unter Massenausgleich planieren,
Ab-/Auftragsdicke über 70 bis 80 cm, Anteil der
nichtgeneigten
Fläche 50 %, Neigung der Restfläche steiler als 1:2.
Menge: 300,000 m2

**06.10 Bodenabdeck. gg.Erosion Folie D 120mym**
*** Bezugsbeschreibung
STLB-Bau 2026-04 003
Bodenabdeckung gegen Erosion durch Abdeckung mit Folie,
Dicke 120 mym, Überlappungsbreite mind. 30 cm, Bahnen
miteinander und an den durch die Geländeform bedingten
Überlappungen dauerhaft verbinden, mit Spanndraht
überspannen, gehalten an Pflöcken.
Menge: 150,000 m2

**06.11 Bodenabdeckung Folie rückbauen und verwerten**
*** wie Position 06.10
Rückbau der Bodenabdeckung mit Folie und Verwertung der
Materialien
Menge: 150,000 m²

*Hinweis*
Die nachfolgende Bodenlieferung ist als Füllboden für
die
erstellten Mauern nach der erfolgten Betonage
vorgesehen.
Der Einbau erfolgt außerhalb der zukünftigen
Wegebereiche in
den zukünftigen Böschungsflächen. Der Einbau erfolgt
lageweise abgetreppt verzahnend mit aufgerauhter
Oberfläche
für einen besseren Verbund mit der nachfolgenden
Oberbodenandeckung.

**06.12 Boden liefern einbauen GW verdichten**
*** Bezugsbeschreibung
STLB-Bau 2026-04 002
Boden, liefern, profilgerecht einbauen, mit einer
Bodengruppe,
Bodengruppe 1 GW DIN 18196 (weitgestuftes
Kies-Sand-Gemisch), verdichten, Verdichtungsgrad mind.
DPr
1, Mengenermittlung nach Auftragprofilen.
Menge: 100,000 m3

**06.13 Bauseitigen Boden GW einbauen und verdichten**
*** wie Position 06.12
bauseitig zur Verfügung gestellter Boden laden,
anliefern
lageweise einbauen und verdichten.

Transportentfernung einfach bis 5 Kilometer.
Menge: 50,000 m³

### Titel 07 Spezialtiefbau

*Hinweis*
Über den Vorgängertitel Bautechnische Bodenarbeiten
wurden
die einzelnen Arbeitsebenen / das Bohrplanum für die
Ausführung der Spezialtiefbauarbeiten hergestellt und
realisiert.
Über temporäre Rampenvorschüttungen werden die
einzelnen
Ebenen für das für diesen Einsatzzweck geeignete
Bohrgerät
erschlossen. Die Vorhaltung,das Umsetzen, sowie der
Rückbau
des Geräts für die verschiedenen Bohransätze, sowie
ausführungs- und ablaufbedingte Unterbrechungen sind
in die
Angebotspreise mit einzukalkulieren und werden nicht
gesondert vergütet. Anhand der vorliegenden
Plangrundlagen
ist infolge der beengten Situation der Baugrube und
der Vielzahl
von Pfählen auf engem Raum ein für den Einsatzzweck
geeignetes Bohrgerät vorzusehen, welches die
erforderlichen
Bohrungen baulich umsetzen kann.

Ablauf- und systembedingte Unterbrechungen (Herstell-,
Aushärte- und Prüfzeiten der Pfähle) sind
einzukalkulieren und
werden nicht gesondert vergütet. Auf eine ausreichende
Aushärtezeit der Bodennägel nach Zulassung wird
hingewiesen.
Dies gilt für die gesamte Dauer der Bauausführung.

Sollte die ausführende Spezialtiefbaufirma ein
Nachunternehmer sein, so ist der Hauptunternehmer
verpflichtet die erforderlichen Arbeiten und Einsätze
Ihre
Nachunternehmers selbstständig und eigenverantwortlich
abzustimmen und zu koordinieren, damit es zu keinen
Behinderungen und einer unterbrechungsfreien Umsetzung
der
Arbeiten kommt.

Zulässige Herstellertoleranzen für Bodennägel auf
Grundlage
DIN EN 14499 mit folgender erhöhten Toleranz:

- Erhöhte Toleranz mit einer horizontalen Abweichung
von max.
+/- 5 cm am Ansatzpunkt.

Eine wasserrechtliche Genehmigung / Freigabe ist mit
der
Bohranzeige einzuholen. Die hierzu erforderlichen
Leistungen
sind in die Einheitspreise mit einzukalkulieren.

Die Lage der vorhandenen Leitungen und Kanälen sind
vor der
Ausführung der Spezialtiefbauarbeiten exakt vor Ort
einzumessen und zu markieren.

Hierzu sind von den Versorgungsträgern aktuelle
Sparteninformationen einzuholen. Zur ergänzenden,
exakten
Erkundung werden über den Vorgängertitel Bautechnische
Bodenarbeiten Suchschachtungen mit vorgesehen, zur
exakten
Lageermittlung der Leitungen und Kanäle.

Die Bohrpfahlköpfe müssen mit geeigneten Maßnahmen nach
der erfolgten Bohrung gegen Beschädigung durch
Befahrung
mit dem Bohrpfahlgerät gesichert werden. Hierzu sind
durch
den Auftragnehmer geeignete Sicherungsmaßnahmen nach
Wahl zur Sicherung der Pfahlköpfe zu ergreifen. Die
hierzu
erforderlichen Aufwendungen sind in die Einheitspreise
mit
einzukalkulieren.

Infolge der Enge des Baufelds muss der Zwangsmischer
mit der
Zementsuspension außerhalb des Baufelds
voraussichtlich im
Bereich der Suppengasse aufgestellt werden und von
dort aus
in die Bohrpfähle eingepresst werden. Die hierfür
erforderlichen
Aufwendungen sind in die Einheitspreise mit
einzukalkulieren.

*Hinweis*
Für die nachfolgend beschriebene Mikropfahlgründung
sind
insgesamt 68 einzelne Bohrpfähle in Ankerlängen von
6,75 -
12,00 m vorzusehen. Die Bohrpfähle werden vertikal und
leicht
geneigt in Pfahlneigungen bis 15 ° abgeteuft.

Es sind für die Ausführung der Mikropfähle folgende
Anker
vorzusehen:

MIKROPFÄHLE SYSTEM ISCHEBECK TITAN, Zulassung Nr.
Z - 34.14 - 209

Kreuzbohrkrone mit Adapter:

- Rechtsgewinde (73/53)
- Kopfplatte: 145 x 145 x 27 mm
- Linksgewinde (52/26)
- Kopfplatte: 175 x 175 x 35 mm
- gew. ø 130, HM-Y-Stufen-Bohrkrone
- Aufweitung a > 20mm
- Bohrloch -> D=130+20 = 150mm
- Übergangsrohr aus Stahl S235
- Verpresskörper = ø 150mm
- Ankerüberstände ab OK Kopfplatte sind zu addieren
und mit
einzukalkulieren, siehe hierzu Pfahltabelle auf
Plangrundlage
Ü01_1.1.4 - Rampenanlage Suppengasse Bereich 1 + 2

Die Pfähle werden zunächst durch rund 5 m anstehende
Auffüllungen abgeteuft (nach dem erfolgten Voraushub
zur
Herstellung der Baugrube - Homogenbereich A) und
weiterführend in die anstehende Dolomitstein,
Kalksteinformation (Homogenbereich B) abgeteuft.

Die o.d. Annahme ist der Kalkulation der Bohrpfähle
zugrunde
zu legen. Das Baugrundgutachten Winkelstützmauer bei
der
Suppengasse in Rottweil - Geotechnische Stellungnahme
-,
U-1891-2025 des Büros GeoTeam Rottweil vom 16.10.2025
liegt dieser Ausschreibung mit bei und ist den
anstehenden
Spezialtiefbauarbeiten zugrunde zu legen.

Die Pfahlenden sind gem. Regeldetail 1
Pfahlkopfausbildung
nach Zulassung mit beidseitiger Kugelbundmutter und der
Kopfplatte herzustellen. Der Übergang des Pfahlkopfs
in den
anstehenden Baugrund ist über ein Übergangsrohr aus
Stahl
S235 JR in der erforderlichen Mindestlänge nach
Zulassung
herzustellen.

Mit der Fertigstellung der Bohrpfähle ist ein
Herstellerprotokoll
der erstellten Mikropfähle zu übergeben. Das
Herstellerprotokoll
basiert auf der vorliegenden Pfahltabelle und ist noch
mit
folgenden Angaben zu ergänzen:
- Einbaudatum Mikropfahl
- Verfüllmenge / Verpressmenge Zement / je Pfahl
- Verpressdatum Mikropfahl
- Verpressdruck (bar)
- Bei Prüfpfählen ermittelte Prüfkraft in kN
Die Aufwendungen für das Erstellen des
Herstellerprotokolls
sind in die Einheitspreise mit einzukalkulieren.

Die Plangrundlage Ü01_1.1.4 - Rampenanlage Suppengasse
Bereich 1 + 2 ist der Kalkulation zugrunde zu legen.

**07.1 Baustelleneinrichtung Spezialtiefbau**
Baustelleneinrichtung und -räumung, für die
Durchführung der
nachfolgend beschriebenen Mikropfahlgründung.

Baugrund gem. den Ingenieurgeologischen Gutachten
des IB GeoTeam Rottweil.

Im Einheitspreis enthalten sind folgende Leistungen:

An- / Abtransport, Mautkosten und Vorhaltung, aller
erforderlichen Geräte, Maschinen, Werkzeuge,
Baumaterialien,
Hebezeuge, Unterkünfte, Toiletten etc. inkl. der
erforderlichen
Betriebsstoffe inkl. Mannschaft für den Einsatz von
Bohrgerät,
Verpressanlage, ergänzende Maschinen inkl. aller
erforderlichen Kleingeräte für die Dauer der
Durchführung der
Spezialtiefbauarbeiten.

Die Lage der Baustelle und örtliche Situation ist vor
der
Angebotsabgabe zu besichtigen.
Menge: 1,000 psch

**07.2 Durchführung der Einmessarbeiten Spezialtiefbau**
Durchführung aller für die fachgerechte Bauausführung
der
Dauerbodenvernagelung erforderlichen Einmessarbeiten
unter
Berücksichtigung des vorhandenen Leistungsbestand.
Einmessen von insgesamt 68 Bohrpfählen in Lage /
Pfahlneigung und Höhenlage.
Menge: 1,000 psch

*Hinweis*
Die nachfolgend beschriebene Herstellung der
Arbeitsebenen
des Bohrpfahlgeräts ist ausschließlich für den Einsatz
des
Bohrpfahlgeräts vorgesehen.

Infolge der Enge der Baugrube sind die Peripheriegeräte
außerhalb der Baurube anzuordnen und ein geeignetes
Gerät
für die Ausführung der anstehenden Arbeiten zu wählen.
Es ist
vorgesehen sämtliche Mikropfahlarbeiten in einem
Arbeitsgang
getrennt nach den jeweiligen Bauabschnitten
herzustellen.
Hierzu sind verbleibende Abtreppungen mit der
Bauausführung
herzustellen, sowie die notwendige Erschließung mit
Zufahrtsrampen von der Suppengasse in die jeweiligen
abgetreppten Bohrpfahlebenen herzustellen / umzubauen
und
rückzubauen mit den jeweiligen Bauabschnitten.

Die einzelnen Abtreppungen der Bohrpfahlebenen mit UKF
595,42 üNN BA1 / UKF 596,32 üNN BA2 und UKF 596,85 üNN
BA3 sind mit / während der baulichen Umsetzung der
Bohrpfahlarbeiten herzustellen. Entlang der Baugrenzen
zwischen BA1 / BA2 und BA3 sind hierbei verlorene
Hangabstützungen vorzusehen um die einzelnen
Bohrpfahlebenen herzustellen. Diese Abstützungen
verbleiben
als verlorene Abfangungen in der Baugrube.

Die einzelnen Bohrpfahlebenen sind in den o.g.
Höhenlagen für
eine Weiterverwendung durch das Folgegewerk
Ortbetonarbeiten in den vorgesehenen Abtreppungen
herzustellen.

Die angedachten verlorenen Abfangungen der Baugrube
sind
im beigefügten Plan Ü01-1.1.4-Rampenanlage Suppengasse
Bereich 1+2_komm dargestellt.

**07.3 Arbeitsebenen und Rampen für Bohrgeräte und Andienung herstellen und unterhalten**
Arbeitsebenen für die Ausführung der Mikropfahlarbeiten
herstellen inkl. temporärer Zufahrten für das
Bohrgerät von der
Suppengasse auf die Ebene BA3, von Ebene BA3 auf Ebene
BA2, sowie von Ebene BA2 auf Ebene BA1.

Ausführung der Arbeitsebenen in mehreren
Bauabschnitten für
eine Zufahrbarkeit des Bohrpfahlgeräts.

Folgende Leistungen sind vorzusehen:

- Planum der Baugrube in einzelnen Abschnitten.

- vlieskaschiertes Geogitter, Maschenweite Geogitter
40 mm,
Vlies GRK4, über die gesamte Baugrube.

- 30 cm verdichtete Aufschotterungen mit KFT 0/45 cm
auf
dem zuvor erstellten und mit Geotextil belegtem
Baugrundplanum als Bohrpfahlebene.

- rund 15 m verlorene Abfangung nach Wahl AN zwischen
BA1
und BA3 herstellen, freie Abfanghöhe 143 cm, Abfangung
verbleibt entlang der Baugrubenkante BA1 als verlorene
Abfangung.

- rund 3 m verlorene Abfangung nach Wahl AN zwischen
BA3
und BA2 herstellen, freie Abfanghöhe 90 cm, Abfangung
verbleibt in der Baugrube und ist abgerückt von der
Betonierkante der Wand BA1 herzustellen.

- rund 7 m verlorene Abfangung nach Wahl AN zwischen
BA2
und BA3 herstellen, freie Abfanghöhe 53 cm, Abfangung
verbleibt entlang der Baugrubenkante BA2 als verlorene
Abfangung.

- rund 3 m temporäre Abfangung nach Wahl AN zwischen
BA2
und BA1 herstellen, freie Abfanghöhe 53 cm, Abfangung
verbleibt in der Baugrube und ist abgerückt von der
Betonierkante der Wände BA2 herzustellen.

- Verfüllung der fertiggestellten Abfangungen mit KFT

- Temporäre Anrampungen aus geeignetem
Tragschichtmaterial nach Wahl AN, notwendiger Umbau der
Anrampungen und deren kompletter Rückbau zur
Erschließung
der einzelnen Bohrpfahlebenen, sowie für die Zufahrt
des
Bohrpfahlgeräts von der Rampe Suppengasse, inkl.
Verwertung des Materials nach Wahl AN.

- Nacharbeit der einzelnen Bohrpfahlebenen nach der
Erstellung der Bohrpfähle, Herstellung Planum für
nachfolgende Ortbetonarbeiten unter Erschwernis
vorhandene
Pfahlköpfe, Austausch und Erneuerung verunreinigte
Tragschicht infolge der Verpressung der Bohrpfähle,
Nachverdichten der Tragschicht.

Abrechnung nach m2 erstellte, abgetreppte
Baugrubensohle.
Menge: 140,000 m²

*Hinweis*
Mikropfähle System Ischebeck Titan Pfahl-Typ 73/53
nicht
geneigt / geneigt eingebaut.

Insgesamt handelt es sich um 19 Pfähle inkl.
Übergangsrohr
und Pfahlkopfausbildung.

**07.4 Mikropfahl Durchm. bis 75mm Boden GU L 6,75 - 11,25 m Zementsuspension vertikal**
*** Bezugsbeschreibung
Mikropfahl DIN EN 14199, für Gründung, als Druck- und
Zugpfahl, Durchmesser 75 mm, mit Tragglied als
verbleibende
Verrohrung, Einbau über Wasser, Bemessungswert des
Pfahlwiderstandes Rd über 300 bis 400 kN, Vertikal
einbauen,
einschl. Bohrloch DN 150 mm und Verpresskörper
herstellen,

Homogenbereich A, Anschüttungen, Verwitterungsdecke
zersetzt bis vollständig verwittert, Eigenschaften
siehe Tabelle
8: Homogenbereiche gem. DIN 18300 für Erdarbeiten in
Lockerböden Gutachten R-666-2025 c, GeoTeam Rottweil

Tiefe oberer Horizont des Homogenbereiches von 0 m,
Tiefe
unterer Horizont des Homogenbereiches bis 5 m,

Homogenbereich B, Erfurt-Formation, frisch bis stark
verwittert,
Tonstein, Kalkstein, Dolomitstein, Eigenschaften siehe
Tabelle
9: Homogenbereiche gem. DIN 18300 für Erdarbeiten in
Lockerböden Gutachten R-666-2025 c, GeoTeam Rottweil
Tiefe oberer Horizont circa - 5 m - Bohrende

einschl. Pfahlkopf mit bauaufsichtlicher Zulassung,
Pfahllänge
über 6,75 bis 11,25 m, mit Zementsuspension nach
Zulassung,

die Pfahllänge wird abgerechnet von erdseitigem
Pfahlende bis
Pfahlkopf über die angegebene Gesamtlänge nach
Pfahltabelle.
Die notwendigen Ankerüberstände ab OK Kopfplatte sind
zu
addieren und mit einzukalkulieren.
Menge: 132,000 m

**07.5 Mikropfahl Durchm. bis 75mm Boden GU L 6,75 - 11,25 m Zementsuspension geneigt bis 15°**
*** wie Position 07.4
geneigte Ausführung Pfahlneigungen 10 - 15° von der
Vertikalen gemessen.
Menge: 73,000 m

*Hinweis*
Mikropfähle System Ischebeck Titan Pfahl-Typ 52/26-1-3
nicht
geneigt / geneigt eingebaut.

Insgesamt handelt es sich um 49 Pfähle.

**07.6 Mikropfahl Durchm. bis 53mm Boden GU L 6,75 - 11,25 m Zementsuspension vertikal**
*** Bezugsbeschreibung
Mikropfahl DIN EN 14199, für Gründung, als Druck- und
Zugpfahl, Durchmesser 53 mm, mit Tragglied als
verbleibende
Verrohrung, Einbau über Wasser, Bemessungswert des
Pfahlwiderstandes Rd über 300 bis 400 kN, Vertikal
einbauen,
einschl. Bohrloch DN 150 mm und Verpresskörper
herstellen,

Homogenbereich A, Anschüttungen, Verwitterungsdecke
zersetzt bis vollständig verwittert, Eigenschaften
siehe Tabelle
8: Homogenbereiche gem. DIN 18300 für Erdarbeiten in
Lockerböden Gutachten R-666-2025 c, GeoTeam Rottweil

Tiefe oberer Horizont des Homogenbereiches von 0 m,
Tiefe
unterer Horizont des Homogenbereiches bis 5 m,

Homogenbereich B, Erfurt-Formation, frisch bis stark
verwittert,
Tonstein, Kalkstein, Dolomitstein, Eigenschaften siehe
Tabelle
9: Homogenbereiche gem. DIN 18300 für Erdarbeiten in
Lockerböden Gutachten R-666-2025 c, GeoTeam Rottweil
Tiefe oberer Horizont circa - 5 m - Bohrende

einschl. Pfahlkopf mit bauaufsichtlicher Zulassung,
Pfahllänge
über 6,75 bis 11,25 m, mit Zementsuspension nach
Zulassung,

die Pfahllänge wird abgerechnet von erdseitigem
Pfahlende bis
Pfahlkopf, über die angegebene Gesamtlänge nach
Pfahltabelle. Die notwendigen Ankerüberstände ab OK
Kopfplatte sind zu addieren und mit einzukalkulieren.
Menge: 192,000 m

**07.7 Mikropfahl Durchm. bis 53mm Boden GU L 6,75 - 12,00 m Zementsuspension geneigt bis 15°**
*** wie Position 07.6
geneigte Ausführung Pfahlneigungen 10 - 15° von der
Vertikalen gemessen.
Menge: 208,000 m

*Hinweis*
Die nachfolgend beschriebene Mehrverbrauch des
Einpressgutes nach Zulassung ist beim AG und der BÜ
anzumelden und vom AN zu dokumentieren über Fotos und
Lieferscheinnachweise.

Abrechnung nach Herstellerprotokoll der Mikropfähle
bzw.
gemeinsamem örtlichem Aufmaß mit der BÜ und dem AG.

**07.8 Mehrverbrauch Einpressgut Zementsuspension**
Mehrverbrauch Einpressgut Mikropfahl,
Zementsuspension, aus
Portlandzement - CEM I 32,5 R DIN EN 197-1, DIN
1164-10,
Abrechnung nach Lieferschein Zement.
Menge: 5,000 t

**07.9 Zulage Ausführung Bohrungen in Fels außerhalb Annahme 0-5 Meter Homogenbereich A**
Zulage Ausführung der Bohrungen in anstehendem Fels mit
einer Druckfestigkeit > 25 MN/m2

außerhalb der Annahme Homogenbereich A Anschüttungen,
Verwitterungsdecke zersetzt bis vollständig verwittert
Tiefe 0-5
Meter,

Homogenbereich B Erfurt-Formation, ab Tiefe 5 m

für ggf. höher anstehende Felsformationen, Nachweis
anhand
örtlicher Kontrolle und notwendiger Nachweisführung der
Erschwernis außerhalb der o.g. Annahme.

als Zulage zur Grundposition.
Menge: 30,000 m

**07.10 Herstellen von Leerbohrungen bei den Dauerbodennägel.**
Herstellen von Leerbohrungen bei den Dauerbodennägel.
Ausführung im Homogenbereich A.

 Leerbohrungen sind beim AG anzumelden und vom AN zu
dokumentieren (z.B. Fotos). Abrechnung nach gemeinsamem
örtlichem Aufmaß mit der BÜ.
Menge: 10,000 m

*Hinweis*
Die nachfolgend beschriebenen Probebelastungen der
Mikropfähle werden auf Druck durchgeführt. Gem.
Pfahltabelle
werden die Pfähle 3, 29, 51 und 62 auf Druck geprüft.

Für die Durchführung der Versuchsanordnung ist ein
Prüfprotokoll zu erstellen und mit dem
Herstellerprotokoll der
Mikropfähle zu übergeben.

**07.11 Probebelastung an Mikropfählen kraftgesteuert Prüfkraft 400kN**
STLB-Bau 2026-04 006
Probebelastung DIN EN 14199, kraftgesteuert, an
Bauwerks-Mikropfahl, als Druckversuch, Prüfkraft 400
kN,
Ausführung gemäß Zeichnung.
Menge: 4,000 St

*Hinweis*
Die nachfolgend beschriebenen Probebelastungen der
Mikropfähle werden auf Zug durchgeführt. Gem.
Pfahltabelle
werden die Pfähle 10, 36, und 49 auf Druck geprüft.

Für die Durchführung der Versuchsanordnung ist ein
Prüfprotokoll zu erstellen und mit dem
Herstellerprotokoll der
Mikropfähle zu übergeben.

**07.12 Probebelastung an Mikropfählen kraftgesteuert Prüfkraft 350kN**
STLB-Bau 2026-04 006
Probebelastung DIN EN 14199, kraftgesteuert, an
Bauwerks-Mikropfahl, als Zugversuch, Prüfkraft 350 kN,
Ausführung gemäß Zeichnung.
Menge: 3,000 St

*Hinweis*
Die nachfolgend beschriebenen Stillstandszeiten sind
vor dem
Anfallen dem AG und der BÜ schriftlich anzuzeigen und
freigeben zu lassen. Die Stillstandszeiten sind für
nicht vom AN
zu vertretende Umstände vorgesehen. Ablaufbedingte
Unterbrechungen der Arbeiten des AN innerhalb seiner
Leistungserbringung bzw. im Innenverhältnis zu einem
eventuellen Haupt-AN sind über diese Positionen nicht
mit
erfasst und können nicht abgerechnet werden.

**07.13 Stillstand Nagelbohreinheit mit Mitarbeitern**
*** Bezugsbeschreibung
Stillstand Nagelbohreinheit (MA, VA)

Kolonnenstunde für Anker-/ Nagelbohrgerät mit Misch-
und
Verpressanlage, für nicht vom AN zu vertretende
Wartezeiten,
inkl. Mannschaft.

Anmeldung muss unverzüglich beim AG und der BÜ
erfolgen.
Menge: 5,000 h

**07.14 Stillstand Nagelbohreinheit ohne Mitarbeiter**
*** wie Position 07.13
Stillstand ohne Mitarbeiter, reiner Gerätestillstand
Menge: 5,000 h

### Titel 08 Ortbetonarbeiten

*Hinweis*
Die nachfolgend beschriebenen Ortbetonarbeiten
umfassen die
Herstellung der 3 Bauabschnitten mit Betonwänden aus
Ortbeton C35/45 inkl. der notwendigen flachgegründeten
Fundamente.

Die Oberflächenanforderung an die sichtbare
Wandoberfläche
entspricht einer SB3 nach Merkblatt DBV/VDZ Merkblatt
Sichtbeton.

Folgende Plangrundlagen sind der Kalkulation zugrunde
zu
legen:

Schalplan 1.1.4 Rampenanlage Suppengasse Bereich 1+2,
Grundriss und Schnitte
Bewehrungsplanung Rampenanlage Suppengasse Bereich 1+2
(noch in der Erstellung)
Lageplan - Rampenanlage Suppengasse
ROT_A24_LP5_1.1.4_L01
Abwicklung und Schnitte Rampenanlage Suppengasse
ROT_A24_ LP5-1.1.4_D01

*Hinweis*
Die nachfolgenden Position der Sauberkeitsschicht wird
auf die
zuvor erstellten Tragschichtaufbauten aufgebracht. Der
abgetreppte Einbau der Sauberkeitsschicht ist mit
einzukalkulieren.

**08.1 Ortbeton Sauberkeitsschicht Bodenplatte unbewehrt C12/15 D 10cm**
STLB-Bau 2026-04 013
Ortbeton Sauberkeitsschicht, für Bodenplatte, obere
Betonfläche waagerecht, als unbewehrter Beton,
Normalbeton
C 12/15 DIN 1045-2, Dicke 10 cm.
Menge: 115,000 m2

*Hinweis*
Die nachfolgend beschriebenen Unterfangungen werden in
den
Bereichen der zuvor beschriebenen verlorenen
Abfangungen
als Unterfangung / Baugrund für die nachfolgende
Betonage der
Fundamente vorgesehen. Hierbei verbleibt die verlorene
Abfangung und wird bis zur Vorderkante des zukünftigen
Fundaments ausbetoniert.

Die nachfolgend beschriebene Schalung dient der
Herstellung
der Unterfangungen und hat keinerlei Sichtanforderung.
Abgerechnet wird die Schalung einhäuptig bis zur
notwendigen
Füllhöhe der Schalung.

Schalüberstände werden nicht gesondert vergütet.

**08.2 Ortbeton Unterfangung unbewehrt C12/15 D 50-100cm**
STLB-Bau 2026-04 013
Ortbeton abschnittsweise Unterfangung als unbewehrter
Beton,
Normalbeton C 12/15 DIN 1045-2, natürliche
Gesteinskörnung,
Dicke über 50 bis 100 cm.
Menge: 3,000 m3

**08.3 Schalung Fundament Stützwand einhäuptig H 0,5-1m**
STLB-Bau 2026-04 013
Schalung Fundament für Stützwand, einhäuptig,
Bauteilhöhe
über 0,5 bis 1 m, Ausführung gemäß Zeichnung.
Menge: 5,000 m2

**08.4 Zulage Eckausbildung Fundamentschalung**
Zulage Eckausbildung in Fundamentschalung bei
Richtungswechseln herstellen nach Planangabe.

Abrechnung nach Stück gebauten Ecken.
Menge: 2,000 St

*Hinweis*
Beschreibung Ortbetonmauerabschnitte

Es unterliegt dem AN die beschriebene Abfolge des
Ortbetonmauerbaus umzusetzen oder eine eigene, seinem
Bauablauf angepasste Abfolge der Wandbetonage zu
wählen /
umzusetzen. Die Zuordnung der einzelnen
Ortbetonabschnitte
hat beschreibenden Charakter ist stellt keinen
vertraglich
geforderten Bauablauf dar.

Bei den nachfolgend beschriebenen Ortbetonwänden ist
von
folgenden Grundabmessungen auszugehen:

Bauabschnitt1 - Wand 1 Süd

Wandabschnitt 1, Abschnittslänge rund 569 cm mit
Wandabwinkelung Innenwinkel von 163 ° auf einer
Restabschnittslänge von 100 cm, Wandstärke 25 cm,
Abfallender Wandabschnitt von Höhe 174,5 cm auf ca.
Höhe
135 cm auf einer Abschnittslänge von 476 cm,
anschließend
horizontale Wandabwicklung auf ca. Höhe 135 cm.
Verbindung
zu Wandabschnitt 2 über 2 Dollen. Anschluß der Wand an
die
bestehende Stadtmauer

Wandabschnitt 2, Anschnittslänge rund 247 cm mit
Wandabwinkelung Innenwinkel auf 109° auf einer
Restabschnittslänge von 190 cm, Wandstärke 25,
Horizontaler
Wandabschnitt auf einer Abwicklungslänge von 56 cm mit
einer
Endhöhe von 188 cm, anschließend abfallender
Wandabschnitt
von Höhe 188 auf Höhe 174,5 cm auf einer
Abwicklungslänge
von 190 cm.

Bauabschnitt1 - Wand 2 Nord

Durchgehender Wandabschnitt, Abschnittslänge 899 cm mit
Wandabwinkelung Innenwinkel von 148 ° auf einer
Restabschnittslänge von ca. 368 cm, Wandstärke 25 cm,
Ansteigender Wandabschnitt von Höhe 251,5 cm auf Höhe
280,5 cm in einer Länge von 322,5 cm, dann horizontale
Ausbildung auf einer Abschnittslänge von 208,5 cm, dann
wiederum ansteigender Wandabschnitt auf einer
Abschnittslänge 368 cm von Höhe 280,5 cm auf Höhe 307
cm
Verbindung zu BA2 und BA3 über jeweils 2 Dollen.

Bauabschnitt2 - Wand 1 Süd

Wandabschnitt 1, Abschnittslänge 358 cm Wandstärke 25
cm,
Abfallender Wandabschnitt von ca. Höhe 219 cm auf Höhe
71
cm auf der zuvor beschriebenen Abschnittslänge,
Verbindung
zu BA3 über 2 Dollen.

Bauabschnitt2 - Wand 2 Nord

Wandabschnitt 2, Abschnittslänge 675,5 cm, Wandstärke
25
cm, Ansteigender Wandabschnitt von Höhe 107,5 cm auf
Höhe
161,5 cm auf der zuvor beschriebenen Abschnittslänge,
Verbindung zu BA1 über 2 Dollen.

Bauabschnitt3 - Wand 1 Süd

Wandabschnitt 1, Abschnittslänge ca. 536,5 cm,
Wandstärke
25 cm, Ansteigender Wandabschnitt von Höhe 164 cm auf
Höhe 205 cm auf der zuvor beschriebenen
Abschnittslänge,
Verbindung zu BA1 über 2 Dollen, Anschluß der Wand an
die
bestehende Stadtmauer.

Bauabschnitt3 - Wand 2 Nord

Wandabschnitt 1, Abschnittslänge 541 cm, Wandstärke 30
cm,
Horizontaler Wandabschnitt Höhe 205 cm Verbindung zu
Wandabschnitt 2 über 3 Dollen.

Wandabschnitt 2, Abschnittslänge 782 cm mit
Wandabwinkelung Innenwinkel von 148 ° auf einer
Restabschnittslänge von 309,5 cm, Wandstärke 30 cm,
Abfallender Wandabschnitt von Höhe 212 cm auf Höhe 205
cm
auf einer Abwicklungslänge von 472,5 cm, anschließend
horizontale Ausbildung des Wandabschnitts mit einer
Höhe von
205 cm auf der zuvor beschriebenen Abwicklungslänge von
309,5 cm.
Verbindung zu Wandabschnitt 2 und 3 über jeweils 3
Dollen.

Wandabschnitt 3, Abschnittslänge 713,5 cm, Wandstärke
30
cm, Abfallender Wandabschnitt Höhe 222,5 cm auf Höhe
212
cm Verbindung zu Wandabschnitt 3 und 4 über jeweils 3
Dollen.

Wandabschnitt 4, U-Förmige Wand Abschnittslänge
Gesamtabwicklung 770 cm, Wandstärke 30 cm auf einer
Abschnittslänge von 165 cm, dann Wandstärke 25 cm auf
einer
Abwicklungslänge von 605 cm, Wandabschnitt Nord Länge
165
cm, dann 90° Abwinkelung auf Wandabschnitt West mit
einer
Länge von 440 cm, dann 90° Abwinkelung auf
Wandabschnitt
Süd mit einer Länge von 165 cm. Abfallender
Wandabschnitt
Wand Nord von 225 auf 222,5 cm auf einer
Abwicklungslänge
von 140 cm Horizontaler Wandabschnitt Höhe 225 cm
Wandabschnitt West, Abfallender Wandabschnitt Süd von
225
cm auf ca. 170 cm auf einer Abwicklungslänge von 140
cm.
Verbindung zu Wandabschnitt 3 über 3 Dollen,
Verbindung zu
BA2 über 2 Dollen.

2 x Anschluß an bestehende Stadtmauer nach örtlicher
Festlegung. Abgeschaltes Wandende ist mit einem bündig
geschlossenem Anschluss an die Stadtmauer herzustellen.
Ausführung ggf. mit einer fundamentseitig verlorenen
Schalung
nach örtlicher Abstimmung.

*Hinweis*
Spezifikationen Stahlnetonbauteile

Die nachfolgend beschriebenen Expositionenklassen,
sowie die
erforderlichen Betondeckungen sind der baulichen
Umsetzung
der Ortbetonarbeiten zugrunde zu legen.

Expositionklassen Wand
Außen (erd)  XC3, XD1, XF2, WA
Innen (luft)  XC4, XD1, XF2, WA
Oben  XC4, XD3, XF2, WA
Expositionklassen Sporn
Oben  XC2, XD1, WA
Unten  XC2, WF
Beton
Wand  [XD3, XF2] C35/45
Sporn  C35/45

Betondeckung Wand
Nach DIN EN 1992-1-1/ NA, Abs. 4.4.1
cnom = cmin + ?c
cnom, Außen  = 55 mm [XD1]
cnom, Innen  = 55 mm [XD1]
cnom, Oben  = 55 mm [XD3]
Betondeckung Sporn
Nach DIN EN 1992-1-1/ NA, Abs. 4.4.1
cnom, Oben  = 55 mm [XD1]
cnom, Unten  = 55 mm [XC2]

*Hinweis*
Technische und Gestalterische Oberflächenanforderungen
an die Betonoberflächen

Den nachfolgend beschriebenen Ortbetonarbeiten sind
folgende
technische Oberflächenanforderungen zugrunde zu legen:

Aufmaß vor Erstellung der Bauwerke:

Die Abmessungen der geplanten Bauwerke sind durch den
AN
vor Baubeginn vor Ort auf die Bestandssituation zu
überprüfen.
Das hierzu erforderliche Aufmaß ist durch den AN zu
erstellen.
Die Kosten hierfür sind in die Einheitspreise mit
einzukalkulieren.

Schalhautstöße
Zur Verringerung eines ungleichmäßigem Schalungsbildes
aufgrund der materialbedingten Toleranzen wird eine
Mossgummieinlage in den Schalungsstößen zwingend
vorgegeben.

Baustellenbehandlung Schalung / Trennmittelauftrag
Die Schalung ist vor der Betonage sauber zu reinigen.
Lose
Teile und Drahtreste sind komplett zu entfernen.
Fußabdrücke
von verschmutzten Schuhen, sowie lose Kleinteile sind
durch
Hochdruckreinigung zu beseitigen. Nach der Reinigung
ist das
Trennmittel sorgfältig aufzutragen und die beauftragte
Schalung
zu schützen.
Die Auswahl des Trennmittels erfolgt nach Wahl AN in
Abstimmung mit dem Schalungshersteller. Das
Trennmittel ist
so gering wie möglich aufzutragen. Das überschüssige
Trennmittel ist mit einem Gummischaber abzuziehen. Die
Schalung ist anschließend mit einem Lappen
nachzureiben und
ggf. noch überschüssiges Trennmittel aufzunehmen. Die
mit
Trennmittel beauftragte erste Schalwand ist mit
geeigneten
Maßnahmen gegen Sonneneinstrahlung oder Regen zu
schützen.

Fugenausbildung
Sämtliche sichtbare Fugen der Wände (Wandkrone,
vertikale
Raumfugen) sind mit einer Minimalfase diagonal mit 5 mm
auszubilden. Die Fugenausbildung ist in die
Einheitspreise mit
einzukalkulieren.

Dehnfugen
Die Dehnfugen werden mit Dolleneinlagen und einer
Fugeneinlage aus Polystyrolhartschaumplatten D 20 mm
hergestellt. Nach der erfolgten Betonage und dem
Aushärten
werden die Fugen im sichtbaren Bereich dauerelatisch
verfugt
und im nicht sichtbaren Bereich mit einem Fugenband
abgeklebt.

Oberfläche sichtbare Ortbetonwände / Ortbetonflächen in
SB3:
Beton schalungsglatt bzw. exakt geglättet.

Farbe in Anlehnung an Farbton RAL 7044 Seidengrau nach
Bemusterung an Musterplatte, Vor der Fertigung der
Betonelemente sind 2-3 aussagekräftige Farbmuster mit
der
gewählten Oberflächenbearbeitung in den
Mindestabmessungen 30 X 30 cm zur Beurteilung der
Struktur
und Farbigkeit vorzulegen.

Schalplan:

Vor der Ausführung der aufgehenden sichtbaren Wänden in
SB3 ist durch den AN gemeinsam mit dem
Schalungslieferant
ein Schalplan mit der Darstellung der geplanten Fugen,
Tafel-
und Spannlöchereinteilung vorzulegen und durch den AG
und
die BÜ zur Ausführung freigeben zu lassen. Die
erforderlichen
Aufwendungen sind in die Einheitspreise mit
einzukalkulieren
und werden nicht gesondert vergütet.

Hierbei sind folgende Vorgaben zwingend einzuhalten:
- Saubere Horizontale Gliederung der Sichtbetonwände
- Spannlöcher sind in der Vertikalen regelmässig linear
anzuordnen; Verspringende, nicht linear regelmäßig
angeordnete Spannlöcher sind nicht zulässig;
Mindestabstand
der Spannlöcher von der Betonierabschnittsaussenkante
mindestens 30 cm.
- Schalungseinlage aus Betonschalplatten anhand der im
Plan
Abwicklung und Schnitte ROT-A24_LP5_1.1.4_D01
definierten
senkrechten Schalhautfugen.

Die zuvor beschriebene Schalhaut orientiert sich an
dieser
Vorgabe.

Geforderte Schalungseinlage SB3:

Es ist in den sichtbaren Wandbereichen zur
Realisierung der
geforderten Sichtbetonklasse 3 die Schalungseinlage von
geeigneten Betonschalungsplatten mit glatter Oberfläche
vorzusehen. Das Schalbild der Betonschalungsplatten
orientiert
sich an den im Plan Abwicklung und Schnitte
ROT-A24_LP5_1.1.4_D01 definierten senkrechten
Schalhautfugen. Diese sind in Abwicklungslängen von
184 cm -
ca. 131 cm vorzusehen. Die liegenden Schalhautfugen
sind je
nach Tafelgröße der Betonschalungsplatten in
durchgehender
Visur anzuordnen. Für die Erstellung der SB3-Schalung
wird
von Tafelgrößen der Betonschalungsplatten von 125 x
250 cm
ausgegangen. Die Winkelecken sind über geeignete
Betonschalungsplatten mit einer Wanddicke von 22 mm
ohne in
der finalen Wandoberfläche der Ortbetonwände sichtbarer
Gelenkausbildung der Schalung herzustellen.
Wandinnenseitig ist dem Rampenverlauf bzw. dem
Geländeverlauf folgend die geforderte SB3 Oberfläche
in einer
Höhe von 30 cm von der Oberkante der Mauer gerechnet
herzustellen. Diese Zulage wird bei der
Zulagenposition SB3
ebenfalls mit erfasst und abgerechnet.

Vorgaben zum Betoneinbau:

Der angelieferte Beton ist in einer Verarbeitungszeit
von < 90
Minuten auf der Baustelle zu verarbeiten. Eine
kontinuierliche
Betonage ohne längere Betonierpausen ist durch den AN
sicherzustellen. Der angelieferte Frischbeton ist
regelmäßig auf
Gleichmäßigkeit vor dem Einbau durch
Frischbetonkontrollen zu
überprüfen. Bei der Ausführung des Betoneinbaus mit
einer
Betonpumpe ist erst solange neben dem Bauteil
anzupumpen,
bis der Beton gleichmäßig aus der Leitung tritt. Der
Beton ist mit
der Rüttelflasche über schnelles Eintauchen und
langsames
Herausziehen mit schnellem Hochziehen des Rüttlers
sobald
der Flaschenhals sichtbar wird fachgerecht zu
verdichten.
Beim Einsatz der Rüttelflasche ist darauf zu achten,
dass diese
mit der Bewehrung oder Schalung nicht in Berührung
kommt zur
Vermeidung von Entmischungen.

Vorgaben zum Entfernen der Schalung:

Die Schalung ist für jeden Betonierabschnitt
gleichmäßig
innerhalb der notwendigen Aushärtezeit zu entfernen.
Zur
Verringerung von Farbabweichungen wird eine in etwa
gleiche
Verweilzeit der Schalung bei allen Betonierabschnitten
zwingend vorgeschrieben. Bei nicht geeigneter Witterung
(feuchte, regnerische Tage) sind die
Sichtbetonoberflächen
nicht zu entschalen, zur Vermeidung von Ausblühungen
durch
Calciumkarbonat. Die Spannschrauben sind alle zur etwa
selben Zeit zu lösen für ein gleichmäßiges Abtrocknen
der
Betonoberfläche.
Auf ein sorgfältiges, abrissfreies Entschalen unter
besonderer
Berücksichtigung der Ecken und Kanten wird nochmals
explizit
hingewiesen.

Vorgaben zur Nachbehandlung des Beton:

Die ausgeschalte Betonoberfläche ist sofort nach dem
Ausschalen mit einer Folienabdeckung nachzubehandeln.
Über
geeignete Hilfkonstruktionen ist im dauerhaft
sichtbaren Bereich
des Betons nach Wahl AN sicherzustellen, dass der junge
Beton (z.B. über Hilfskonstruktionen mit
Abstandhaltern an den
Spannstellen) nicht in direkten Kontakt mit der
Folienabdeckung
kommt um Oberflächenverfärbungen durch unterschiedliche
Hydratisierungsvorgänge zu unterbinden.

Vorgaben zum Schutz des Betons:

Oberflächen, Kanten, Brüstungen und Ecken des
ausgeschalten
und nachbehandelten Betons sind mit geeigneten
Maßnahmen
(Vlieseinhausung mit Kantenschutz aus Hölzern) gegen
Beschädigung durch die weiterlaufende Baustelle zu
schützen.
Der Schutz ist Bestandteil der Leistungen des AN zum
Erhalt
und zur Erreichung eines abnahmefähigen Zustands des
Bauwerks und wird nicht gesondert vergütet.

Oberflächennachbehandlung:

Die Betonoberflächen sind nach dem Ausschalen auf
Silanbasis
nach Wahl AN zu hydrophobieren. Die erforderliche
Auftragmenge und die Art des Auftrags richtet sich
nach dem
gewählten Produkt des AN. Eine dauerhafter
Oberflächenschutz
des Bauwerks muß gewährleistet sein.

Graffitischutz:

Es ist ein wirksamer Graffitischutz auf die fertigen
Oberflächen
des Sichtbetons aufzubringen nach der erfolgten
Anfüllung des
Geländes.

Verschluss Ankeröffnungen:

Die sichtbaren, exakt konisch geschalten
Ankeröffnungen sind
mit konischen Verschlussstöpseln aus Faserbeton mit
Sichtbetonanforderung und integrierten Dichtringen
auszuführen. Die Ankeröffnungen sind sauber
abgedichtet an
den zuvor beschriebenen Betonschalplatten nach Wahl AN
anzubringen. Eine Hinterläufigkeit der Konen ist
auszuschließen.

*Hinweis*
Zugrundliegende Richtlinien und Merkblätter zur
Bauausführung

Folgende Richtlinien und Merkblätter liegen der
Ausführung der
Ortbetonarbeiten zugrunde und werden vertraglich
vereinbart:

DBV/BDZ-Merkblätter:
Sichtbeton
Trennmittel für Beton
Betonierbarkeit von Bauteilen aus Beton und Stahlbeton
Bauberatung Zement - Merkblatt Betontechnik-Risse im
Beton

ZTV-ING: Zusätzliche Technische Vertragsbedingungen und
Richtlinien für Ingenieurbauten
ZTV-K: Zusätzliche Technische Vertragsbedingungen für
Kunstbauten

**08.5 Überwachung Betoneinbau Überwachungskl.2**
STLB-Bau 2026-04 013
Überwachung des Einbaus von Beton der
Überwachungsklasse 2 DIN 1045-3 durch eine anerkannte
Überwachungsstelle.
Menge: 1,000 St

**08.6 Ortbeton Fundamentpl. Stahlbeton C35/45 XC2 XD1 D 55-60 cm**
Ortbeton Fundamentplatte, Untergrund waagerecht, obere
Betonfläche geneigt, als Stahlbeton, Normalbeton C
35/45 DIN
1045-2, natürliche Gesteinskörnung, Expositionsklasse
XC2
(Bewehrungskorrosion durch Karbonatisierung,
nass/selten
trocken), Expositionsklasse XD1 (Bewehrungskorrosion
durch
Chloride, ausgenommen Meerwasser, mäßig feucht),
Feuchtigkeitsklasse WA (Betonkorrosion, feuchte
Umgebung,
direkte Alkalizufuhr von außen), Dicke über 55 bis 60
cm,
Ausführung gemäß Zeichnung.
Menge: 65,000 m3

**08.7 Betonstabstahl B500 alle Durchmesser Fundament**
STLB-Bau 2026-04 013
Bewehrung aus Betonstabstahl B500 mit bauaufsichtlicher
Zulassung, alle Durchmesser, alle Längen, für
Fundament aus
Ortbeton.
Menge: 12,000 t

*Hinweis*
Die nachfolgende Fundamentschalung ist in der
tatsächlichen
Höhe des abzuschalenden Fundaments abzurechnen.
Schalüberstände werden nicht gesondert vergütet.

Die Endschalung an den jeweiligen Abschnittsenden ist
über
diese Position ebenfalls mit abgedeckt.

**08.8 Schalung Fundament Stützwand einhäuptig H 0,5-1m**
STLB-Bau 2026-04 013
Schalung Fundament für Stützwand, einhäuptig,
Bauteilhöhe
über 0,5 bis 1 m, Ausführung gemäß Zeichnung.
Menge: 80,000 m2

**08.9 Zulage Eckausbildung Fundamentschalung**
Zulage Eckausbildung in Fundamentschalung bei
Richtungswechseln herstellen nach Planangabe.

Abrechnung nach Stück gebauten Ecken.
Menge: 24,000 St

*Hinweis*
Die nachfolgend beschriebenen Fugeneinlagen sind bei
der
Ausführung der Fundamentarbeiten jeweils in den
einzelnen
Betonierabschnitten mit einzulegen. Die hierfür
erforderlichen
Aufwendungen sind in den Einheitspreis mit
einzukalkulieren.

**08.10 Fugeneinlage Trennlage Einlage Polystyrol-Hartschaum D 20mm**
STLB-Bau 2015-04 013
Fugeneinlage als Trennlage, aus Polystyrol-Hartschaum,
Dicke
20 mm.
Menge: 10,000 m2

**08.11 Ortbeton Außenwand Stahlbeton C35/45 XF2 XC4 XD3 D 25-40cm**
STLB-Bau 2026-04 013
Ortbeton Außenwand, obere Betonfläche geneigt, als
Stahlbeton, Normalbeton C 35/45 DIN 1045-2,
Expositionsklasse XF2 (Frostangriff, mäßige
Wassersättigung
mit Taumittel), Expositionsklasse XC4
(Bewehrungskorrosion
durch Karbonatisierung, wechselnd nass und trocken),
Expositionsklasse XD3 (Bewehrungskorrosion durch
Chloride,
ausgenommen Meerwasser, wechselnd nass und trocken),
Feuchtigkeitsklasse WA (Betonkorrosion, feuchte
Umgebung,
direkte Alkalizufuhr von außen), Dicke über 25 bis 40
cm,
Ausführung gemäß Zeichnung.
Menge: 33,000 m3

**08.12 Betonstabstahl B500 alle Durchmesser Wand**
STLB-Bau 2026-04 013
Bewehrung aus Betonstabstahl B500 mit bauaufsichtlicher
Zulassung, alle Durchmesser, alle Längen, für Wand aus
Ortbeton.
Menge: 7,500 t

**08.13 Dollen aus Edelstahl**
Dollen DN 20 mm, l=50 cm, e=80 cm aus nichtrostendem
Stahl
WS 1:4301 in PVC-Rohr DN 21 mm einseitig verschlossen
als
vertikale und horizontale Lagesicherung der Wände
untereinander liefern und zusammen mit der Bewehrung
in der
Schalung mit einbauen nach Planangabe.

Die Erschwernis in der Schalung wird über eine
gesonderte
Position abgerechnet.

Abrechnung nach Stück Dollen.
Menge: 17,000 St

*Hinweis*
Schalung im nicht sichtbaren Auffüllbereich unterhalb
der
Belagsebene: Schalanforderung SB2

Schalung in den sichtbaren Wandbereichen: Ausführung
als mit
neuen Betonschalplatten belegte Rahmenschalung nach
Wahl
AN mit Anforderung SB3 als Zulage zur Grundposition

Abgerechnet wird der m2 Schalung einhäuptig analog zur
Oberfläche der ausgeschalten, betonierten Wand ohne
bauseits
bedingte Überstände der Schalung zur Fixierung /
Betonage.

Bei den Schrägen wird die hohe Wandseite horizontal als
Abrechnungseinheit für die Schalarbeiten abgerechnet.

Die Endschalung an den jeweiligen Abschnittsenden ist
über
diese Position ebenfalls mit abgedeckt.

Die Wandoberkante wird exakt handgeglättet. Die hierzu
notwendigen Aufwendungen werden ebenfalls über diese
Position als Schalungsaufwendungen mit abgerechnet.

Die definierte Bauteilhöhe orientiert sich im
wesentlichen an den
Hauptleistungen für die Betonage der Mauern. Die
niedrigeren
Mauern sind über die nachfolgende Position ebenfalls
mit zu
kalkulieren.

**08.14 Schalung Außenwand H 2-3m**
STLB-Bau 2026-04 013
Schalung Außenwand, Schalungshaut für Betonflächen ohne
Anforderung, Hüllrohr aus Faserzement, Verschluss der
Ankerstellen durch Faserzementstopfen, Ankerstellen
bündig,
Bauteilhöhe über 2 bis 3 m.
Menge: 280,000 m2

*Hinweis*
Die nachfolgend beschriebene Zulage Aussenwand für
Sichtbetonklasse 3 betrifft die sichtbare Aussenwand
der
Stützmauer inkl. der Wandkrone und dem innenseitigen
Kopfbalken. Hierbei wird die komplette in SB3 Schalung
ausgeführte Wandfläche bis zum Fundament abgerechnet.
Die Innenseite wird mit einer durchgehenden Stärke von
30 cm
abgerechnet.

Bei den Schrägen wird die hohe Wandseite horizontal als
Abrechnungseinheit für die Schalarbeiten abgerechnet.

Die geforderte Ausführung der Sichtbetonklasse 3 wird
in den
Grundlagen zur Bauausführung der Ortbetonarbeiten
explizit
beschrieben. Die Inhalte dieses Hinweistextes sind der
Ausführung der Arbeiten und der Kalkulation der
Arbeiten
zugrunde zu legen.

**08.15 Zulage Aussenwand Stahlbeton für Sichtbetonklasse 3**
Zulage Aussenwand, Ausführung in Sichtbetonklasse 3,
betrifft
die sichtbaren Aussenwände ein bzw. zweihäuptig bei den
Ortbetonmauern, sowie die sichtbare Mauerkrone.

Abrechnung der Zulage nach m2 sichtbare Oberfläche.

Je nach Situation ein bzw. zweihäuptig.
Menge: 170,000 m²

**08.16 Zulage Rohrduchführung durch Wand für Drainage DN 110**
*** Bezugsbeschreibung
Herstellung einer Rohrdurchführung durch die Wand DN
110
nach Wahl AN für die Durchführung der nachfolgend
beschriebenen Drainageleitung, Wandstärke 25 cm

inkl. innen- und aussenseitiger Anschlußmuffen zum
Anschluß
der nachfolgend beschriebenen Drainageleitungen

Abrechnung nach Stück.
Menge: 1,000 psch

**08.17 Zulage Rohrduchführung durch Wand DN 150**
*** wie Position 08.16
Herstellung einer Rohrdurchführung DN 150.
Menge: 1,000 psch

**08.18 Zulage Einbindung Dollen in Schalung**
Zulage für die Einbindung der Edelstahldollen in die
aufgehende Wandschalung, Abgedichtete Bohrungen in der
Schalung mit den darin eingebundenen Dollen sind
vorzusehen. Betrifft die Füllwand und die sich
anschließende
Folgewand.

Abrechnung nach Stück Dolleneinlage
Menge: 17,000 St

**08.19 Zulage Abschalung östliches Wandende**
Östliche Wandenden sauber dicht abgeschalt im 90°
Winkel,
Wandstärke 25 cm, Anschluß an Bestandsstadtmauer
Sichtbetonanforderung gem. Vorbemerkungen LV.
Erschwernis durch Anschluß an bauseits vorhandene
Bestandswand, Trennung über Weichfasereinlage mit
exakter
seitlicher Abschalung.
Menge: 2,000 psch

**08.20 Zulage Eckausbildung Schalung aufgehende Wände**
Zulage Eckausbildung für aufgehende Wände / bei
Richtungswechseln herstellen nach Planangabe.

Abrechnung nach Stück gebauten Ecken.
Menge: 24,000 St

*Hinweis*
Die nachfolgend beschriebenen Fugeneinlagen sind bei
der
Ausführung der Wandarbeiten jeweils in den einzelnen
Betonierabschnitten mit einzulegen. Die hierfür
erforderlichen
Aufwendungen sind in den Einheitspreis mit
einzukalkulieren.
Die Fugeneinlagen sind mit geeigneten Winkelprofilen
mit
beidseitiger Minimalfase lageexakt in die Schalung
einzubauen
und auszurichten.

**08.21 Fugeneinlage Trennlage Einlage Polystyrol-Hartschaum D 20mm**
STLB-Bau 2015-04 013
Fugeneinlage als Trennlage, aus Polystyrol-Hartschaum,
Dicke
20 mm.
Menge: 4,000 m2

**08.22 Bewegungsfuge schließen elast.Dichtstoff B 10-15mm T 10-20mm**
Bewegungsfuge an den aufgehenden Wänden schließen, mit
elastischem Fugendichtstoff, beständig gegen thermische
Belastung, Ausführung und Vorbehandlung nach
Vorschrift des
Fugendichtstoffherstellers, Fugenbreite über 20 bis 25
mm,
Fugentiefe über 20 - 30 mm, Verhältnis Fugenbreite zu
Dichtstofftiefe 1:1,5.

Fugenfarbe anhand durch AN vorzulegendem Musterkatalog
in
Abstimmung mit dem AG und der BÜ.
Menge: 18,000 m

**08.23 Abdichtung innenliegende Wandfläche**
Abdichtung der innenliegenden Wandfläche über ein
außenliegendes Abklebesystem nach Wahl AN, z.B.
Sikadur-Combiflex TF Tape 250/1 oder gleichwertig.

Abrechnung nach m ausgeführter Abdichtung.

Ausführung der Abdichtung ab OK Fundament.

Abdichtungssystem ist bis auf eine Maximalhöhe
Innenseite
von - 20 cm unter MOK unsichtbar zu führen.
Menge: 13,000 m

**08.24 Graffitischutz Silan-Siloxanbasis**
STLB-Bau 2026-04 034
Graffiti- und Beklebungsschutzbeschichtung, auf
Silan-/Siloxanbasis, auf senkrechten Flächen,
Untergrund
Beton, normal saugend, glatt, Arbeitshöhe der zu
bearbeitenden oder zu bekleidenden Fläche bis 3,5 m
über der
Standfläche des hierfür erforderlichen Gerüstes.
Menge: 170,000 m2

*Hinweis*
Die nachfolgend beschriebene Entwässerungsleitung ist
für die
technische Entwässerung der Rinnen des Rampenbauwerks
vorgesehen.

Das Böschungsstück nebst Zuleitung unter der bereits
realisierten Platzsituation wird über das
Vorgängergewerk
eingebaut und realisiert.

**08.25 Abwasserkanal PP homogen OD DN110 SN8 Graben abgeböscht Bettung Typ1 Bettungs-D 10cm Sand ob.Schicht Sand**
STLB-Bau 2026-04 009
Abwasserkanal aus PP (Polypropylen)-Rohren DIN EN
1852-1,
homogenes Vollwandrohr, DN/OD 110, Nenn-Ringsteifigkeit
SN 8 DIN EN ISO 9969, Verlegung DIN EN 1610 in vorh.
geböschtem Graben, einschl. Bettung Typ 1, Dicke der
unteren
Bettungsschicht mind. 10 cm, aus Sand, obere
Bettungsschicht
aus Sand.
Menge: 30,000 m

**08.26 Ablängen Entwässerungsleitung**
Fachgerechtes Ablängen der zuvor beschriebenen
Entwässerungsleitung.
Menge: 5,000 St

**08.27 Bogen PP homogen Abwasserkanal 45Grad Steckverbindung OD DN110 SN8**
STLB-Bau 2026-04 009
Bogen, Formstück aus PP (Polypropylen) DIN EN 1852-1,
homogenes Vollwandrohr, für Abwasserkanal, für
Schmutzwasser, 45 Grad, Steckverbindung, Rohrende mit
Muffe, DN/OD 110, Nenn-Ringsteifigkeit SN 8 DIN EN ISO
9969.
Menge: 10,000 St

**08.28 Bogen PP homogen Abwasserkanal 30Grad Steckverbindung OD DN110 SN8**
STLB-Bau 2026-04 009
Bogen, Formstück aus PP (Polypropylen) DIN EN 1852-1,
homogenes Vollwandrohr, für Abwasserkanal, für
Schmutzwasser, 30 Grad, Steckverbindung, Rohrende mit
Muffe, DN/OD 110, Nenn-Ringsteifigkeit SN 8 DIN EN ISO
9969.
Menge: 10,000 St

**08.29 Bogen PP homogen Abwasserkanal 15Grad Steckverbindung OD DN110 SN8**
STLB-Bau 2026-04 009
Bogen, Formstück aus PP (Polypropylen) DIN EN 1852-1,
homogenes Vollwandrohr, für Abwasserkanal, für
Schmutzwasser, 15 Grad, Steckverbindung, Rohrende mit
Muffe, DN/OD 110, Nenn-Ringsteifigkeit SN 8 DIN EN ISO
9969.
Menge: 10,000 St

**08.30 Endkappe Abwasserkanal**
Endkappe für den zuvor beschriebenen Abwasserkanal
vorsehen, Hochführen bis kurz unter die zukünftige
Andeckung, Lage der Endkappe mit eingestelltem
Holzbrett bei
der Ausführung der Auffüllungen markieren
Menge: 5,000 psch

*Hinweis*
Die nachfolgenden Positionen sind für die Herstellung
der
Drainage entlang der Innenseite der zuvor erstellten
Mauer
vorgesehen. Die Drainage mündet in die zuvor
vorbereitete
Drainage am 1. Bauabschnitt der Rampenmauern (bereits
realisierte untere Mauer)

Die notwendigen Verbindungsmuffen der einzelnen
Drainageabschnitte sind mit einzukalkulieren und
werden nicht
gesondert vergütet.

**08.31 Dränltg TP R3 PP SN16 DN110 Graben Baugrubensohle T 0,3-0,5m**
STLB-Bau 2026-04 010
Dränleitung aus Kunststoff-Vollsickerrohr, Typ R3, PP
DIN
4262-1, Nenn-Ringsteifigkeit SN 16 DIN EN ISO 9969, DN
110,
in vorh. Graben auf Baugrubensohle, Tiefe über 0,3 bis
0,5 m.
Menge: 70,000 m

**08.32 Ablängen Drainleitung**
Fachgerechtes Ablängen der zuvor beschriebenen
Drainageleitung.
Menge: 10,000 St

**08.33 Ummantelung Drainleitung Mineralstoff Naturstein 2/45**
Ummantelung Drainleitung Mineralstoff Naturstein,
gebrochen
2/45 filterstabil verdichtet eingebaut,
Einbauquerschnitt 50 X 50
cm (H x B), abz. Drainrohr, Abrechnung nach Kubatur.
Menge: 18,000 m3

**08.34 Formteile zur zuvor beschriebenen Drainleitung liefern**
*** Bezugsbeschreibung
Abzweig / Muffe / Bogen zur zuvor beschriebenen
Drainleitung
liefern und einbauen.
Menge: 15,000 St

**08.35 Formteil T-Stück**
*** wie Position 08.34
Menge: 3,000 St

**08.36 Spül-Kontroll-Sammelschacht PP DN400 H 80cm 3Anschlüsse DN110 Abdeck. Gusseisen Kl.A**
Spül-/Kontroll-/Sammelschacht aus PP, DN 400, Bauhöhe
80
cm, mit 3 Anschlüssen, Anschlüsse DN 110, mit
Abdeckung,
aus Gusseisen DIN EN 124-1 und DIN EN 124-2, Klasse A.

Schachtboden geschlossen mit Schlammfang, auf finale
Endhöhe eingebaut und abschließend ausgerichtet.
Menge: 2,000 St

**08.37 Verlegung bauseitige Wasserleitung PE HD DA 63**
Mitverlegung bauseitige Wasserleitung PE DA 63 in der
anstehenden Baugrube. Leitung vorverlegt im Rohrbund
an der
Innenseite der bereits realisierten unteren Mauer.

Leitung entlang der Baugrube / Fundamentkanten des
aktuellen Bauabschnitts mitverlegen, im Bereich des
bestehenden Brunnenschachtes auf die
Altbestandsleitung aus
PE HD mit einer geeigneten PE-Doppelmuffe anschließen
und
verbinden, einschl. Bettung Typ 1, Dicke der unteren
Bettungsschicht mind. 10 cm, aus Sand, obere
Bettungsschicht
aus Sand.
Menge: 60,000 m

**08.38 Markierung Trasse Wasserleitungswarnband Beschriftung**
Markierung von Wasserleitungstrassen mit Warnband, in
Trassenmitte, mit Beschriftung, verlegen 20 cm über
Wasserleitung auf der Sandoberkante.
Menge: 60,000 m

### Titel 09 Entwässerungsarbeiten, Erneuerung Schachtabdeckungen

*Hinweis*

*Hinweis*
Die Schachtausgleichsringe aus Beton der
Folgepositionen
müssen als verschiebesichere Ausführung eingebaut
werden.

**09.1 Schachtabdeckungen, anheben, Änderungshöhe 20 cm**
*** Bezugsbeschreibung
Höhenangleichung für Schachtabdeckungen durch
Einbau von Auflagerringen, DIN V 4034 - 1 Typ 2
und DIN EN 1917 aus Beton herstellen.

Ausführung mit geeigneten Betonausgleichsringen.

Änderungshöhe bis 20 cm.

Ausführung zum Höhenausgleich von bauseits vorhandenen Bestandsschächten.

Einbau vollfugig auf Mörtelbett aus Fertigzementmörtel.

Es dürfen dabei keine örtlich gemischten Sand - Zement-
Mischungen verwendet werden, sondern qualitativ hochwertige Industriemischungen als Sackware.

Gebindeinhalt nach Wahl des AN.

Regeldicke des Mörtelbetts 1 cm.

Sämtliche Verbindungsteile sind vorzunässen.

Die Zementfugen sind im Innenbereich und im
Aussenbereich
der Schächte vollflächig und oberflächengleich und
glatt zu
verstreichen.

Die Schachtsohle der Schächte ist nach der Beendigung
der Arbeiten von anfallenden Mörtelresten vollflächig
zu
reinigen.

Anfallende Mörtelreste auf Kosten des AN fachgerecht
entsorgen.

Die Abrechnung erfolgt nach ausgeführten Einheiten.
Menge: 1,000 St

**09.2 Schachtabdeckungen, absenken, Änderungshöhe 20 cm**
*** wie Position 09.1
Absenken der Schachtabdeckungen durch Entnahme von
Ausgleichsringen und Mörtelangleich.
Menge: 1,000 St

**09.3 Schachtabdeckung Klasse D400 liefern und einbauen mit Ventilation**
*** Bezugsbeschreibung
Schachtabdeckung Klasse D400 liefern und einbauen,
inkl.
Vermörtelung nach Herstellerangabe.

Entsprechend DIN EN 124-2, DIN 1229, DIN 19572 und den
UVV-Vorschriften
KIWA geprüft und gemäß den Anforderungen der
Gütesicherung nach RAL-GZ 692

Lichte Weite 600mm, mit Ventilation, mit austauschbarer
dämpfender Einlage.

Voll-Guss-Rahmen, lichte Weite 600mm, rund,
hochziehbar,
Rahmenhöhe 160mm
Im Rahmen integrierte unlösbar verbundene
Aufnahmebuchse
für eine runde Haltestange (Einstiegshilfe) mit einem
Durchmesser von 38mm
Voll-Guss-Deckel, rund, mit Ventilation, mit
austauschbarer
dämpfender Einlage
Menge: 1,000 St

**09.4 Schachtabdeckung Klasse D400 liefern und einbauen ohne Ventilation**
*** wie Position 09.3
Ausführung der Schachtabdeckung ohne Ventilation auf
dem
Brunnenschacht.
Menge: 1,000 St

*Hinweis*
Die nachfolgenden Positionen sind für die Herstellung
der
Rinnen in den einzelnen Rampenabschnitten vorgesehen.

Insgesamt werden 5 Einzelrinnen erstellt. Die
Entwässerungsanschluß an die zuvor eingebauten
Grundleitungen erfolgt über Liniensinkkästen mit
integriertem
Schmutzfang.

**09.5 Rinnen, Beton, BL 1000 mm**
*** Bezugsbeschreibung
Rinnen aus Beton BL 1.000 mm

Technische Daten der Rinnen :

Entwässerungsrinnen aus Beton C 40/50 mit Aufschwemmsicherung ohne Innengefälle, Längen
der Einzelelemente  1000 mm, Breite an den
Zargen 163 mm / am Boden 165 mm, Bauhöhen
120 mm, Klasse C 250 gemäss DIN EN 1433,
mit feuerverzinkter Massivstahlzarge und Combi -
Knebel, mit Sicherheitsfalz.

Die Verfugung zwischen den einzelnen Rinnen hat
komplett mit SF - Connect zu erfolgen.

Die Abrechnung erfolgt nach ausgeführten Einheiten.
Menge: 10,000 St

**09.6 Rinnen, Beton, BL 500 mm**
*** wie Position 09.5
Wie in der Vorposition beschrieben, jedoch erfolgt die
Ausführung wie unten beschrieben.

Baulängen der Rinnenkörper 500 mm.
Menge: 4,000 St

**09.7 Liniensinkkästen Beton BL 500 mm**
*** wie Position 09.5
Ausführung des Einbaus von passenden Liniensikkästen
mit
integriertem Schmutzfang und Geruchsverschluss, inkl.
Anschluß des LSK an die zuvor vorverlegte Grundleitung.

Baulängen der Liniensinkkästen 500 mm.
Menge: 5,000 St

**09.8 Rinnenabdeckungen, Rinnen, Beton, BL 1000 mm, einbauen**
*** Bezugsbeschreibung
Rinnenabdeckungen

Technische Daten der Rinnenabdeckungen :

Längsstabrost Kamm, Aussenmass L [mm]
1000 mm, Aussenmass B [mm] 153, Schlitzweite L [mm] 72, Schlitzweite B [mm] 11, Einlaufquerschnitt [cm² / m] 987, Belastungsklasse (DIN EN 1433) C 250, Gewicht [kg]
6, komplettt inklusive 2 -  fach M8 / A2 -
Verschraubung pro Meter, Materialeigenschaft feuerverzinkter Stahl.

Die Abrechnung erfolgt nach ausgeführten Einheiten.
Menge: 10,000 St

**09.9 Rinnenabdeckungen, Rinnen, Beton, BL 500 mm, einbauen**
*** wie Position 09.8
Baulängen der Rinnenabdeckungen 500 mm, für die Einbau
in
verkürzte Rinnenkörper / Liniensinkkästen
Menge: 9,000 St

**09.10 Endscheiben, Rinnen, einbauen**
Endscheiben für die zuvor beschriebenen Rinnen

Technische Daten der Endscheiben :

Verzinkter Stahl, Endscheiben Bauhöhe155 mm.

Die Abrechnung erfolgt nach ausgeführten Einheiten.
Menge: 5,000 St

**09.11 Passschnitte, Rinnen, herstellen**
Passschnitte für die Rinnen herstellen.

Die Leistung versteht sich inklusive der erforderlichen
Passschnitte an den Abdeckungen der Rinnen, inkl.
Kaltverzinken der geschnittenen Abdeckungen.

Ausführung mit Trennschleifer / Motorflex mit diamantbesetzter Trennscheibe (Eisenscheibe) und mit Wasseranschluss, um entsprechende Staubbildung vor Ort
zu vermeiden, bei dem Passchnitt der Abdeckung ist
eine Eisenscheibe zu verwenden.

Schnittquerschnitt der Entwässerungsrinnen und der
Abdeckungen wie in den Vorpositionen beschrieben.

Die Abrechnung erfolgt nach ausgeführten Einheiten.
Menge: 5,000 St

### Titel 15 Platz- und Wegebau

*Hinweis*
Die nachfolgenden Tragschichtaufbauten sind aus
kombinierter
Frostschutztragschicht Körnung 0/45 (KFT 0/45)
herzustellen.

Die Baustoffgemische müssen im Herstellerwerk gleichmässig durchfeuchtet und gemischt werden, auf der
Baustelle müssen sie sorgfältig eingebaut und verdichtet werden, um Entmischungen zu vermeiden.

Die profilgerechte Verteilung des Materials und das
anschliessende Verdichten müssen zügig, ohne längere Arbeitsunterbrechungen durchgeführt werden,
Art und Anzahl der Einbaugeräte sind dementsprechend einzuplanen und vorzuhalten.

Die Frostschutzschicht ist lagenweise einzubauen und zu
verdichten. Die erforderlichen Verdichtungsnachweise
nach
ZTV E-StB sind zu erbringen und dem AG zur Prüfung
vorzulegen.

Der Einbau der Tragschicht erfolgt erschwert innerhalb
der
zukünftigen Belagsflächen der Rampenbeläge, sowie zur
Wiederherstellung der Belagsflächen der Suppengasse.

**15.1 FSS Parkfläche DPr1 EV2 120MPa 0/45 D 43cm**
STLB-Bau 2026-04 080
Frostschutzschicht ZTV SoB-StB, in Parkflächen,
Verdichtungsgrad mind. DPr 1, Verformungsmodul auf der
Oberfläche mind. EV2 120 MPa, aus Baustoffgemisch für
Frostschutzschicht, Gesteinskörnung TL Gestein, Körnung
0/45, Schichtdicke 43 cm, Feinanteil Kategorie UF 3, im
eingebauten Zustand max. 5 % Feinanteile,
wasserdurchlässig,
kf größer gleich 5 x 10 hoch minus 5 m/s, abgerechnet
wird
nach Auftragprofilen.
Menge: 220,000 m3

**15.2 Nachprofilierung bauseitige Tragschicht**
Bauseitige Tragschicht Nachprofilierung in Bereichen
der
Platzsituation an der Stadtmauer, Auf- und Abtrag in
einem
Umfang von maximal 5 cm, Tragschicht nachverdichten
nach
erfolgter Nachprofilierung.
Menge: 140,000 m²

**15.3 Planum Abweichung +/-2cm EV2 120MPa**
STLB-Bau 2025-10 002
Planum herstellen, zulässige Abweichung von der
Sollhöhe +/- 2
cm, Verformungsmodul mind. EV2 120 MPa.
Menge: 330,000 m2

*Hinweis*
Die nachfolgend beschriebenen Einfasskanten sind aus
einem
gewalzten Flachstahlprofil in den Abmessungen 8 x 150
mm
herzustellen. Die obere Einbaukante muß als Walzprofil
angerundet sein. Die Einfasskanten sind als fvz Profil
in
möglichst langen Abmessungen von 6.000 mm zu liefern.

**15.4 Einfassungen, Flachstahl 8/150 mm liefern und einbauen**
Einfassung aus Flachstahl liefern und einbauen

Die Ausführung erfolgt in gerader Verlegeausführung, dabei sind gerade Metallelemente zu verwenden.

Die Ausführung erfolgt einschliesslich der
durchgehenden
Fundamente (B x H circa 20 cm x 30 cm)
aus Beton der Betongüte C 25/30, Körnung 0/8
mm.

Höhe x Dicke 150 mm x 8 mm.

Hauptbaulänge 6.000 mm.

Material Stahl (Flachstahl), Rohstahl unbehandelt.

Mit angeschweissten Erdankern nach Wahl des AN, aus
Flachstahl, angepasst an die Baudicke der Einfassungen
aus
Metall, Abstand der Erdanker im Mittel 1 m.

einzelne Baulänge der Einfassungen aus Metall
längenmässig angepasst an die jeweilige einzelne
längenmässige Einbauposition.

Abrechnung in der Abwicklung.
Menge: 35,000 m

**15.5 Passschnitte, Einfassungen, Metall, herstellen**
Passschnitte für die Einfassungen aus Metall
herstellen.

Ausführung mit Trennschleifer / Motorflex mit
Metallscheibe.

Schnittquerschnitt :150 mm x 8 mm.

Gerade Schnittführung.

Hergestellte Passstücke ergänzend wie in
der Vorposition beschrieben einbauen.

Abrechnung nach ausgeführten Einheiten.
Menge: 5,000 St

*Hinweis*
Die nachfolgend beschriebenen Rampenbelägen werden
teilfunktional ausgeschrieben. Die Rampenbeläge sind
entweder in der Bauweise Asphalt zu realisieren oder
alternativ dazu in der Bauweise Ortbeton.

Die Beläge sollen in einem weiteren Arbeitsgang vor der
Eröffnung mit einer Beschichtung aus Reaktionsharz mit
darin eingeklebter Splittabstreu versehen werden.

Anforderungen Asphaltbelag, Gesamtstärke 10 cm

- Schutz der anschließenden Bauteilen beim
Asphalteinbau,
sowie beim Ansprühen zwischen Asphalttragschicht und
Asphaltdeckschicht.

- Fugenloser Einbau des Asphaltbelags in einem
Arbeitsschritt.

- Asphalttragschicht ZTV Asphalt-StB, in Parkflächen,
Mischgutart AC 22 T L, Bindemittel Straßenbaubitumen
70/100
TL Bitumen-StB und DIN EN 12591, Schichtdicke 8 cm

- Bitumenhaltiges Bindemittel aufsprühen, ZTV
Asphalt-StB,
0,25 bis 0,35 kg/m2, polymermodifizierte
Bitumenemulsion
C60BP4-S TL BE-StB und DIN EN 13808, ganzflächig, auf
frischen Asphalttragschichten.

- Asphaltdeckschicht aus Asphaltbeton, ZTV Asphalt-StB,
Mischgutart AC 5 D L, natürliche Gesteinskörnung TL
Gestein,
Schichtdicke 2 cm, Bindemittel Straßenbaubitumen
70/100 TL
Bitumen-StB und DIN EN 12591, Oberflächen nicht
abgestumpft

- Exakte Ausführung der Asphaltarbeiten in Lage und
Höhe in
Handarbeit, Exakte Anarbeitung des Asphalts an die
aufgehenden Wände und Einbauten.

- Baustelleneinrichtung ist mit einzukalkulieren.

- Einbaunachweis Asphaltstärke nach
Lieferscheinumrechnung.

Anforderungen Ortbetonbelag, Gesamtstärke 20 cm

C25/30, XC4, XF1, WF
Cnom = 40 mm
Rissbreite 0,30 mm
Kreuzweise Verlegung Stabstahl 12/15=7,54 cm²/m

entspricht 25 kg Betonstahl / m3

Das beiliegende Hinweisblatt Rissbreiten-Rampe des
Büro IB
Breinlinger vom 01.10.2026 ist der Bemessung der Rampe
in
einer Ausführung in Bauweise Ortbeton zugrunde zu
legen.

- Schutz der anschließenden Bauteilen beim
Ortbetoneinbau.

- Abschnittsweiser Einbau des Ortbetonbelags

- Seitliche Anschlüsse an aufgehenden Wände und Rinnen
sind
mit lageexaktem Fugenprofil abzustellen, Fugenprofil
nach der
Betonage kopfseitig nach Wahl AN entnehmen,
anschließend
dauerelastisch verfugen inkl. der erforderlichen
Nebenarbeiten,
Farbe Betongrau nach Bemusterung.

Oberfläche Ortbeton sauber handgeglättet, kein
Besenstrich.

- Exakte Ausführung der Ortbetonarbeiten in Lage und
Höhe in
Handarbeit, Exakte Anarbeitung des Ortbetons an die
aufgehenden Wände und Einbauten.

**15.6 Fester Rampenbelag herstellen**
Ausführung nach Wahl AN in Bauweise Asphaltbeton oder
Bauweise Ortbeton, Anforderungen an die jeweilige
Bauweise
ist im Hinweistext AUSFÜHRUNG DER RAMPENBELÄGE
definiert und festgehalten.

Durch den AN gewählte Bauweise: '.........'

Abrechnung nach m2 hergestellte Rampenfläche anhand der
Inhalte des Hinweistext AUSFÜHRUNG DER
RAMPENBELÄGE.
Menge: 135,000 m²

*Hinweis*
Der nachfolgend beschriebene Granitbordstein dient der
Wasserführung des anfallenden Niederschlagswassers aus
der Suppengasse. Die sichtbare Vorderseite des
Bordsteins ist
gefast mit einer Minimalfase herzustellen. Die
Einbauseiten
des Bordsteins sind mit Haftschlämme zu versehen.

**15.7 Naturbord B6 Granit Fundament Rückenstütze 2seitig C20/25 D 20cm B 15cm**
STLB-Bau 2026-04 080
Bordstein aus Naturstein, DIN EN 1343, Maße DIN 482,
Form
B 6, Breite 120 mm, Granit, Oberfläche geflammt, mit
Fundament und 2-seitiger Rückenstütze aus Beton mit
einer
Zusammensetzung C 20/25 DIN 1045-2, Bettungsdicke 20
cm,
Breite der Rückenstütze 15 cm, Fugen offen.
Menge: 25,000 m

**15.8 Entwässerungsmulde aus vorhandenem, zuvor ausgebautem Granitgroßsteinpflaster**
Wiederherstellung der Entwässerungsmulde in gebundener
Bettung aus dem zuvor ausgebautem
Granitgroßsteinpflaster,
5 zeilige Rinne mit mittiger Muldenvertiefung
herstellen,
fachgerechter Einbau der Granitgroßpflastersteine in
15 cm
Fundamentbeton C 20/25 mit unterseitig aufgetragener /
getunkter Haftschlämme, Granitgroßpflastersteine  in
die
Bettung mit Pflasterhammer einklopfen. Verfugung der
erfolgter Aushärtung mit Mörtel MG III nach Wahl AN.
Mörtelfugen maximal 1,5 cm, Ost- und Westseitiger
Anschluß
der Rinne an die vorhandene Entwässerungsmulden.
Menge: 25,000 m

*Hinweis*
Die nachfolgend beschriebene Asphaltragschicht ist als
provisorische Wiederverfüllung im Bereich der
rückgebauten
Pflasterbeläge der Suppengasse vorgesehen. Die
Bitutragschicht in Oberflächenbündig mit den sich
anschließenden Belagsflächen einzubauen.

**15.9 TS Asphalt Parkfläche AC32TN Bindem. 70/100 D 12cm**
STLB-Bau 2026-04 080
Asphalttragschicht ZTV Asphalt-StB, in Parkflächen,
Mischgutart AC 32 T N, Bindemittel Straßenbaubitumen
70/100
TL Bitumen-StB und DIN EN 12591, Schichtdicke 12 cm,
Einbaudicke gemäß TPD-StB durch Nivellement, Einbau in
Teilflächen.
Menge: 40,000 m2

*Hinweis*

**15.10 Dyn. Schicht, 6 cm**
Dyn. Schicht, 6 cm,
Material:
nach DIN 18035-5 und FLL,
Körnung 0/16 mm, aus Splitten, Brechsanden
und bindigem Sand-Splitt-Gemisch,
profilgerecht einbauen und statisch verdichten
durch Walzen im erdfeuchten Zustand,
empfohlenes Walzengewicht 2,0-2,3 to.
Abweichung in der Ebenheit < 1,5 cm,
Oberflächenscherfestigkeit: > 50 kN/m2,
Wasserdurchlässigkeit: > 3,6 l/m2 und h.
Farbton: Passend zur nachfolgend beschrieben
Deckschicht
Schichtdicke: 6 cm

Die Dynamische Schicht muss vor Freigabe einmal
durchtrocknen.

Vor dem Einbau sind Materialmuster / Proben
einzureichen. Ein
Einbau erfolgt erst nach Freigabe durch den AG. Die
Mustervorlage erfolgt unentgeldlich. Hierfür
anfallende Kosten
sind in den Einheitspreis mit einzukalkulieren.
Menge: 140,000 m²

**15.11 Wassergebundene Wegedecke, Deckschicht**
Deckschicht ca. 4 cm, nach DIN 18035-5 und FLL,

Material:
Sorte 150 Kalk-Brechsand wassergebundene Decke 0/8
dosiert

Körnung 0/8 mm, aus Kalk-Brechsand-Gemisch dosiert,
profilgerecht einbauen und statisch verdichten
durch Walzen im erdfeuchten Zustand,
empfohlenes Walzengewicht 0,8-2,0 to.
Abweichung in der Ebenheit < 1,5 cm,
Oberflächenscherfestigkeit: > 50 kN/m2,
Wasserdurchlässigkeit: > 3,6 l/m2 und h.
Schichtdicke: 4 cm

Die Deckschicht muss vor Freigabe einmal durchtrocknen.

Vor dem Einbau sind Materialmuster / Proben
einzureichen. Ein
Einbau erfolgt erst nach Freigabe durch den AG. Die
Mustervorlage erfolgt unentgeldlich. Hierfür
anfallende Kosten
sind in den Einheitspreis mit einzukalkulieren.

Material Bezug:
Schotterwerk Brugger GmbH
An der L438
78589 Dürbheim
Menge: 140,000 m²

*Hinweis*
Die Ausführung ist technisch dann erforderlich, wenn

a) witterungsbedingt keine Austrocknung der Decke
nach 1 - 2 Wochen erfolgt ist

oder

b) der Einbau im Spätherbst oder Winter erfolgt
(sodann ggf. Nachwalzen im Frühjahr durchführen
und Decke 1 x trocknen lassen).

**15.12 Nachverdichten, Wege - Deckschicht**
Wassergebundene Deckschicht der Vorposition
nachverdichten durch statisches Walzen im erdfeuchten Zustand.

Empfohlenes Walzengewicht circa 0,8 t - 2 t.

Ausführung auf gesonderte Anweisung der
Bauleitung des AG.

Zeitpunkt circa 10 Tage bis 20 Tage nach dem
Einbau, oder (bei Wintereinbau) im 1. Frühjahr
nach dem Einbau.

1 Arbeitsgang.

Die Abrechnung erfolgt in der Abwicklung.
Menge: 140,000 m2

### Titel 17 Vegetationstechnische Bodenarbeiten

*Hinweis*
Bei dem einzubauenden Oberboden ist die Bodengruppe
1 bis 5 gemäss den technischen Vorgaben der DIN 18915
vorherrschend.

Dies ist für alle Folgearbeiten dieses Titels durch
den AN
technisch vollumfassend zu beachten.

Die Ausführung der vegetationstechnischen Bodenarbeiten
erfolgt in Kleinflächen rund um die zuvor erstellten
Rampenbauwerke und Wegebeläge.

Es ist von einer erschwerten baulichen Umsetzung der
vegetationstechnischen Bodenarbeiten auszugehen.

*Hinweis*
Für sämtliche unten genannten vegetationstechnischen
Bodenarbeiten sind die technischen Vorgaben und die
Bearbeitungsgrenzen der DIN 18915 durch den Auftragnehmer einzuhalten.

Steine ab 3 cm Durchmesser, sowie sonstige Fremdkörper
sind
getrennt voneinander abzulesen und aufzunehmen. Ebenso
sind schwer verrottbare Pflanzenteile abzulesen und
aufzunehmen.

*Hinweis*
Bei allen Positionen, welche Baumschutzmassnahmen
für Bestandsbäume betreffend vegetationstechnischer
Bodenarbeiten beschreiben, gilt als Abrechnungsgrundlage der Traufbereich der Bestandsbäume zuzüglich
einer Mehrbreite von 1,50 m gemäss den technischen
Vorgaben der DIN EN 18920 vertraglich als vereinbart.

**17.1 Baugrund, Vegetationstragschichten, lockern, aufreissen**
Baugrund für Vegetationstragschichten gemäss den
beiliegenden Unterlagen des AG lockern, kreuzweise
aufreissen.

Ausführung gemäss den technischen Vorgaben der
DIN 18915.

Abstand der Aufreisser bis 30 cm.

Lockerungstiefe 15 cm.

Abrechnung in der Abwicklung. Ausführung mit
handbetriebenem Kleingerät in den Böschungsituationen
der
Rampe.
Menge: 150,000 m2

**17.2 Baugrundplanum, Vegetationsflächen, herstellen**
Baugrundplanum für Vegetationsflächen unter Massenausgleich gemäss den beiliegenden Unterlagen des AG herstellen.

Ausführung gemäss den technischen Vorgaben der DIN
18915.

Ab- / Auftragsdicke bis 5 cm, zulässige Abweichung von
der Sollhöhe +/- 2 cm.

Abrechnung in der Abwicklung, Ausführung mit
handbetriebenem Kleingerät in den Böschungsituationen
der
Rampe.
Menge: 150,000 m2

*Hinweis*
Einbau wie zuvor beschrieben in Kleinflächen zwischen
den
einzelnen Rampenbereichen

**17.3 Bodeneinbau, Vegetationsflächen, herstellen**
Im Baubereich auf Mieten gelagerten Boden einbauen.

Dieser ist von den vorhandenen Bodenmieten / von den
Bodenzwischenlagerplätzen zu laden, zum Einbaubereich
zu fördern, abzukippen und dort fachgerecht und
profilgerecht gemäss den beiliegenden Unterlagen des AG und
gemäss den Angaben der Bauleitung einzubauen.

Ausführung des Einbaus in nicht zusammenhängenden
Kleinflächen

Förderweg über bis 5000 m

Die Wahl der Transportfahrzeuge ist auf die jeweiligen
Einbauorte durch den AN entsprechend abzustimmen.

Bodenauftrag im Regelfall über 10 cm bis 20 cm
(Mittelwert des Auftrages circa 0,15 m).

Die Abrechnung erfolgt durch Auftragsprofile.
Menge: 15,000 m3

**17.4 Bodeneinbau, Vegetationsflächen, Bodenlieferung AN, herstellen**
Wie in der Position Bodeneinbau, Vegetationsflächen,
herstellen beschrieben, jedoch erfolgt die Ausführung
wie unten beschrieben.

Die Leistung dieser Position versteht sich mit vom AN
zu
liefernden Oberboden. Der Lieferoberboden muss die
Vorsorgewerte anhand der BBodSchV einhalten.
Fremdanteile
(Steine) des Lieferoberboden <= 5 %. Der
Lieferoberboden wird
durch die BVB, den AG und die BÜ vor der Anlieferung
begutachtet und wird bei einer geeigneten
Verwendbarkeit für
den Einbau auf der Baustelle freigegeben.

Ansonsten wie in der Vorposition vollständig
beschrieben.
Menge: 10,000 m3

**17.5 Baumsubstrat in Einzelbaumgruben**
Baumsubstrat einbauen in herzustellende
Einzelbaumgruben
dies in Maschinenarbeit unter begleitender Handarbeit.

Einbauquerschnitt der Einzelbaumgrube 2,0 m x 2,0 m.

Einbauhöhe 1,20 m.

Aushubmaterial der Baumgrube ist seitlich
einzuplanieren.

Selber gemischtes Baumsubstrat besteht aus 60 %
Oberboden,
20 % Sand 0/8 ungewaschen, 10 % Schotter 0/45 und 10 %
Kompost liefern und einbauen.
Menge: 1,000 St

*Hinweis*

**17.6 Feinplanum, Pflanz- und Ansaatflächen, herstellen**
Feinplanum für Pflanz- und Ansaatflächen in herstellen.

Ausführung in nicht zusammenhängenden Flächen gemäss den beiliegenden Unterlagen des AG, Ausführung in
Kleinflächen.

Zulässige Abweichung von der Ebenheit und von der
Sollhöhe gemäss den technischen Vorgaben der DIN
18916.

Abrechnung in der Abwicklung.
Menge: 150,000 m2

### Titel 19 Pflanzarbeiten

*Hinweis*
Nachfolgend beschriebene Positionen der Pflanzarbeiten
beinhalten das Abladen, sowie den Transport innerhalb
der
Baustelle.

Das zu pflanzende Gehölz Magnolia kobus ist bauseitig
vorhanden und auf der Baustelle für die Pflanzung am
finalen
Pflanzstandort eingeschlagen.

Die Pflege der Pflanzen nach Pflanzung ist gesondert
beschrieben und wird gesondert abgerechnet.

Die nachfolgend beschriebenen Pflanzarbeiten verstehen
sich
einschliesslich des eventuell erforderlichen
Rückschnitts der
Wurzeln und der Triebe.

Die Pflanzung erfolgt gemäss den Unterlagen des AG.

Ausführung der Arbeiten gemäß DIN 18916 Pflanzung und
Pflanzarbeiten.

**19.1 bauseitiger Baum, Magnolia kobus, pflanzen**
Bauseitiger Baum mit Ballen und Drahtballierung
in vorbereitete Baumgruben pflanzen.

Grössenbezeichnung / Qualitätsbezeichnung :

Schirmform 5xv mDb Br 150-200 Hoe 300-350,
mehrstämmig
Menge: 1,000 St

**19.2 Baumbelüftung- und Bewässerungs liefern und einbauen**
Baumbelüftung und Bewässerung bestehend aus gewelltem
Belüftungs- und Bewässerungsrohr aus PVC-U mit erhöhter
Luft-/Wasser-Ein und Austrittsfläche > 80 cm²/m, DN
80, Länge
10 m, 1x T-Stück DN 80 und, 4x Erdankern passend zur
Abdeckkappe für die Fixierung dieser und 1x Endkappe
aus
Aluminiumguss mit Öffnungen im Deckel DN 80 mit
Auflagerring und 4 Bohrungen zum einbringen der
Erdanker.

Einlegen des Belüftungs- und Bewässerungsrohr
ringförmig im
Wurzelbereich nach Planangeben im Zuge der
Baumpflanzung,
Einbauen der Abdeckkappe mit Erdankern
oberflächenbündig
mit der Gelände OK.
inkl. der mehrfach notwendigen Einkürzarbeiten der
Belüftungs-
und Bewässerungsrohr
Menge: 1,000 St

**19.3 Wurzelballenverankerungssystem, unterirdisch, einbauen**
Unterirdische Wurzelballenverankerungssysteme für Bäume
bis zu einem Stammumfang von 40 cm und einer Höhe von
8 m gemäss den beiliegenden Unterlagen des AG und gemäss den technischen Einbauvorgaben des Herstellers /
des Lieferanten in vorbereitete Baumgruben einbauen.

Technische Daten der Wurzelballenverankerungssysteme :

Bestandteile für ein Stück Wurzelballenverankerungssystem :

3 Verankerungsplatten aus Stahl, feuerverzinkt mit den
Halteseilen Ø 6 mm, ein Stück einteiliger Spanngurt für
die schnelle Montage, Länge des Spanngurtes 8 m,
Durchmesser des Spanngurtes 35 mm, maximale Zugkraft 1500 kg.

Die Abrechnung erfolgt nach ausgeführten Einheiten.
Menge: 1,000 St

**19.4 Thermischen Rindenschutz, Magnolia kobus, aufbringen**
Thermischen Rindenschutz inklusive dem Voranstrich für
die neu gepflanzten Einzelbäume herstellen, Schutz der
Rinde am Stamm und Hauptästen von Hochstämmen
gegen Verdunstung und Sonneneinstrahlung.

Grössenbezeichnung / Qualitätsbezeichnung :

Sol.Baum 5xv mDb Br 150-200 StU 30-35 Hoe 500-700.

Stamm mittels Schleifvlies reinigen und mit dem
Voranstrich und mit dem thermischer Rindenschutz /
der mehrjährig haftenden weissen Stammschutzfarbe,
vom Stammfuss bis in die Hauptäste fachgerecht
bestreichen.

Die Farbe wird ab > 10°C  Aussentemparatur auf den
auf dem Voranstrich mit einem Pinsel aufgetragen.

Mengenbedarf für den Voranstrich und für den Rindenschutz gemäss den technischen Angaben des
Herstellers / des Lieferanten.

Ausführung gemäss den technischen Anwendungsvorgaben des Herstellers / des Lieferanten, diese sind
durch den AN bei der Ausführung der oben genannten
Leistungen zwingend zu beachten

Die Abrechnung erfolgt nach ausgeführten Einheiten.
Menge: 1,000 St

### Titel 20 Saatarbeiten

*Hinweis*
Bei dem eingebauten Oberboden ist die Bodengruppe 1
bis 5
gemäss den technischen Vorgaben der DIN 18915
vorherrschend.

Dies ist für alle Folgearbeiten dieses Titels durch
den AN
technisch vollumfassend zu beachten.

*Hinweis*
Anforderungen an das Saatgut der Folgepositionen :

Es sind VWW - Regiosaaten® zu liefern (zertifiziertes
Saatgut
nach den Regeln des VWW), die Lieferung muss im
versiegelten Gebinde oder durch einen zertifizierten
Händler
erfolgen.

Vorlage eines Regionsnachweises für die Sammlung des
Ausgangssaatguts (amtliche Sammelerlaubnis und
Geokoordinaten).

Vorlage eines Herkunftsnachweises des Saatguts
(Anbaubetrieb und Anbaufläche müssen benannt werden).

Vorlage / Auflistung aller Hilfsstoffe in der
Saatgutmischung.

Vorlage einer Einzelsaatlieferung (die Mischung
erfolgt erst vor
Ort).

Die Aussaat kann erst erst nach der Prüfung und nach
der
Freigabe des ausgeschriebenen Saatguts durch den AG und
die BÜ erfolgen.

*Hinweis*
Sämtliche zur Ansaat vorbereitete Saatflächen sind vor
der
erforderlichen Ansaat der Folgepositionen statisch mit
einem
fachgerechten Gerät (z.B Rasenbaumaschine ohne
Saatguteinbringung und ohne Einigelungsvorgang)
vorzuwalzen, die vorgenannte Leistung ist
einzukalkulieren, eine
gesonderte Weitervergütung erfolgt nicht.

Die Ausführung der Ansaatarbeiten in Kleinflächen
gemäss der
beiliegenden Ausführungsplanung ist der Kalkulation
zugrunde
zu legen und wird nicht gesondert vergütet.

**20.1 Ansaat Blumenwiese**
Ansaat Blumenwiese

Ansaatmischung für Salbei-Glatthaferwiese -
Flachland-Mähwiese
Modifiziert: Anteil Blumen 70% / Anteil Gräser 30%
Saatmenge 3 g/m², aufgemischt mit 5 g/ m2 Schrot und 2
g/m2
Schnellbegrüner

Begrünung der anstehenden Oberbodenplanie
Bodenart: Schluff, tonig, trocken,
Weitgehend leicht geneigt.
Flächenneigung bis 1:1
nach Herstellerangabe säen
inkl. aller erforderlichen Nebenarbeiten.

Leitfabrikat Rieger-Hofmann, Blumenwiese UG 11
modifiziert
oder gleichwertig.

Anteil der nichtgeneigten Fläche 20 %, Neigung der
Restfläche
steiler als 1:4 bis 1:1, inkl. Abwalzen mit einer
geeigneten
Rasenwalze, inkl. ausreichendem Wässern nach erfolgter
Ansaat.
Menge: 150,000 m²

### Titel 21 Fertigstellungspflege

*Hinweis*
Bei dem eingebauten Oberboden ist die Bodengruppe 1
bis 5
gemäss den technischen Vorgaben der DIN 18915
vorherrschend.

Dies ist für alle Folgearbeiten dieses Titels durch
den AN
technisch vollumfassend zu beachten.

*Hinweis*
Das komplette Giesswasser für die erforderlichen
Wässerungsgänge der / aller Vegetationsflächen
kann über Hydranten entnommen werden.

*Hinweis*
Der AN hat den Pflegezustand sämtlicher zu pflegender
Vegetationsflächen aller Folgepositionen dieses Titels
eigenverantwortlich laufend zu überwachen und bei
Pflegebedarf unverzüglich darüber die Bauleitung gemäss den oben genannten Vorbemerkungen dieses
Titels zu informieren.

Werden Pflanzenkrankheiten oder Schädlingsbefall an
den Gehölzen des Titels Pflanzenlieferung und des
Titels Pflanzarbeiten bauseits festgestellt, ist die
Bauleitung unverzüglich darüber verbal und schriftlich
zu unterrichten, die dazu bekämpfenden Pflanzenschutzmassnahmen erfolgen gemäss den Anweisungen der Bauleitung, diese werden dann in entsprechenden Nachträgen gesondert vergütet.

Die Überwachungstätigkeit des AN wird nicht gesondert vergütet.

Der Aufwand der oben genannten Überwachungstätigkeit des AN ist  in den Einheitspreis aller
Positionen dieses Titels mit einzukalkulieren.

*Hinweis*
Die Abfuhr und die Entsorgung sämtlicher Abfallstoffe
wie Unkraut, Grüngut oder andere Abfallstoffe wird
gesondert im Titel Verwertung vergütet.

*Hinweis*

*Hinweis*
Die Mäharbeiten erfolgen im Pflegezeitraum Sommer 2027
-
Frühjahr 2028 im Rahmen des Pflegezeitraums der Fertigstellungspflege.

Die Ausführung der Mäharbeiten erfolgt in Kleinflächen
in
Böschungen. Die Erschwernis ist einzukakulieren, eine
gesonderte Weitervergütung erfolgt nicht.

**21.1 Mähen, Ansaaten, Schröpfschnitt, Schnellbegrüner / Beikräuter**
Mähen sämtlicher neu angesäter Flächen des Titels
Saatarbeiten.

Ausführung im Rahmen der Fertigstellungspflege.

Dabei ist ein fachgerechter Schröpfschnitt des Schnellbegrüners / der Beikräuter circa 8 Wochen nach der
erforderlichen Erstansaat zu erbringen.

Projektive Bedeckung über 50 % bis 75 %.

Wuchshöhe circa 25 cm bis 50 cm, Schnitthöhe circa
5 cm.

1 Arbeitsgang.

Abrechnung in der Abwicklung.
Menge: 150,000 m2

**21.2 Mähen, Ansaaten**
Mähen der Ansaaten.

Ausführung im Rahmen der Fertigstellungspflege.

Projektive Bedeckung über 50 % bis 75 %.

Wuchshöhe circa 40 cm bis 80 cm, Schnitthöhe circa
6 cm.

2 Arbeitsgänge.

Abrechnung in der Abwicklung nach real ausgeführten
Einheiten.
Menge: 300,000 m2

*Hinweis*

**21.3 Wässern, Ansaaten**
Wässern der Ansaaten nach Wahl des AG.

Ausführung im Rahmen der Fertigstellungspflege.

Die Ausführung erfolgt in Kleinflächen

Wassermenge 20 l / m2.

5 Arbeitsgänge.

Der vorgenannte Sachverhalt sich versteht sich unter
Berücksichtigung der natürlich anfallenden Niederschlagsmenge, es sind im Durchschnitt im Rahmen
der Fertigstellungspflege mehr oder weniger Wässerungsgänge erforderlich.

Abrechnung in der Abwicklung nach real ausgeführten
Einheiten.
Menge: 750,000 m2

*Hinweis*

*Hinweis*
Die Bäume sind je nach Bodenbeschaffenheit
folgendermassen zu wässern, das sind allgemeine Regelangaben für alle im Regelfall
vorkommenden Stammumfänge, dabei gelten diese Vorgaben nur für die Hochstämme /
die Grossgehölze der Folgepositionen  :

1, Stammumfang 16 - 18 cm
150 Liter Wasser pro Woche.

2. Stammumfang 20 - 25 cm
250 Liter Wasser pro Woche.

3. Stammumfang 30 - 35 cm
350 Liter Wasser pro Woche.

4. Stammumfang 40 - 45 cm
600 Liter Wasser pro Woche.

5. Stammumfang 50 - 60 cm
1000 Liter Wasser pro Woche.

6. Stammumfang 70 - 80 cm
1500 Liter Wasser pro Woche.

Der vorgenannte Sachverhalt versteht sich unter
der Berücksichtigung der natürlich anfallenden
Niederschlagsmenge, es sind im Durchschnitt
im Rahmen der Fertigstellungspflege mehr oder
weniger Wässerungsgänge erforderlich.

Die oben genannten Hinweise sind durch den
AN komplett kalkulatorisch und baupraktisch
zu beachten, eine gesonderte Weitervergütung
erfolgt nicht.

*Hinweis*
Der in den Folgepostionen beschriebene Hinweistext
Wässern der Einzelbäume versteht sich auch komplett
für sonstige ausgeschriebene baumähnliche Grossgehölze / für mehrstämmige baumähnliche Grossgehölze falls diese real im Rahmen dieser Ausschreibung zur Pflanzung ausgeschrieben sind.

**21.4 Wässern, Einzelbäume, Magnolia kobus**
Wässern der Einzelbäume.

Ausführung im Rahmen der Fertigstellungspflege.

Ausführung in Handarbeit.

Grössenbezeichnung / Qualitätsbezeichnung :

Schirmform 5xv mDb Br 150-200 Hoe 300-350,
mehrstämmig.

Mindestwassermenge 250 l / je Wässerungsgang,
der Wässerungsgang ist in zwei getrennten Arbeitsgängen mit jeweils der halben Bedarfswassermenge
auszuführen.

20 Arbeitsgänge.

Der vorgenannte Sachverhalt sich versteht sich unter
der Berücksichtigung der natürlich anfallenden Niederschlagsmenge, es sind im Durchschnitt im Rahmen
der Fertigstellungspflege mehr oder weniger Wässerungsgänge erforderlich.

Die Abrechnung erfolgt nach real ausgeführten Einheiten.
Menge: 20,000 St

*Hinweis*

**21.5 Düngen, Einzelbäume, flüssiger Dünger**
Düngen der Einzelbäume.

Ausführung im Rahmen der Fertigstellungspflege.

Ausführung in Handarbeit.

Ausführung mit :

Organisch - mineralischer NPK - Düngersuspension mit
Magnesium, Schwefel und Spurennährstoffen, 50 g / l N
Gesamtstickstoff, 12 g / l NS Nitratstickstoff, 38 g /
l NO
Org. geb. Stickstoff,  75 g / l P2O5 Gesamtphosphat
75 % P2O5 Phosphat, wasserl., 100 g / l K2O Kali
1,2 g / l Mg Magnesium, 0,012 % B Bor, 0,006 g / l Cu
Kupfer, 0,12 g / l Fe Eisen, 280 g / l OS Organische
Substanz pflanzlicher Herkunft, pflanzliche Stoffe aus
der Lebens-, Genuss- und Futtermittelherstellung,
Harnstoff, Phosphat wasserlöslich, 20 % organische
Substanz (i.d. TS.) Nährstoffverfügbarkeit 1 - 12 Wo-
chen, Gebindeinhalt 1 l.

Ausführung 1 Verschlusskappe mit einem Liter Wasser mischen, das Gebinde (der Gebindeinhalt) ist
vor der Anwendung durch entsprechendes Schütteln
zu mischen.

Ausbringen in Handarbeit durch giessen.

1 Arbeitsgang.

50 l Liter Nährlösung pro Stück Solitärbaum

Herstellung der Nährlösung :

Im Verhältnis 1 : 20 mit Wasser mischen (= 5 % -
Lösung).

Bei der Ausführung sind die Anwendungsvorschriften
des Herstellers durch den AN zu beachten und anzuwenden.

Der Bauleitung sind die Originallieferscheine des
Lieferanten zur Querprüfung vorzulegen.

Die Abrechnung erfolgt nach real ausgeführten
Einheiten.
Menge: 1,000 St

*Hinweis*

**21.6 Kontrolle, Pflege, Erziehungsschnitt / Kronenpflegeschnitt, Baum, Morus nigra**
Kontrolle / Pflege des neu gepflanzten Baumes.

Ausführung im Rahmen der Fertigstellungspflege.

Dies aufbauend als fachgerechter Erziehungsschnitt /
als fachgerechter Kronenpflegeschnitt, dies gemäss
den technischen Vorgaben der ZTV Baumpflege.

An dem Baum sind kranke, nach innen wachsende,
sich kreuzende, reibende, abgebrochene und abgestorbene Äste als auch auftretende Stammaustriebe
oder Wurzelstockaustriebe komplett fachgerecht zu
entfernen.

Wundverschlussmassnahmen mit Wundverschlussmitteln sind nicht erforderlich / Wundbehandlungsmassnahmen mit Wundbehandlungsmitteln werden
durch die Bauleitung nicht erlaubt.

Das anfallende Schnittgut ist komplett zu sammeln,
aufzunehmen, zu fördern und zur Abfuhr zu laden, die
erforderliche Abfuhr und die Entsorgung des anfallenden Schnittgutes wird im Titel Müllentsorgung gesondert vergütet.

Grössenbezeichnung / Qualitätsbezeichnung :

Sol.Baum 5xv mDb Br 150-200 StU 30-35 Hoe 500-700.

1 Arbeitsgang.

Bei der Ausführung der oben genannten Massnahmen
ist zu beachten, dass der Zeitpunkt, Volumenverlust und
Auswirkungen auf den Habitus des Baumes auch mit den
entsprechenden Naturschutzgesetzen des Bundes und
des jeweiligen Landes einhergehen, der vorgenannte
Sachverhalt gilt auch für die entsprechenden zeitlichen
Ausführungszeiträume der oben genannten Pflegemassnahmen (Vogelschutz, Brütschutz usw.).

Die Abrechnung erfolgt nach ausgeführten Einheiten.
Menge: 1,000 St

### Titel 23 Stundenlohnarbeiten

*Hinweis*
Anfallende Stundenlohnarbeiten werden auf Nachweis
vorgesehen.
Sie müssen ausdrücklich von der Bauleitung freigegeben
sein und sind unmittelbar nach Ausführung, spätestens 2
Tage nach Ausführung zu rapportieren und der Bauleitung
zur Gegenzeichnung vorzulegen. Nicht abgezeichnete,
verspätete Leistungen werden nicht anerkannt. Mit den
Lohnkosten sind alle Kosten und Nebenkosten nach VOB/B
§1(2) vergütet.

Die hier aufgeführten Stundenlohnarbeiten umfassen ohne
besondere Erwähnung Kosten für den An- und Abtransport
der
Arbeitsgeräte. Diese Kosten sind in die u.g.
Einheitspreise mit
einzukalkulieren.

**23.1 Vorarbeiter, Polier, Baustellenführer**
Menge: 10,000 h

**23.2 Facharbeiter, Landschaftsgärtner, Maschinenführer**
Menge: 10,000 h

**23.3 Azubi / Helfer**
Menge: 10,000 h

**23.4 Radlader mit Bedienung über 18 bis 37 kW**
Menge: 5,000 h

**23.5 Minibagger, 30 kW, 4t mit Bedienung**
Menge: 5,000 h

**23.6 Hydraulikbagger 90 kW, 15t mit Radfahrwerk mit Bedienung**
Menge: 5,000 h

**23.7 Transporter mit Bedienung**
Transporter mit Ladepritsche, bis 7,5 t mit Bedienung
Menge: 5,000 h

**23.8 LKW, Kipper Nutzlast über 8-18 t mit Bedienung**
Menge: 5,000 h

**23.9 Vibrationsstampfer mit Bedienung**
Menge: 5,000 h

**23.10 Flächenrüttler mit Bedienung, Fliehkraft > 16-22 kN**
Menge: 5,000 h

**23.11 Aufbruchhammer mit Kompressor und Bedienung**
Menge: 5,000 h

### Titel 24 Verwertung

*Hinweis*
Sämtliche technisch komplett ausgeschriebenen Massnahmen aller Folgepositionen dieses Titels verstehen sich
möglicherweise auch in nicht zusammenhängenden
Ausführungsabschnitten, dies auch in nicht zusammenhängenden
Klein-
und in Kleinstabschnitten.

*Hinweis*
Die Abrechnung der einzelnen / der einzelnen getrennt
komplett gesammelten und auf Haufen gelagerten Verwertungsstoffe erfolgt über ein gemeinsames Aufmass
des AN mit der Bauleitung.

Basis dieses Aufmasses sind die geordnet im Bereich
des Baugeländes getrennt nach einzelnen Abfallkategorien auf Haufen gelagerten Verwertungsstoffe der
weiteren
vier Folgepositionen dieses Titels, ansonsten wie oben
bereits vollumfassend beschrieben.

Die bauseitge Sammlung der Verwertungsstoffe erfolgt
nach unterschiedlichen / nach einzelnen
Abfallkategorien
gemäss den Vorgaben des derzeit gültigen EAK.

*Hinweis*

**24.1 Baumischabfälle sammeln, Bauholz A 1**
Bauseits vorhandene ungeordnet gelagerte Baumischabfälle in Handarbeit mit begleitender Maschinenunterstützung sammeln und seitlich im Bereich des Baugeländes geordnet in Haufen zur Abfuhr laden.

Die gleichzeitige Arbeit der anderen Baugewerke darf
durch die in Haufen gelagerten Abfallstoffe nicht
behindert / beeinträchtigt werden.

Abfallart : Bauholz Abfallklasse A 1 gemäss Altholzverordnung (Naturbelassenes Vollholz, Paletten aus
Vollholz, Verschnitt und Abschnitte von naturbelassenem Vollholz).
Menge: 0,500 m3

**24.2 Baumischabfälle, sammeln, Bauholz A 2, A 3**
Bauseits vorhandene ungeordnet gelagerte Baumischabfälle in Handarbeit mit begleitender Maschinenunterstützung sammeln und seitlich im Bereich des
Baugeländes geordnet in Haufen zur Abfuhr laden.

Die gleichzeitige Arbeit der anderen Baugewerke
darf durch die in Haufen gelagerten Abfallstoffe
nicht behindert / beeinträchtigt werden.

Abfallart : Bauholz Abfallklasse A 2 und A 3
gemäss Altholzverordnung (Behandeltes Holz,
Spannplatten, Paletten aus Holzwerkstoffen,
Altholz aus dem Innenbereich, sortenrein,
Türen, Deckenpanele, Laminat vollständig
aus Holz, Möbelholz).
Menge: 0,500 m3

**24.3 Baumischabfälle, sammeln, Bauschutt**
Bauseits vorhandene ungeordnet gelagerte Baumischabfälle in Handarbeit mit begleitender Maschinenunterstützung sammeln und seitlich im Bereich des Baugeländes geordnet in Haufen zur Abfuhr laden.

Die gleichzeitige Arbeit der anderen Baugewerke darf
durch die in Haufen gelagerten Abfallstoffe nicht
behindert / beeinträchtigt werden.

Abfallart : Bauschutt (Mauerbruch, Zementestrich,
Fliesen, Steinfliesen, Ziegel, Betonabbruch).
Menge: 0,500 m3

*Hinweis*

*Hinweis*
Die Leistung sämtlicher Entsorgungspositionen / der
Folgepositionen verstehen sich inklusive der erforderlichen Aufnahmevorgänge in Maschinenarbeit unter
begleitender Handarbeit, der Fördervorgänge, der
Ladevorgänge auf Transportfahrzeuge und inklusive
sämtlicher Frachtkosten / Abfuhrkosten zu der jeweilig anerkannten Deponie / Bauschuttdeponie.

Verwertungsstelle / Bauschuttdeponie nach Wahl
des AN.

Die Abrechnung erfolgt durch die Originalwiegescheine der jeweiligen behördlich / der staatlich
anerkannten Verwertungsstelle / Bauschuttdeponie (Entsorgungsnachweise einschliesslich
Wiegekarten).

Diese sind der Bauleitung umgehend nach den
Entsorgungsmassnahmen unaufgefordert zur
Prüfung und Anerkennung vorzulegen.

Ohne die schriftliche Vorlage der entsprechenden Originalnachweise / der Wiegescheine der
jeweiligen Verwertungsstelle / der jeweiligen
Bauschuttdeponie werden diese Positionen
nicht durch den AG vergütet.

**24.4 Deponiegebühr, Baumischabfälle, Abfallklasse A 1**
Deponiegebühr für Baumischabfälle.

Abfallart : Bauholz Abfallklasse A 1.

AVV - Abfallschlüssel : 15 01 03.

Naturbelassenes Vollholz, Paletten aus Vollholz
Verschnitt und Abschnitte von naturbelassenem
Vollholz.
Menge: 1,000 t

**24.5 Deponiegebühr, Baumischabfälle, Abfallklasse A 2, A 3**
Deponiegebühr für Baumischabfälle.

Abfallart : Bauholz Abfallklasse A 2 und A 3.

AVV - Abfallschlüssel : 17 02 01.

Behandeltes Holz (Spannplatten), Paletten aus
Holzwerkstoffen, Altholz aus dem Innenbereich,
sortenrein (Türen, Deckenpanele, Laminat vollständig aus Holz, Möbelholz).
Menge: 1,000 t

**24.6 Deponiegebühr, Baumischabfälle, Abfallart Bauschutt**
Deponiegebühr für Baumischabfälle.

AVV - Abfallschlüssel : 17 01 07.

Fliesen, Keramik, Beton, Naturstein, Naturschiefer,
Waschkeramik, Ziegelsteine, Poroton (ohne Verschmutzung / starke Verschmutzung, Kantenlänge
bis 600 mm,  ohne Armierung / Baustahl, ohne
Erde / Boden / sonstige Feinanteile).
Menge: 1,000 t

**24.7 Deponiegebühr, Betonabbruch, grösser 60 cm Kantenlänge, Abfallschlüssel 17 01 01**
Deponiegebühr für Baumischabfälle.

Abfallart : Betonabbruch grossteilig
über 60 cm Kantenlänge.

AVV - Abfallschlüssel : 17 01 01.

AVV - Bezeichnung : Stein- und Betonabbruch
(Stahlbeton, Betonpflaster, Dachstein).
Menge: 5,000 t

**24.8 Deponiegebühr, Betonabbruch, kleiner 60 cm Kantenlänge, Abfallschlüssel 17 01 01**
Wie in der Vorposition beschrieben, jedoch
Betonabbruch,
kleiner 60 cm Kantenlänge.

Ansonsten wie in der Vorposition vollständig
beschrieben
Menge: 5,000 t

**24.9 Deponiegebühr, Baumischabfälle, Naturstein,**
Deponiegebühr für Baumischabfälle.

Abfallart : Abbruchmaterial von
Einfassungen und von Belägen
aus Naturstein.

AVV-Abfallschlüssel : 01 04 08.

AVV-Bezeichnung : Abfälle von Kies-
und Gesteinsbruch.
Menge: 20,000 t

**24.10 Deponiegebühr, Eisen und Stahl, Abfallschlüssel 17 04 05**
Deponiegebühr für Baumischabfälle.

Abfallart : Eisen und Stahl.

AVV - Abfallschlüssel : 17 04 05.

AVV - Bezeichnung : Eisen und Stahl.
Menge: 1,000 t

**24.11 Deponiegebühr, Kunststoff, Abfallschlüssel 17 02 13**
Deponiegebühr für Kunststoff.

Abfallart : Kunststoff aus dem Bau- und Abbruchbereich.

AVV - Abfallschlüssel : 17 02 13.

AVV - Bezeichnung : Bau- uns Abbruchabfälle aus
Kunststoff.
Menge: 0,500 t

**24.12 Deponiegebühr Wurzelstöcke, Abfallschlüssel 02 01 07**
Deponiegebühr für Wurzelstöcke.

Abfallart : Wurzelstöcke mit Erdresten.

AVV-Abfallschlüssel : 02 01 07

AVV-Bezeichnung : schwer biologisch abbaubare
Abfälle.
Menge: 2,000 t

**24.13 Deponiegebühr, biologisch abbaubare Abfälle, Abfallschlüssel 20 02 01, Strauchschnitt bis 15 cm Schnittdurchmesser**
Deponiegebühr für biologisch abbaubare Abfälle.

AVV - Abfallschlüssel : 20 02 01.

AVV - Bezeichnung : Biologisch abbaubare Garten-
und Parkabfälle (einschließlich Friedhofsabfälle).
Menge: 2,000 t

**24.14 Verwertung Deckschicht Wassergebundene Wegedecke**
Verwertung Deckschicht Wassergebundene Wegedecke mit
Grünaufwuchs nach Wahl AN.
Menge: 30,000 t

USt %: 19,00
